# 715a Turnhalle WOR
Angebotsaufforderung (GAEB 90, DA83)
Währung: EUR
Auftraggeber: LRA Bad Tölz-Wolfratshausen

## Zusätzlicher Text
Angebot / Leistungsverzeichnis

Malerarbeiten/WDVS BA3.1
P2/P4-19

Bauvorhaben:

Isar-Loisach-Realschule-Wolfratshausen
BA 3 - Sanierung und Erweiterung Hauptgebäude A
Franz-Kölbl-Weg 2, 82515 Wolfratshausen

Bauherr:
Landkreis Bad Tölz-Wolfratshausen
Prof.-Max-Lange-Platz 1  |  83646 Bad Tölz

Angebotsabgabe:

Angebotseröffnung:
Elektronisch über Vergabeplattform

20.05.2026, 10:00 Uhr,

Beginn der Leistung:
41.KW 2026

Ende der Leistung:
48 KW 2026 (WDVS) bzw. 17. KW 2027 (Malerarbeiten)

Angebotssumme:
Summe Netto:

?

19% MwSt.

?

Summe Brutto:

?

geprüfte Angebotssumme:
Summe Netto:

?

19% MwSt.

?

Summe Brutto:

?

## Zusätzlicher Text
1  Allgemeines
Das Landratsamt Bad Tölz-Wolfratshausen saniert seit ein paar Jahren die
Isar-Loisach-Realschule-Wolfratshausen, Franz-Klöbl-Weg 2 in 82515
Wolfratshausen. Die Maßnahme 1 Sanierung und Aufstockung
Fachklassentrakt, sowie die Maßnahme 2 mit der Errichtung einer
Ganztagsschule sind bereits abgeschlossen. Nun erfolgt die Maßnahme 3
Sanierung, Umbau und Erweiterung des Hauptgebäudes in 2 Bauabschnitten.
Im Bauabschnitt 3.1 wird eine Mehrzweckhalle mit Sanitäranlagen und 6
zusätzlichen Klassenzimmern errichtet (Förderpaket P2 und P4), sowie in
einem Bestandsanbau des Bau A ein Lehrerzimmer mit Besprechungs- und
Seminarräumen geschaffen.
In einem 2. Bauabschnitt (ebenfalls Förderpaket P2), der nicht
Gegenstand dieser Ausschreibung ist, werden die restlichen Gebäude des
Bau A optimiert und die Gebäudehüllen saniert (mit Ausnahme des Anbaus
aus dem Jahr 2009.

2 Baustellensituation/Örtliche Verhältnisse
Das Gebäude ist über den Franz-Kölbl-Weg erreichbar. Die
Baustelleneinrichtung befindet sich in einem Teilbereich der
Schul-Parkplätze vor den Gebäuden, sowie rund um den Erweiterungbau.
Außerhalb dieses festgelegten Umgriffs der Baustelleneinrichtung können
keine Flächen zur Verfügung gestellt werden. Das Gebäude ist nur
eingeschränkt auf der Ostseite mit einem LKW direkt anfahrbar. Die
Materialien und das Werkzeug sind daher auf die übrigen Gebäudeseiten
bzw. innerhalb des Gebäudes entsprechend zu vertragen.

Wir weisen explizit darauf hin, dass es sich um ein auch während der
Bauphase komplett genutztes Objekt handelt (mit Ausnahme der direkt vom
Umbau betroffenen Bereiche), soweit die Arbeiten außerhalb der
Schulferien stattfinden. Größere Beeinträchtigungen während der
Unterrichtszeiten der Schule sind zu vermeiden. Während der gesamten
Bauphase ist durchgehend Rücksicht auf die Lehrer und Schüler der
Schule, sowie ihrer Besucher zu nehmen. Hier ist eine Feinabstimmung der
Arbeitsvorgänge zwischen den Auftragnehmern und der örtlichen Bauleitung
unumgänglich und bereits in der Arbeitsvorbereitung der Firmen
entsprechend zu berücksichtigen. Arbeiten samstags sind nach Abstimmung
mit der Bauleitung möglich.

Weitere Hinweise
- Die Anschlüsse für Strom und Wasser werden bauseits bereitgestellt.
- Eine bauseitige Transporthilfe steht nicht zur Verfügung. Der AN hat
den Transport seiner Leistungen eigenständig zu organisieren.

## Zusätzlicher Text
1. Allgemein
1.1. Bei Widersprüchen zu den ZTV gelten vorrangig die Angaben im
Leistungsverzeichnis. Bei Widersprüchen zwischen dem
Leistungsverzeichnis und der bei Auftragsdurchführung maßgeblichen
Zeichnung ist nach den Zeichnungen bzw. Plänen zu arbeiten; daraus
entstehende Rechte des Auftragnehmers werden damit nicht eingeschränkt.

1.2 Die in der VOB/C, ATV DIN 18299 sowie den jeweiligen Gewerken
zugeordneten folgenden ATV DIN 18300 bis ATV DIN 18459, aufgeführten
Bestimmungen und DIN bzw. DIN EN Normen gelten ohne besondere Erwähnung
als Ausführungsgrundlage, Leistungs- und Gütebestimmung. Es besteht
Gültigkeit, auch wenn die ZTV im Positionstext nicht mehr eigens
beschrieben werden.

1.3 Zur Vereinfachung und Verkürzung der Texte wird in den nachfolgenden
Positionen überwiegend auf die Begriffe wie liefern und abladen, lagern,
zwischenlagern, vertragen, transportieren, sichern, fördern, heben auf
der Baustelle, einbauen/montieren der Materialien, herstellen der
Leistung, etc. verzichtet. Der Einheitspreis beinhaltet dennoch jeweils
die fertige und funktionsfähige Leistung einschließlich
Materiallieferung und Einbau, soweit keine abweichende Angaben in der
jeweiligen Position beinhaltet sind.

1.4 Die in den folgenden Positionen aufgeführten Massen gelten nicht als
Bestellungsgrundlage. Der Materialbedarf ist gemäß den örtlichen
Bedürfnissen zu ermitteln und rechtzeitig zu beschaffen.

1.5 Die Besichtigung von Baustellen durch Dritte bedarf der vorherigen
Zustimmung des Auftraggebers.

1.6 Rettungswege und Anlieferungswege sind ohne Ausnahme freizuhalten.
Bei Zuwiderhandlung ist der Auftraggeber berechtigt, die sofortige und
unangekündigte Entfernung der Hindernisse zu Lasten des Verursachers
einzuleiten.

2. Arbeitssicherheit / SiGeKo
2.1 Unfallverhütung/Sicherheit
Besonders wird auf die Einhaltung der DGUV-Vorschriften zum Unfallschutz
und zur Sicherheit hingewiesen, insbesondere für Absturzgefährdungen
(Treppenloch, Schächte, bodengleiche Fenster, freie Deckenkanten) und
bei Schneide-, Transport- und Anschlagarbeiten.

Darüber hinaus ist eine Gefährdung des noch genutzten Schulgeländes
vollständig auszuschließen. Die jeweiligen Arbeitsbereiche und die
Baustelleneinrichtungsfläche ist gegenüber dem Schulbetrieb entsprechend
abzusichern. Dies bedeutet insbesondere ein Überschwenkverbot der durch
Schüler und Lehrer genutzten Außenbereiche. Materialtransporte bzw.
Arbeiten im durch Schüler und Lehrer genutzten Schulbereich sind
ausschließlich nur in vorheriger Abstimmung bzw. Genehmigung mit der
Bauleitung gestattet.

2.2 SiGeKo
Gemäß der "Verordnung für Sicherheit und Gesundheitsschutz auf
Baustellen (BaustellV) hat der AG einen Koordinator bestellt (§ 4
BaustellV). Der Koordinator wird seine Aufgaben nach der BaustellV
wahrnehmen.

Die Sicherheits- und Gesundheitsschutzpläne werden dem AN in der jeweils
aktuellen Fassung übergeben. Er hat die in den Sicherheits- und
Gesundheitsschutzplänen enthaltenen Elemente bei der Ausführungsplanung
und bei allen auszuführenden Arbeiten einzuhalten. Der AN hat dem
Koordinator den Beginn neuer Arbeiten (z.B. Gerüststellung) vorher
rechtzeitig anzuzeigen und die erforderlichen Unterlagen hinsichtlich
Sicherheitstechnischer Belange zu übergeben. Die Verantwortlichkeit des
AN für die Erfüllung seiner Arbeitsschutzpflichten bleibt unberührt (§ 5
Abs.3 BaustellV).

Der AN hat für den Koordinator nach der BaustellV einen Ansprechpartner,
Sicherheitsbeauftragter des AN für die Baustelle, zu benennen, der für
die Erfüllung der erforderlichen Maßnahmen auch von eventuellen
Nachunternehmern verantwortlich ist.

3. Verbleibende Gebäudeteile und Gebäudeausstattung
Soweit Arbeiten in einem Bestandsgebäude ausgeführt werden, sind im
Gebäude / Bauabschnitt verbleibende haustechnische Anlagen in der Regel
während der gesamten Bauarbeiten in Betrieb (Heizung, Lüftung, Sanitär,
Elektroverteilung/-zentrale), da von diesen aus die nicht von der
Sanierung betroffene Gebäudeteile versorgt werden. Diese Zentralen,
sowie die entsprechenden Leistungstrassen sind entsprechend zu schützen
und dürfen keinesfalls beschädigt werden.

4. Ausführung
Sofern keine gesonderten Positionen ausgeschrieben sind, sind die Kosten
für die nicht vom Auftraggeber gestellte Baustelleneinrichtung in die
Preise einzubeziehen. Die Beleuchtung der Arbeitsplätze ist Bestandteil
der Baustelleneinrichtung.

Änderungen in der Leistungsausführung, abweichend von den gestellten
Plänen, dürfen nur in Übereinstimmung mit der Bauleitung vorgenommen
werden.

Die Lagerung feuergefährlicher Stoffe bedarf einer ausdrücklichen
Zustimmung der Bauleitung.

Durch den Auftragnehmer benötigten Baustelleneinrichtungen und
Lagerplätze sind mit der Bauleitung abzustimmen.
Die Baustelleneinrichtung ist getrennt beschrieben. Flurschäden bei
Lagerung und Arbeiten außerhalb befestigter Geländeflächen sind so
gering wie möglich zu halten und nach Abzug der Baustelleneinrichtungen
in den vor Beginn der Arbeiten angetroffenen Zustand herzurichten.
Straßen-, Wege- und Geländeverunreinigungen (durch Baufahrzeuge) sind
umgehend zu beseitigen und sind allgemein einzukalkulieren.

5. Abrechnungshinweise
Für Aufmaß und Abrechnung gelten - falls in den Abrechnungshinweisen für
die einzelnen Gewerke (Besonderer Teil) oder im Leistungsverzeichnis
nicht anders geregelt - die Bestimmungen der DIN 18299 ff. (VOB/C).

Im Zuge der Leistungserbringung nachträglich nicht mehr zu ermittelnde
Massen von Bauteilen sind vorher aufzumessen. Bei Aufmaßen werden nur
technisch erforderliche bzw. technologisch mögliche Maße anerkannt.
Mehrleistungen bzw. Folgeleistungen gehen zu Lasten des Verursachers.
Aufmaße sind, falls zum Nachweis erforderlich, ggf. durch Skizzen,
Angabe des Gebäudeteils, der Raumnummer o.ä. zu belegen

Bei der Abrechnung der Leistungen sind die gleichen Positionsnummern wie
im Leistungsverzeichnis zu verwenden.

6. Umlagen, Verbrauchskosten
6.1 Baustrom
Die Verbrauchskosten für Benutzung des Baustroms werden vom Auftraggeber
getragen.

6.2 Bauwasser
Die Verbrauchskosten für Benutzung des Bauwassers werden vom
Auftraggeber getragen.

7. Dokumentation
Nach Fertigstellung der Baumaßnahmen ist eine vollständige Dokumentation
je einfach in Papierform und digitaler Form (im Format PDF) an den
Bauherrn zu übergeben. Die Dokumentation ist eine Abnahmevoraussetzung
und mit hinreichendem Vorlauf zur Schlussrechnung zu übergeben. Der
erforderliche Aufwand ist in die einzelnen Einheitspreise
einzukalkulieren und wird nicht gesondert vergütet, soweit keine
separate Position im Leistungsverzeichnis vorhanden ist.

Bestandteil der Dokumentation sind immer die Ausstellung einer
Fachunternehmererklärung, einer Fachbauleitererklärung, einer
Errichtererklärung, sowie für sämtliche Produkte der Nachweis gemäß
Bayerische Technische Baubestimmungen (BayTB) über den fachgerechten
Einbau. Dies beinhaltet insbesondere Kopien der Verwendbarkeitsnachweise
wie bauaufsichtliche Zulassungen und bauaufsichtlichen Prüfzeugnisse,
der Leistungserklärungen bei CE-Kennzeichnung, der Produkt- und
Sicherheitsdatenblätter, sowie der jeweiligen
Übereinstimmungserklärungen des Fachunternehmers über die fachgerechte
und zulassungskonforme Herstellung / Einbau. Darüber hinaus sind
sämtliche Montage-, Revisions- und Wartungsunterlagen, sowie Pflege- und
Reinigungshinweise beizufügen.

8. Bauzeiten / Einschränkungen der Bautätigkeit
Während des gesamten Sanierungszeitraums ist durchgängig Rücksicht auf
Mitarbeiter und Besucher des Gebäudes, sowie bei Schulen auf die Schüler
und Lehrer der Schuleinrichtung zu nehmen. Dies betrifft insbesondere
eine umfassende Rücksichtnahme im Hinblick auf Lärmimmissionen.

Grundsätzlich gilt die 6-Tage Woche. Samstag ist Arbeitstag, Arbeiten
gemäß den rechtlichen Bestimmungen für Gewerbebetriebe sind möglich.

Ganztägig an Sonn- und gesetzlichen Feiertagen im Bundesland Bayern
- sowie werktags in der Zeit von 20:00 Uhr bis 7:00 Uhr -
sind Bauarbeiten nicht erlaubt.

Ausnahmen hierzu hat der AN eigenständig und auf eigene Kosten bei den
zuständigen Genehmigungsbehörden abzufragen und zu beantragen. Dies ist
auch dem Auftraggeber rechtzeitig anzuzeigen.

9. Lärmemissionen
Aufgrund des laufenden Schulbetriebes sind grundsätzlich nur Maschinen/
Geräte mit geringer Lärmentwicklung einzusetzen. Lärmende Arbeiten sind
rechtzeitig vor Beginn der Arbeiten anzumelden. Für den Schutz gegen
Baulärm gelten insbesondere die Anforderungen des BIMSCHG, die
Allgemeinen Verwaltungsvorschrift gegen Baulärm - Geräuschimmission -
und der zusätzlichen landesrechtlichen Vorschriften, sowie die DIN 4109.
Immissionsrichtwert von 7 bis 20 Uhr: 55 db (A)
Immissionsrichtwert von 20 bis 7 Uhr: 40 db (A)

Bei Schulen ist darüber hinaus auf erforderliche baulärmfreie Zeiten im
Rahmen der Abschlussprüfungen am Schuljahresende, sowie sonstige
zeitliche Einschränkungen der Lärmemissionen aus Baustellentätigkeit zu
achten. Entsprechende Einschränkungen werden an gesonderter Stelle im LV
bekannt gegeben.

10. Brandschutz
Der Brandschutz ist bei der gesamten Baumaßnahme, insbesondere bei der
Abtrennung ggf. noch genutzter Gebäudeteile, durchgängig zu
gewährleisten.

11. Bauwesenversicherung
Soweit der AG eine projektbezogene Bauleistungsversicherung abschließt,
hat der AN unabhängig davon vor Auftragserteilung den Nachweis über eine
bestehende und angemessene Berufs- / Bauhaftpflichtversicherung
vorzulegen.

12. Bauschutt, Abfall
Jeder Unternehmer hat seinen Schutt, seine Abfälle, Verschnitt usw. auf
eigene Kosten gemäß VOB selbst zu beseitigen und zu entsorgen bzw. der
fachgerechten und umweltfreundlichen Verwertung zuzuführen.
Jeder Unternehmer hat die Baustelle bzw. seinen Arbeitsbereich
arbeitstäglich gemäß VOB von Schutt und Abfällen zu reinigen und diesen
Schutt bzw. diese
Abfälle getrennt nach Wertstoffen zu entsorgen bzw. der Verwertung
zuzuführen.
Werden die Arbeitsplätze von Unternehmen nicht arbeitstäglich sauber
gehalten und / oder unterlassen Unternehmen trotz Aufforderung durch die
Objektüberwachung die Schutt- bzw. Abfallberäumung in die dafür
vorgehaltenen Container, dann werden der Schutt bzw. die Abfälle auf
Kosten des jeweiligen Unternehmers bauseitig durch den AG entsorgt bzw.
der Verwertung zugeführt.

13. Materialökologie
Beschichtungen:
Bei allen Beschichtungen (Grundierungen, Imprägnierungen, sonstige
Anstriche, Spachtelungen, Öle / Wachse, Korrosions-, Brandschutz, etc.)
sind möglichst umweltverträgliche, insbesondere lösemittelarme Produkte
und Verfahren zu verwenden. Dabei sind die Einstufungen entsprechend dem
jeweiligen Produkt- bzw. Giscode der Bauberufsgenossenschaft zu Grunde
zu legen (siehe: www.gisbau.de) und die Vorgaben der einschlägigen
Technischen Regeln für Gefahrstoffe (TRGS) zu berücksichtigen. Als
Grundierungen, Lacke und Lasuren dürfen generell nur schadstoffarme
Produkte entsprechend den Vergabeunterlagen des Umweltzeichens RAL .
UZ12a (Blauer Engel) verwendet werden. Reaktionsharze dürfen nur im
technisch notwendigen Umfang eingesetzt werden. Die technische
Notwendigkeit ist nachzuweisen. Die Produkte sind an der Baustelle im
Originalgebinde zu verwenden. Die Beschichtungen der Schreiner-,
Stahlbau-, Metallbau- und Schlosserarbeiten sind grundsätzlich im
Produktionsbetrieb des Auftragnehmers vorzunehmen. Auf der Baustelle
sind sie nur im Ausnahmefall nach vorheriger Zustimmung des
Auftraggebers erlaubt. Das jeweilige Produkt- und Sicherheitsdatenblatt
sind vor Ausführung vorzulegen.

Feinstaub / Gesundheitsgefährlicher Staub:
Das "Merkblatt zur Staubminderung bei Baustellen" der Regierung von
Oberbayern ist zu beachten. Die Staubentwicklung ist weitgehend zu
vermeiden. Bei Maschineneinsatz sind staubarme, abgestimmte
Bearbeitungssysteme (Maschine und Mobilentstauber) zu verwenden, die den
allgemeinen Staubgrenzwert von 3 mg/m3 für die alveolengängige (A-)
Fraktion sowie 10 mg/m³ für die einatembare (E-) Fraktion einhalten.
Entsprechende Maschinen sind von der BG BAU als "Typ I- Gerät"
klassifiziert und unter www.gisbau.de veröffentlicht.
Werden gesundheitsgefährliche mineralische Stäube oder andere
Gefahrstoffe freigesetzt, sind die notwendigen Maßnahmen der jeweiligen
Technischen Regel Gefahrstoffe (TRGS 505, 519, 521, 559 u.a.) und der
Gefahrstoffverordnung festzulegen.

Formaldehyd:
Um unzumutbare Formaldehydkonzentrationen zu vermeiden, ist die
Richtlinie Klassifizierung und Überwachung von Holzwerkstoffplatten
bezüglich der Formaldehydabgabe. (DIBT-Richtlinie 100) zu befolgen. Der
Nachweis über die Emissionsklasse der Holzwerkstoffplatten ist vor
Zuschlagserteilung vorzulegen.

Gefährliche Inhaltsstoffe (CMR-Stoffe):
Produkte, bei denen im Produkt- und Sicherheitsdatenblatt
krebserzeugende (cancerogene), erbgutverändernde (mutagene) und
fortpflanzungsgefährdende (reproduktionstoxische) Inhaltsstoffe
aufgeführt sind, sind ausgeschlossen.

Holzschutzmittel:
Es müssen - bei gleicher Eignung - möglichst umweltverträgliche Produkte
und Verfahren verwendet werden. Dabei ist die Einstufung entsprechend
dem Produkt-Code der Bauberufsgenossenschaft zu Grunde zu legen.
Holzschutzmittel für nichttragende Bauteile müssen das RAL-Prüfzeichen
der Gütegemeinschaft Holzschutzmittel e.V., für tragende Bauteile das
Prüfzeichen des Deutschen Instituts für Bautechnik aufweisen.
Behandlungen mit Holzschutzmitteln sind grundsätzlich im
Produktionsbetrieb des AN vorzunehmen. An der Baustelle sind sie nur im
Ausnahmefall nach vorheriger Zustimmung des Auftraggebers erlaubt. Das
jeweilige Produkt- und Sicherheitsdatenblatt ist vor Ausführung
vorzulegen.

Kleber, sonstige Verlegewerkstoffe:
Grundsätzlich dürfen nur lösemittelfreie / -arme Verlegewerkstoffe
(Voranstriche, Leime, Kleber, Spachtel etc.) verwendet werden. Dabei
sind die Einstufungen entsprechend dem Giscode der
Bauberufsgenossenschaft zu Grunde zu legen und die Vorgaben der
Technischen Regeln für Gefahrstoffe TRGS 610 zu berücksichtigen. Kann
auf lösemittelhaltige Produkte an der Baustelle nicht verzichtet werden,
so dürfen sie nur bei gleichzeitiger, mechanischer Lüftung verwendet
werden. Das jeweilige Produkt- und Sicherheitsdatenblatt ist vor
Ausführung vorzulegen.

Tropenholz:
Auf den Einsatz von Tropenholz ist zu verzichten.

14. Bauleiter, Vorarbeiter
Bei Ausführungsbeginn muss der Name des verantwortlichen Bauleiters vor
Ort und seines Stellvertreters benannt werden. Der verantwortliche
Bauleiter ist für die Sicherheit vor Ort verantwortlich. Ein Wechsel des
Bauleiters ist unverzüglich schriftlich mitzuteilen.

Für die Ausführung der Arbeiten ist ein Vorarbeiter zu benennen, der
während der gesamten Leistungserbringung des AN auf der Baustelle
anwesend zu sein hat. Ein Wechsel der Vorarbeiters ist nur in Abstimmung
mit dem AG zulässig.

Setzt der Auftragnehmer Fremdkolonnen ( genehmigungspflichtig ) zur
Ausführung ein, so sind diese ständig durch den AN, wegen der
technischen Zusammenhänge, der Konstruktion, sowie der daraus sich
ableitenden Ausführung, grundsätzlich zu beaufsichtigen.

Die Bauleiter und die Vorarbeiter müssen die deutsche Sprache in Schrift
und Wort beherrschen.

Es finden in der Regel je nach Erfordernis 8- bzw. 14-tägige jour-fixe
auf der Baustelle statt. Eine Teilnahme des zuständigen Bauleiters bzw.
Vorarbeiters ist verpflichtend, soweit eine entsprechende Einladung mit
mind. 5 Tagen Vorlauf erfolgt.

15. Ausführungsunterlagen
Dem Leistungsverzeichnis liegen als Kalkulationsgrundlage Planunterlagen
in digitaler Form bei. Bei sämtlichen Planbeilagen ist der angegebene
Maßstab auf Richtigkeit zu prüfen. Die der Ausschreibung beiliegenden
Pläne und Unterlagen sind jedoch nicht zur Bauausführung freigegeben.
Unterlagen zur Ausführung erhält der AN nach Auftragsvergabe in Form von
pdf-Dateien.

Planunterlagen in ausgedruckter Papierform werden seitens des AG nicht
zur Verfügung gestellt, sondern nur in digitaler Form. Erforderliche
Papierausdrucke sind in Eigenverantwortung und auf Kosten des AN selbst
zu veranlassen.

## Zusätzlicher Text
Zusätzliche Technische Vertragsbedingungen - Besonderer Teil -
Malerarbeiten

ALLGEMEINES

Maßgebend für die Ausführung sind die VOB Teil C, Allgemeine Technische
Vertragsbedingungen für Bauleistungen (ATV), neueste Fassung, einschl.
aller sonstigen gewerkespezifischen einschlägigen Normen und
Vorschriften, behördlichen Erlasse und Gesetze.

Folgende DIN-Vorschriften werden in Ergänzung zu obigen Ausführungen
explizit benannt:

ATV DIN 18299 Allgemeine Regelungen für Bauarbeiten jeder Art
ATV DIN 18363 Maler- und Lackierarbeiten - Beschichtungen
DIN EN 13300 Beschichtungsstoffe - Wasserhaltige Beschichtungstoffe und
Beschichtungssysteme für Wände und Decken im Innenbereich
DIN EN ISO 11909 Bindemittel für Beschichtungsstoffe

Die Preise verstehen sich ohne Unterschied der Lage, der Höhe und der
Grundrissform falls in den Positionen nicht gesondert darauf hingewiesen
wird. Alle für die Durchführung der Arbeiten erforderlichen Hilfsmittel
und Gerüste sind in die Einheitspreise einzurechnen.

STOFFE UND BAUTEILE
Alle Werkstoffe eines kompletten Aufbaues müssen von einem Hersteller
stammen, um die Verträglichkeit der Anstrichstoffe untereinander zu
gewährleisten. Es sind nur Markenfabrikate zu verwenden. Die
vorgesehenen Arbeiten sind genau nach Werkvorschriften der
Herstellerfirma auszuführen.

Das Material darf nur in Originalverpackungen und in einwandfreiem
Zustand angeliefert werden. Materialproben sind der Bauleitung
unaufgefordert vorzulegen. Beanstandetes Material ist sofort von der
Baustelle zu entfernen.

AUSFÜHRUNG
Vor Aufnahme der Arbeiten ist vom AN der zu behandelnde Untergrund auf
Eignung und notwendige Ebenheit verantwortlich nach den DIN-Normen zu
untersuchen. Mängel und Unfertigkeiten sind der Bauleitung mitzuteilen.
Nach Aufnahme der Arbeiten gilt der Untergrund als abgenommen.

Alle Fußböden, Fenster, Türzargen, Verglasungen, Sichtbeton-Bauteile und
sonstige unmittelbar angrenzende Bauteile sind sorgfältig abzudecken
nzw. abzukleben und von Verunreinigungen zu schützen. Klebebänder dürfen
die Beschichtungen der Fensterrahmen und Türzargen sowie sonstiger
oberflächenfertiger Bauteile nicht angreifen und müssen sich
rückstandsfrei entfernen lassen. Evtl. aufgetretene Verunreinigungen
oder Farbflecken sind laufend zu entfernen. Anstriche sind nur auf
trockenem Grund herzustellen, so dass sie vollkommen decken und als
gleichmäßige Fläche ohne Ansätze der Pinselstriche oder Walzenbahnen
erscheinen.

Beim Reinigen von Fassaden durch Strahlen mit Wasser sind ggf.
Vorsorgemaßnahmen zu treffen, dass durch Fugen oder Putzrisse kein
Wasser in die Umfassungswände eindringt. Das gilt in besonderem Maße für
verdecktes Holzfachwerk.

Bei schadstoffhaltigen Zusätzen bei Nassreinigung sind die Gerüstlagen
mit Folie so abzudecken, dass das Wasser über eine Rinne in einen
Sammelbehälter geleitet wird.

Das Mischen der Farben hat nur in Räumen/ an Stellen zu erfolgen, die
von der Bauleitung hierfür freigegeben sind. Farbreste, Schmutzwasser
etc. dürfen keinesfalls in Ausgüsse, Wasch- oder WC Becken,
Fußbodenentwässerungen ausgegossen werden. Geschieht dies doch, so
haftet der AN für den entstandenen Schaden.

Beschläge und Schlösser sind prinzipiell frei von Farbschichten zu
lassen. Der vereinbarte Einzelpreis versteht sich grundsätzlich für die
fertige, komplette Ausführung der Arbeiten und aller Leistungen unter
Zugrundelegung der anerkannten Regeln der Technik und der gesetzlichen /
behördlichen Vorschriften.

## Zusätzlicher Text
Zusätzliche Technische Vertragsbedingungen - Besonderer Teil -
Wärmedämm-Verbundsysteme

ALLGEMEINES

Maßgebend für die Ausführung sind die VOB Teil C, Allgemeine Technische
Vertragsbedingungen für Bauleistungen (ATV), neueste Fassung, einschl.
aller sonstigen gewerkespezifischen einschlägigen Normen und
Vorschriften, behördlichen Erlasse und Gesetze.

Folgende DIN-Vorschriften werden in Ergänzung zu obigen Ausführungen
explizit benannt:

ATV DIN 18299 Allgemeine Regelungen für Bauarbeiten jeder Art
ATV DIN 18345 Wärmedämm-Verbundsysteme

Mitgeltende Normen und Richtlinien:

BFS Merkblatt Nr. 9
Beschichtungen auf mineralischen und pastösen Außenputzen
Herausgeber: Bundesausschuss Farbe und Sachwertschutz (BFS)

BFS Merkblatt Nr. 19
Risse in Außenputzen, - Beschichtung und Armierung
Herausgeber: Bundesausschuss Farbe und Sachwertschutz (BFS)

BFS Merkblatt Nr. 20.1
Beurteilung des Untergrundes für Putzarbeiten,: Maßnahmen zur
Beseitigung von Schäden
Herausgeber: Bundesausschuss Farbe und Sachwertschutz (BFS)

BFS Merkblatt Nr. 21
Technische Richtlinien für die Planung und Verarbeitung von
Wärmedämm-Verbundsystemen
Herausgeber: Bundesausschuss Farbe und Sachwertschutz (BFS)

BFS Merkblatt Nr. 26
Farbveränderung von Beschichtungen im Außenbereich
Herausgeber: Bundesausschuss Farbe und Sachwertschutz (BFS)

BFS Merkblatt Nr. 21
Technische Richtlinien für die Planung und Verarbeitung von
Wärmedämm-Verbundsystemen
Herausgeber: Bundesausschuss Farbe und Sachwertschutz (BFS)

Merkblatt
Einbau und Verputzen von Platten aus extrudiertem Polystyrolschaum
(XPS-R) mit rauer oder gewaffelter Oberfläche
Herausgeber: Industrieverband WerkMörtel e.V. (IWM)

Merkblatt
Ausführung von Sockelbereichen bei Wärmedämm-Verbundsystemen und
Putzsystemen
Herausgeber: Industrieverband WerkMörtel e.V. (IWM)

Merkblatt
Praxismerkblatt Brandschutzmaßnahmen bei WDVS mit EPS-Dämmstoffen
Herausgeber: Industrieverband WerkMörtel e.V. (IWM ) und andere

Soweit in der Leistungsbeschreibung auf Technische Spezifikationen, z.B.
nationale Normen, mit denen Europäische Normen umgesetzt werden,
europäisch technische Bewertungen, gemeinsame technische
Spezifikationen, Internationale Normen, Bezug genommen wird, werden auch
ohne den ausdrücklichen Zusatz: "oder gleichwertig", immer gleichwertige
Technische Spezifikationen in Bezug genommen.

Die Preise verstehen sich ohne Unterschied der Lage, der Höhe und der
Grundrissform falls in den Positionen nicht gesondert darauf hingewiesen
wird. Alle für die Durchführung der Arbeiten erforderlichen Hilfsmittel
und Gerüste sind in die Einheitspreise einzurechnen.

STOFFE UND BAUTEILE
Alle Werkstoffe eines kompletten Aufbaues müssen von einem Hersteller
stammen, um die Verträglichkeit der Anstrichstoffe untereinander zu
gewährleisten. Es sind nur Markenfabrikate zu verwenden. Die
vorgesehenen Arbeiten sind genau nach Werkvorschriften der
Herstellerfirma auszuführen.

Das Material darf nur in Originalverpackungen und in einwandfreiem
Zustand angeliefert werden. Materialproben sind der Bauleitung
unaufgefordert vorzulegen. Beanstandetes Material ist sofort von der
Baustelle zu entfernen.

Die Zulassung des Wärmedämm-Verbundsystems nach Abschnitt 2 DIN 18345
muss auf der Baustelle vorliegen. Dem Auftraggeber oder Bauleiter ist
auf Verlangen Einsicht in diese zu gewähren.

AUSFÜHRUNG

Fenster, Türzargen, Verglasungen, Sichtbeton-Bauteile und sonstige
unmittelbar angrenzende Bauteile sind abzukleben. Klebebänder dürfen die
Beschichtungen der Fensterrahmen und Türzargen nicht angreifen und
müssen sich rückstandsfrei entfernen lassen.

Vor dem Einputzen von Metallteilen ist die Materialverträglichkeit zu
beachten.

Ungeschützte Stahlteile dürfen nicht mit gipshaltigem Putz,
Aluminiumteile nicht mit Kalk- oder Zementputz in Berührung kommen.
Kontakte von Kupfer und frischem Mörtel sind zu vermeiden.

Beim Reinigen von Fassaden durch Strahlen mit Wasser sind ggf.
Vorsorgemaßnahmen zu treffen, dass durch Fugen oder Putzrisse kein
Wasser in die Umfassungswände eindringt. Das gilt in besonderem Maße für
verdecktes Holzfachwerk.

Bei schadstoffhaltigen Zusätzen bei Nassreinigung sind die Gerüstlagen
mit Folie so abzudecken, dass das Wasser über eine Rinne in einen
Sammelbehälter geleitet wird.

Außenputz ist möglichst bei bedeckter Witterung anzubringen.
Anderenfalls ist durch Abhängen der Gerüste mit Folie o. ä. ein
ausreichender Schutz gegen Sonneneinstrahlung zu gewährleisten. Analog
ist der Schutz gegen Schlagregen sowie Austrocknung durch Wind
sicherzustellen.

Bei verkleideten Gerüsten ist bei entsprechender Wetterlage auf
Zugerscheinungen durch die Kaminwirkung zu achten.

Bei Erfordernis ist für eine vorübergehende Öffnung von
Fassadengerüstverkleidungen zu sorgen. Diese Maßnahmen dienen der
Nachbehandlung des Außenputzes und sind Nebenleistungen.

Sockelputzunterkanten sind gerade und ohne anhaftenden Restmörtel
auszubilden.

Rahmen, Gewände, Fachwerkteile u. ä. aus Metall oder Holz dürfen keine
kraftschlüssige Verbindung mit dem Putz haben, sie sind zumindest durch
Kellenschnitt zu trennen.

Es ist auf ein gleichmäßiges Oberflächenbild des Außenputzes ist zu
achten. Das gilt besonders im Bereich der Gerüstlagen, wo auf
einwandfreie Übergänge und gleichmäßige Schichtdicke zu achten ist.
Flecken und Ansätze im Außenputz gelten als wesentlicher Mangel.

Wärmedämm-Verbundsystem
Die Verarbeitungsrichtlinien des Wärmedämm-Verbundsystem-Herstellers
müssen eingehalten werden, auf Verlangen ist dem Auftraggeber Einsicht
in diese zu gewähren.

Die Mindestverarbeitungstemperaturen der Materialien dürfen nicht
unterschritten werden. Bei Verklebungs- und Beschichtungsarbeiten darf
die Temperatur der Außenluft, der Untergründe und der Materialien bis
zur vollständigen Durchhärtung nicht unter + 5 Grad Celsius liegen,
sofern die Herstellervorschriften nicht andere Grenzwerte vorschreiben.

Ist vor Beginn der Ausführung des Wärmedämm-Verbundsystems der Innenputz
noch nicht fertig gestellt und ausgetrocknet, sind mit der Bauleitung
geeignete Maßnahmen zur Schadensvermeidung in der Außenwand und in dem
Wärmedämm-Verbundsystem durch nach außen diffundierende Feuchtigkeit
abzusprechen.

Bei Wärmedämm-Verbundsystemen mit Dämmung aus Polystyrol über einer
Dicke von 10 cm sind die Sturzbereiche über Öffnungen mit
Brandabschottungen zu versehen. Wenn in den Leistungstexten keine
besondere Ausführung vorgeschrieben wird, kann der Auftragnehmer die
Ausführung dieser Sturzbereiche im Rahmen der nach jeweiliger Zulassung
möglichen Ausführungsarten selber wählen.

Armierungsgewebe muss glatt (faltenfrei) und mittig eingebaut werden.
Über Ecken von Öffnungen ist es diagonal anzuordnen. Überlappungen des
Gewebes sollen mindestens 100 mm betragen, Überdeckungen beim Anschluss
an andere Bauteile ca. 300 mm. Es ist beim Übergang zu anderen Stoffen
(z.B. Dämmung der Deckenauflager, Rollladenkästen) grundsätzlich
einzubauen.

Metallprofile, z.B. Sockelprofile, sind, wenn der Untergrund nicht aus
dämmendem Material wie Porenbeton, Hochloch-Leichtziegel oder dgl,
sondern z.B. aus Kalksandstein oder Beton besteht, thermisch durch
Unterlegen von Streifen aus geeignetem Dämmstoff, z.B. extrudiertem
Polystyrol-Hartschaum, zu trennen.

Rahmen, Gewände, Fensterbänke u. ä. dürfen keine kraftschlüssige
Verbindung mit dem Putz haben, sie sind durch geeignete Maßnahmen, z.B.
entsprechende An- und Abschlussprofile, Kompribänder und dgl. zu
trennen. Dabei ist darauf zu achten, dass die Anschlüsse alle zu
erwartenden Bewegungen, insbesondere die thermischen Längenänderungen,
aufnehmen können, ohne dass Schäden im Wärmedämm-Verbundsystem
auftreten. Es ist außerdem dafür Sorge zu tragen, dass diese Anschlüsse
dauerhaft gegen das Eindringen von Wasser abgedichtet sind. Dabei ist
nicht nur auf die Vermeidung des Eindringens von Niederschlägen zu
achten, sondern auch dafür zu sorgen, dass keine kalte Außenluft durch
Anschlussfugen, z.B. unter Fensterbänken, an Sockelabschlussprofilen und
dgl. z.B. durch Einlegen von Kompribändern, hinter das
Wärmedämm-Verbundsystem gelangen kann.

Hohlräume zwischen Bauteilen und dem Wärmedämm-Verbundsystem, z.B. unter
Fensterbänken, sind mit Dämmstoff zu füllen.

Fugenabdichtungen z.B. von Anschlüssen an Blendrahmen von Fenstern und
Türen müssen einen geringeren Dampfdurchlasswiderstand (sd-Wert)
besitzen als die entsprechenden raumseitigen Abdichtungen. Im Zweifel
sind diese rechtzeitig vor der Ausführung mit der Bauleitung
abzustimmen.

Bei der Verwendung von Kompribändern sind die Verarbeitungsvorschriften
der betreffenden Hersteller zu beachten. Insbesondere ist auf Abstimmung
der Bandbreite und -dicke auf die Fugenabmessungen zu achten.

Bewegungsfugen des Bauwerks sind, sofern in den Leistungstexten nicht
eine andere Ausführung vorgeschrieben wird, im Wärmedämm-Verbundsystem
mit Dehnfugenprofilen herzustellen.

Außenputz muss mindestens 20 mm, Innenputz 15 mm dick sein.

## Zusätzlicher Text
Gegenstand dieser Ausschreibung sind die Arbeiten des Bauabschnitt BA3.1
"Errichtung einer Mehrzweckhalle mit Sanitäranlagen und 6 zusätzlichen
Klassenzimmern, sowie Schaffung eines Lehrerzimmers mit Besprechungs-
und Seminarräumen im Anbau Südwest des bestehenden Bau A.

Die Maßnahme ist gefördert. Die Förderung ist jedoch in zwei Pakete
aufgeteilt.
Förderpaket P4: Errichtung Mehrzweckhalle mit Sanitäranlagen und 6
zusätzlichen Klassenzimmern
Förderpaket P2: Schaffung eines Lehrerzimmers mit Besprechungs- und
Seminarräumen im bestehenden Anbau Südwest Bau A

Das nachfolgende Leistungsverzeichnis ist daher in zwei Titel
aufgeteilt:
Der Titel 1 umfasst das Förderpaket P4, also den Neubau der
Mehrzweckhalle (Erweiterung).
Der Titel 2 umfasst das Förderpaket P2 (Anteil BA3.1), also die
Umbauten/Sanierungen im Bestand.

Die Beauftragung erfolgt für beide Titel gemeinsam, jedoch sind die
Rechnungen einschließlich der jeweiligen Aufmaße getrennt je Titel zu
stellen! Gemeinsame Rechnungen für Titel 1 und 2 werden zurückgewiesen.

Diese Vorgehensweise und dabei ggf. entstehender Mehraufwand beim AN ist
bei der Kalkulation für das nachfolgende LV zu berücksichtigen und damit
abgegolten.

## Zusätzlicher Text
In der Realschule werden periodisch Prüfungen abgehalten. Während dieser
Zeiten sind keinerlei Lärmemissionen gestattet. Soweit keine lärmfreien
Arbeiten ausgeführt werden können, sind die Arbeiten zu diesen Zeiten /
an diesen Tagen vollständig zu unterbrechen. In der Regel handelt es
sich nur um 1 bis 2 Stunden an einem Tag.
Dies betrifft voraussichtlich nur die Bohrarbeiten im Zuge der
WDVS-Leistungen, da die übrigen Malerarbeiten keinen Lärm verursachen
sollten.
Während der Leistungserbringung vor Ort ist mit ca. 1-3 solcher
stundenweisen Unterbrechungen zu rechnen.

Entsprechende zeitliche Unterbrechungen sind entsprechend
einzukalkulieren und damit abgegolten.

## Zusätzlicher Text
In die abgefragten Leistungen zur Erbringung von allen in diesem
Leistungsverzeichnis beschriebenen Maler- und WDVS-Arbeiten inkl. Vor-
und Nebenarbeiten, ist die Entsorgung von Verpackungsmaterial, Folien,
Klebebändern, sonstigen Schutzmaterialien, übrig gebliebenen Restmengen
an Farben / Lacken / Dämmungen / Putz / Gewebe / etc., und sonstiger
gewerkeeigener Baumaterialien eigenständig zu organisieren und wird
nicht separat vergütet. Entsprechender Aufwand ist in der
Baustelleneinrichtung einzukalkulieren.

Bei der Entsorgung ist die örtliche Abfallsatzung strikt zu befolgen.
Sämtliche Nachweise über die Entsorgung sind vom AN unaufgefordert
vorzulegen.

## Maler_WDVS-Arbeiten BA3.1
Datum: 23.04.26

### 1 Titel 1 (Förderpaket P4), Erweiterungsbau

#### 1.1 Baustelleneinrichtung / Sicherheit

*Hinweis*
BE-Fläche allgemein
Das Lagern von Material, sowie das Aufstellen von Gerät
/ Container auf dem Baustellengelände ist nur nach
vorheriger schriftlicher Genehmigung durch den AG auf
eigens dafür zugewiesenen Flächen möglich. Ein
Flächenanspruch besteht ausschließlich für
Bauleitungscontainer sowie für eine angemessene
kurzzeitige Zwischenlagerung von Baumaterialien. Die
Flächen sind vom AN eigenverantwortlich festzulegen und
durch einen vorzulegenden Baustelleneinrichtungsplan
vom AG genehmigen zu lassen. (Als Planungsgrundlage
liegt ein Lageplan diesem LV bei.)

Der Plan ist spätestens 14 Kalendertage nach
Auftragserteilung vorzulegen. Die Flächen sind
unmittelbar nach Benutzung wieder in den ursprünglichen
Zustand zu versetzen. Es besteht kein Anspruch auf
Parkmöglichkeit auf dem Baugelände.

Es dürfen nur Flächen innerhalb der Baustelle befahren
werden.
Bestehende Vegetationsflächen innerhalb der Baustelle,
wie
- Wurzelbereiche von Bäumen bis zu einem Meter
außerhalb der Kronentraufe
- Pflanzflächen
- Rasen- und Wiesenflächen
dürfen jedoch nicht befahren werden.
Ausgenommen hiervon ist die Bearbeitung solcher Flächen
mit entsprechenden Geräten und Maschinen auf Anweisung
der Bauleitung.
Materiallagerung auf bestehenden Vegetationsflächen ist
nicht zulässig.
Zufahrtswege, Nebenflächen und Einrichtungen sind vor
Verschmutzung oder Beschädigung zu schützen und in
einem verkehrssicheren Zustand zu halten.
Öffentliche Verkehrsflächen (Straße/ Radweg/ Gehweg)
sind mehrmals täglich und nach Bedarf von Verschmutzung
zu reinigen.

Bauleitungs-/Aufenthaltscontainer
Aufgrund des durchlaufenden Schulbetriebs auch während
der Bau- und Sanierungsarbeiten, können im genutzten
Schulgebäude keine Aufenthaltsflächen zur Verfügung
gestellt werden.

Ein notwendiger Bauleitungs- und/oder
Aufenthaltscontainer kann aufgrund der beengten
Platzverhältnisse nur in der absolut notwendigen Größe
auf der BE-Fläche aufgestellt werden. Die vorgesehene
Größe ist ein 10 FT-Container (LxB = 299 x 244 cm).
Größere Container bis max. 20 FT nur nach vorheriger
Freigabe durch den AG. Der Container muss stapelbar
sein, einschließlich erforderlicher Treppenanlage bis
1. OG, soweit erforderlich.

Die Baustelleneinrichtungsfläche ist nur zum
Tagesaufenthalt vorgesehen. Schlafgelegenheiten, sowie
Übernachtungscontainer, sind auf der BE-Fläche, sowie
auf dem Schulgelände nicht zulässig.

Lager-/Magazincontainer/Lagerfläche
Notwendige Lager- /Magazincontainer können aufgrund der
beengten Platzverhältnisse nur gemäß entsprechend
freier Flächen innerhalb der BE-Fläche zugewiesen
werden.

Sanitärräume
Bauseits wird ein Sanitärcontainer (Waschen, Duschen,
Toilette) zur gemeinsamen Benutzung durch alle Gewerke
zur Verfügung gestellt.

BE-Anfahrt
Anfahrts- und Standmöglichkeiten für LKW- und evtl.
Autokran gemäß beigefügtem Baustelleneinrichtungsplan.
Untergrundbefestigung, Zufahrtsmöglichkeiten, sowie
sonstige Randbedingungen obliegen in Eigenverantwortung
dem AN.

Baukran
Es wird kein Baukran zur Verfügung gestellt. Alle
erforderlichen Kräne/Hebezeuge und Aufzüge obliegen
eigenverantwortlichem dem AN und sind in die
Einheitspreise der nachfolgenden Positionen
einzukalkulieren.

Fassadengerüst
Bauseits werden umlaufend um die Gebäudeaußenkanten
Fassadengerüste als Arbeits- und Schutzgerüste
bereitgestellt, einschließlich Auskragungen für
Dachüberstande und Dachfanggerüst an den oberen
Rändern.
Lastklasse: 3 (2 kN/m²)
Breitenklasse W06

Firmenschilder
Das Anbringen eigener Firmenschilder ist auf der
Baustelle nicht zulässig bzw. erst nach vorheriger
schriftlicher Freigabe durch den AG. Ein Anspruch
darauf besteht nicht.

**1.1.1 Baustelleneinrichtung**
Baustelleneinrichtung für alle durchzuführenden
Arbeiten dieses Leistungsverzeichnisses; Einschließlich
An- und Abtransport aller Maschinen und Geräte sowie
aller benötigten Baustelleneinrichtungsteile und deren
Vorhaltung während der gesamten Bauzeit.
Zudem sind weiter enthalten:
- Frachten und Transportkosten, Auslöse,
Montageaufsicht, unproduktive Nebenlöhne sowie alle
sonstigen Nebenkosten;
- vorschriftsmäßige Absicherung, Beleuchtung und
Unterhalt der Arbeitsbereiche / Einrichtungen während
der gesamten Bauzeit;
- alle notwendigen Arbeits- und Schutzgerüste, welche
zusätzlich zu den bauseitigen Gerüsten (Fassaden)
benötigt werden, einschließlich deren arbeitstäglicher
Kontrolle;
- Vorrichtungen, Hebezeuge, Gerüste, Bühnen, etc. zum
Ein- und Ausbringen der Materialien, Bauteile und
Konstruktionen in das Gebäude / auf das Fassadengerüst,
sowie zum Verteilen in allen Geschossen vor Ort;
- Lager- und Aufenthaltscontainer, soweit erforderlich;
- Erstellen eines gewerkeigenen Bauzeitenplanes ;

Eine Verschiebung von Ausführungs-, Zwischen- und
Endfertigstellungsterminen berechtigt nicht zur
Nachforderung bezüglich der Baustelleneinrichtung durch
den Auftragnehmer. Lager- und
Baustelleneinrichtungsplätze sind so anzulegen, dass
die  Folge- und Nebengewerke in ihrer
Leistungserbringung nicht behindert sind, ansonsten
sind Materialien, Silos, Container und Schuttmulden
(gewerkeeigene) bei Bedarf kurzfristig durch den
Auftragnehmer umzusetzen.

Wegerechtliche Absicherungen und Absperrungen sind vom
AN selbst zu veranlassen und zu beantragen. Anfallende
Gebühren werden gegen Nachweis ohne Aufschlag gesondert
vergütet. Die Baustelleneinrichtung wird nur einmal
vergütet.
Menge: 1,000 psch

**1.1.2 Fahrbares Arbeitsgerüst, bis 4,5 m Arbeitshöhe**
Fahrbares Arbeitsgerüst, DIN 4422, Lastklasse 3,
gleichmäßig verteilte Verkehrslast 2,00 kN/m²,
Arbeitshöhe: bis 4,5 m
Abrechnung pro Arbeitswoche

Das umsetzten des Fahrgerüstes ist im Einheitspreis zu
berücksichtigen und wird nicht gesondert vergütet.
Menge: 3,000 Wo

**1.1.3 Erstellen einer Dokumentation**
Erstellung und Übergabe der Dokumentation gemäß
"Zusätzlichen Technischen Vertragsbedingungen, 7.
Dokumentation"
Insbesondere beinhaltet dies:
- Inhaltsverzeichnis mit Unterteilung in Kapitel/Ordner
- Fachunternehmererklärung
- Fachbauleitererklärung
- Errichtererklärungen
- Übereinstimmungserklärungen für alle Produkte mit
Zulassung gemäß Muster des Herstellers bzw. der
Zulassungsunterlagen
- Verwendbarkeitsnachweise (allgemeines
bauaufsichtliches Prüfzeugnis, allgemeine
bauaufsichtliche Zulassung; Bauartgenehmigungen,
Zulassung im Einzelfall, europäische technische
Bewertung (ETA), etc.)
- Leistungserklärungen (DoP) für Bauteile und
Konstruktionen mit CE-Kennzeichnung gemäß
entsprechender harmonisierter Norm oder europäischer
technischer Bewertung
- Errichterbescheinigungen über nicht wesentliche
Abweichungen, sowie zugehörige Unterlagen des
Herstellers
- Produkt- und Sicherheitsdatenblätter
- Aufstellung aller Farbnummern/-bezeichnungen der
verwendeten Produkte
- Montage-/Einbauanleitungen
- Reinigungs- und Pflegehinweise
- Planunterlagen auf Basis der Werkplanung, in der
sämtliche Bauteile, Konstruktionen und Bauarten
eindeutig und lagegenau eingezeichnet sind, für welche
Verwendbarkeitsnachweise und Zulassungen insbesondere
in brandschutztechnischer Hinsicht gefordert sind.
Maßstab 1:50.

Die Unterlagen sind einfach als Ordner in Papierform,
sowie einfach digital auf USB-Stick oder Download-Link
abzugeben.
Menge: 1,000 St

#### 1.2 Schutzmaßnahmen

**1.2.1 Schutzmaßnahmen Bodenbeläge, Milchkarton**
Schützen von oberflächenfertigen Estrichen und
Bodenbelägen während der Malerarbeiten mit einem
Schutzbelag, rutschhemmend, nicht fleckend und nicht
abfärbend, Stöße überlappt, Wandanschlüsse und Stöße
abgeklebt.
Material: Milchkarton, Papier/PE Verbundstoff,
unbedruckt

Die Leistung beinhaltet die Lieferung, Vorhaltung und
Unterhaltung, sowie Abbruch und Entsorgung aller
Materialien nach Beendigung der Arbeiten.
Die Vergütung erfolgt nach Quadratmeter, jedoch
ausschließlich, soweit es sich um besondere Leistungen
gemäß DIN 18363 handelt.
Menge: 610,000 m2

**1.2.2 Schutzmaßnahmen Fensterbank innen**
Schützen der Fensterbank innen mit einem Schutzbelag,
nicht fleckend und nicht abfärbend, Stöße überlappt,
Fenster-, Wand- und Leibungsanschlüsse sowie Stöße
abgeklebt.
Material: Reisfestes Papier oder PE-Folie, unbedruckt
Die Leistung beinhaltet die Lieferung und Vorhaltung
aller Materialien, sowie abbauen, abfahren und
Entsorgen nach Abschluss der Arbeiten.

Fensterbankbreite: bis ca. 35 cm

Die Vergütung erfolgt nach laufendem Meter Fensterbank.
Menge: 60,000 m

**1.2.3 Schutzmaßnahmen Fenster/Türen/Oberflächen innen**
Schützen von Fenster, Türen, Oberlichtern, sonstigen
oberflächenfertigen Bauteilen vor Verschmutzung und
Beschädigung durch abkleben mit geeigneter
Folie/Klebeband, nicht fleckend und nicht abfärbend,
Anschlüsse und Stöße gerade fluchtend abgeklebt.

Ausführung erst nach Aufforderung durch die Bauleitung
in zeitlichen Zusammenhang mit den sonstigen Arbeiten
dieses Leistungsverzeichnisses.

Die Leistung beinhaltet die Lieferung und Vorhaltung
aller Materialien nach Aufforderung durch die
Bauleitung, sowie abbauen, abfahren und Entsorgen nach
Abschluss der Arbeiten.

Die Vergütung erfolgt nach Quadratmeter abgeklebter
Oberflächen.
Menge: 900,000 m2

**1.2.4 Schutzmaßnahmen längsorientierte Einbauten, bis 50 cm**
Schützen von Decken und oberflächenfertigen linearen
Einbauten und Einrichtungsgegenständen während der
Malerarbeiten durch abkleben mit geeigneter Folie,
nicht fleckend und nicht abfärbend, Anschlüsse und
Stöße gerade fluchtend abgeklebt.

Abdeckbreite: bis zu ca. 50 cm

Die Leistung beinhaltet die Lieferung, Vorhaltung und
Unterhaltung, sowie Abbruch und Entsorgung aller
Materialien nach Beendigung der Arbeiten.
Die Vergütung erfolgt nach laufendem Meter abgeklebtem
Bauteil oder Einbauteil, jedoch ausschließlich, soweit
es sich um besondere Leistungen gemäß DIN 18363
handelt.
Menge: 70,000 m

**1.2.5 Schutzmaßnahmen längsorientierte Einbauten, >50 bis 100 cm**
Schützen von Decken und oberflächenfertigen linearen
Einbauten und Einrichtungsgegenständen während der
Malerarbeiten durch abkleben mit geeigneter Folie,
nicht fleckend und nicht abfärbend, Anschlüsse und
Stöße gerade fluchtend abgeklebt.

Abdeckbreite: > 50 bis 100 cm

Die Leistung beinhaltet die Lieferung, Vorhaltung und
Unterhaltung, sowie Abbruch und Entsorgung aller
Materialien nach Beendigung der Arbeiten.
Die Vergütung erfolgt nach laufendem Meter abgeklebtem
Bauteil oder Einbauteil, jedoch ausschließlich, soweit
es sich um besondere Leistungen gemäß DIN 18363
handelt.
Menge: 50,000 m

**1.2.6 Schutzmaßnahmen Türzargen**
Schützen der Türzargen vor Verschmutzung und
Beschädigung durch abkleben mit geeigneter
Folie/Klebeband nach Wahl des AN, nicht fleckend und
nicht abfärbend, Anschlüsse und Stöße gerade fluchtend
abgeklebt.
Ausführung als Schutz des gesamten Zargenumbugs und
Zragenspiegels vor Farbauftrag im Zuge der
Anstricharbeiten der anschließenden Wände.

Die Leistung beinhaltet die Lieferung und Vorhaltung
aller Materialien nach Aufforderung durch die
Bauleitung, sowie abbauen, abfahren und Entsorgen nach
Abschluss der Arbeiten.

Türausführung: Stahleck- und Stahlumfassungszarge,
grundiert als Pulverbeschichtung

Die Vergütung erfolgt pro Stück Türzarge für
beidseitiges Abkleben (zu beiden Wandoberflächen).
Höhe Türzarge: bis ca. 215 cm
Breite Türzarge: bis ca. 120 cm
Menge: 2,000 St

**1.2.7 Schutzmaßnahmen Klebeband, bis 30 mm**
Schützen der Sockel von fertigen Bodenbelägen, und
sonstigen linienförmigen Bauteilen vor Verschmutzung
und Beschädigung durch abkleben mit geeignetem
Klebeband nach Wahl des AN, nicht fleckend und nicht
abfärbend, Anschlüsse und Stöße gerade fluchtend
abgeklebt.
Ausführung als Schutz vor Farbauftrag im Zuge der
Anstricharbeiten anschließender Wände oder
Lackoberflächen

Abdeckbreite Klebeband: > 15 = 30 mm

Sockelarten, z.B:
- Teppichstellsockel (Kugelgarn)
- Polymerbelag-Stellsockel
- Fliesensockel
- Holzsockelleisten (Eiche natur, lackiert)

Die Leistung beinhaltet die Lieferung und Vorhaltung
aller Materialien nach Aufforderung durch die
Bauleitung, sowie abbauen, abfahren und Entsorgen nach
Abschluss der Arbeiten.

Die Vergütung erfolgt pro laufendem Meter abgeklebtem
Bauteil bzw. Einbauteil.
Menge: 250,000 m

**1.2.8 Schutzmaßnahmen Klebeband, > 30 bis 50 mm**
Schützen der Sockel von fertigen Bodenbelägen, und
sonstigen linienförmigen Bauteilen vor Verschmutzung
und Beschädigung durch abkleben mit geeignetem
Klebeband nach Wahl des AN, nicht fleckend und nicht
abfärbend, Anschlüsse und Stöße gerade fluchtend
abgeklebt.
Ausführung als Schutz vor Farbauftrag im Zuge der
Anstricharbeiten anschließender Wände oder
Lackoberflächen

Abdeckbreite Klebeband: > 30 bis = 50 mm

Sockelarten, z.B:
- Teppichstellsockel (Kugelgarn)
- Polymerbelag-Stellsockel
- Fliesensockel
- Holzsockelleisten (Eiche natur, lackiert)

Die Leistung beinhaltet die Lieferung und Vorhaltung
aller Materialien nach Aufforderung durch die
Bauleitung, sowie abbauen, abfahren und Entsorgen nach
Abschluss der Arbeiten.

Die Vergütung erfolgt pro laufendem Meter abgeklebtem
Bauteil bzw. Einbauteil.
Menge: 250,000 m

**1.2.9 Schutzmaßnahmen Leitungen/Kabeltrassen**
Schützen von Versorgungsleitungen und Kabeltrassen,
vorwiegend unterhalb der Decke verlaufend, durch
abdecken und abkleben mit geeigneter Folie, nicht
fleckend und nicht abfärbend, einschließlich Aussparung
der Deckenabhängung.

Trassenbreite: bis ca. 50 cm

Die Leistung beinhaltet die Lieferung, Vorhaltung und
Unterhaltung, sowie Abbruch und Entsorgung aller
Materialien nach Beendigung der Arbeiten.
Die Vergütung erfolgt nach Meter Versorgungstrasse,
jedoch ausschließlich, soweit es sich um besondere
Leistungen gemäß DIN 18363 handelt.
Menge: 10,000 m

**1.2.10 Schutzmaßnahmen Vordach, längsorientiert, bis 50 cm**
Schützen der Dachuntersicht im Vordachbereich vor
Verschmutzung und Beschädigung für Maler- und
WDVS-Arbeiten durch abkleben mit geeigneter Folie,
nicht fleckend und nicht abfärbend, Anschlüsse und
Stöße gerade fluchtend abgeklebt.

Die Sparren und Pfetten werden übermessen. Der
entsprechende Mehraufwand zum Schutz dieser bzw. für
das Anarbeiten an diese wird mit separater Position
vergütet.

Material Folie: PE
Dicke Folie: 0,2 mm
Abdeckbreite: bis 50 cm

Die Leistung beinhaltet die Lieferung, Vorhaltung und
Unterhaltung, sowie Abbruch und Entsorgung aller
Materialien nach Beendigung der Arbeiten.
Die Vergütung erfolgt nach laufendem Meter abgeklebtem
Bauteil.
Menge: 50,000 m

**1.2.11 Schutzmaßnahmen Vordach, Zulage Sparren/Pfetten, 12/18 cm**
Zulage für das Schützen der Dachuntersicht im
Vordachbereich vor
Verschmutzung und Beschädigung für das Anarbeiten an
die Sparren/Pfetten
bzw. Schützen derselben.

Abdeckbreite längs der Sparren: bis 50 cm
Querschnitt Sparren: 12 / 18 cm
Querschnitt Pfetten: 16/24 cm

Die Leistung beinhaltet die Lieferung, Vorhaltung und
Unterhaltung, sowie Abbruch und Entsorgung aller
Materialien nach Beendigung der Arbeiten.
Die Vergütung erfolgt pro abgeklebtem Sparren bzw.
Pfette.
Menge: 50,000 St

**1.2.12 Schutzmaßnahmen Jalousieführungen/Fensterbänke/Fallrohre, bis 50 cm**
Schützen von Jalousienführungen/ Gestängen/
Fensterbänken/ Fallrohren und sonstigen
oberflächenfertigen längsorientierten Bauteilen während
der Sanierungsarbeiten durch Abkleben mit geeigneter
Folie, nicht fleckend und nicht abfärbend,
Anschlüsse und Stöße gerade fluchtend abgeklebt.

Material Folie: PE
Dicke Folie: mind. 0,2 mm
Folienbreite: bis 50 cm

Die Leistung beinhaltet die Lieferung, Vorhaltung und
Unterhaltung, sowie Abbruch und Entsorgung aller
Materialien nach Beendigung der Arbeiten.
Die Vergütung erfolgt nach laufendem Meter, jedoch
ausschließlich, soweit es sich um besondere Leistungen
gemäß DIN 18350 handelt.

Die Vergütung erfolgt nur, soweit die Bauteile nicht
bereits durch eine flächenorientierte Schutzmaßnahme
abgedeckt werden, sondern separat mit Folie abgedeckt
werden müssen.
Menge: 20,000 m

**1.2.13 Schutzmaßnahmen Jalousieführungen/Fensterbänke/Fallrohre, > 50 bis 100 cm**
Schützen von Jalousienführungen/ Gestängen/
Fensterbänken/ Fallrohren und sonstigen
oberflächenfertigen längsorientierten Bauteilen wie vor
beschrieben, jedoch

Folienbreite: > 50 bis = 100 cm
Menge: 5,000 m

**1.2.14 Schutzmaßnahmen Fenster/Türen/Oberflächen außen**
Schützen von Fenster, Türen, Oberlichtern, sonstigen
oberflächenfertigen Bauteilen vor Verschmutzung und
Beschädigung für Maler- und WDVS-Arbeiten durch
abkleben mit geeigneter Folie/Klebeband, nicht fleckend
und nicht abfärbend, Anschlüsse und Stöße gerade
fluchtend abgeklebt.

Material Folie: PE
Dicke Folie: 0,2 mm

Die Leistung beinhaltet die Lieferung und Vorhaltung
aller Materialien nach Aufforderung durch die
Bauleitung, sowie abbauen, abfahren und Entsorgen nach
Abschluss der Arbeiten.

Die Vergütung erfolgt nach Quadratmeter abgeklebter
Oberflächen.
Menge: 10,000 m2

#### 1.3 Malerarbeiten Innen

**1.3.1 Grundbeschichtung Wände / Decken, mineralisch, stark/unterschiedlich saugend**
Grundierung als Untergrundvorbereitung im Innenbereich
zur Festigung und Egalisierung stark oder
unterschiedlich saugender Gründe vor nach beschriebener
Silikat- bzw. Dispersionssilikat-Beschichtung.

Materialbasis: Kaliwasserglas
- wasserverdünnbar
- emmisionsminimiert und lösemittelfrei
- konservierungsmittelfrei
- Diffusionsfähig: sd-Wert < 0,03 m
- haftvermittelnd
- saugfähigkeitsregulierend
- geruchsarm

Untergrund: Kalksandstein, unbehandelter Putz der
Mörtelgruppe II, III und IV, Gipsplatten, alte
kreidende Anstriche, Spachtelmassen, etc.
Oberfläche: rau (Filzputz) / glatt
Farbton: farblos oder weiß pigmentiert, deckend, nach
Wahl des AN

Wand-/Deckenhöhe: bis 4,3 m

Beschichtungsverfahren: gerollt (entgegen der DIN
18363, Punkt 3.1.3, wird das Beschichtungsverfahren
durch den AG vorgegeben)

Angebotenes Fabrikat,

........................................
(vom Bieter auszufüllen)
Menge: 900,000 m2

**1.3.2 Grundbeschichtung Wände / Decken, mineralisch, schwach saugend**
Grundierung als Untergrundvorbereitung auf schwach
saugenden Untergründen im Innenbereich vor nach
beschriebener Silikat- bzw.
Dispersionssilikat-Beschichtung.

Materialbasis: remineralisiernde Kunststoffdispersion
- Diffusionsfähig: sd-Wert < 0,15 m
- haftvermittelnd
- für Allergiker geeignet, mit Nachweis

Untergrund: Beton, Gipsbauplatten mit Voranstrich,
Dispersionsbeschichtungen, dichter Putz der
Mörtelgruppe III, Kunstharzputze, etc.
Oberfläche: rau (Filzputz) / glatt
Farbton: farblos oder weiß pigmentiert, deckend, nach
Wahl des AN
Wand-/Deckenhöhe: bis 2,7 m (im Treppenhaus bis 3,5 m)

Beschichtungsverfahren: gerollt (entgegen der DIN
18363, Punkt 3.1.3, wird das Beschichtungsverfahren
durch den AG vorgegeben)

Angebotenes Fabrikat,

........................................
(vom Bieter auszufüllen)
Menge: 10,000 m2

**1.3.3 Grundbeschichtung längs orientierte Bauteile, = 25 cm**
Grundbeschichtung von Fenster-, Türleibungen, Stützen,
Unterzügen, Verkofferungen, etc. im Innenbereich an
Alt- und Neubauteilen bzw. Alt-und Neuputzen,

Materialbasis: Kaliwasserglas
- wasserverdünnbar
- emmisionsminimiert und lösemittelfrei
- konservierungsmittelfrei
- Diffusionsfähig: sd-Wert < 0,03 m
- haftvermittelnd
- saugfähigkeitsregulierend

Untergrund: Kalksandstein, unbehandelter Putz der
Mörtelgruppe II, III und IV, Gipsplatten, alte
kreidende Anstriche, Spachtelmassen, etc.
Oberfläche: rau / glatt
Farbton: farblos oder weiß pigmentiert, deckend, nach
Wahl des AN

Ansichtsbreite: = 25 cm
Bauteilhöhe: bis ca. 2,7 m (im Treppenhaus bis 3,5 m)

Angebotenes Fabrikat,

........................................
(vom Bieter auszufüllen)
Menge: 5,000 m

**1.3.4 Grundbeschichtung längs orientierte Bauteile, > 25 = 50 cm**
Grundbeschichtung von Fenster-, Türleibungen, Stützen,
Unterzügen, Verkofferungen, etc. im Innenbereich wie
vor beschrieben, jedoch

Ansichtsbreite: > 20 cm = 35 cm
Menge: 25,000 m

**1.3.5 Grundbeschichtung längs orientierte Bauteile, > 50 = 75 cm**
Grundbeschichtung von Fenster-, Türleibungen, Stützen,
Unterzügen, Verkofferungen, etc. im Innenbereich, wie
vor beschrieben, jedoch

Ansichtsbreite: > 50 cm= 75 cm
Menge: 5,000 m

**1.3.6 Grundbeschichtung längs orientierte Bauteile, > 75 = 100 cm**
Grundbeschichtung von Fenster-, Türleibungen, Stützen,
Unterzügen, Verkofferungen, etc. im Innenbereich, wie
vor beschrieben, jedoch

Ansichtsbreite: > 75 cm = 100 cm
Menge: 5,000 m

**1.3.7 Zwischenbeschichtung Silikat-Dispersion, innen**
Zwischenbeschichtung auf Wand- und Deckenflächen,
Stützen, etc., innen, als Erstbeschichtung.
Ausführung auch in Klein- und Einzelflächen.

Materialbasis: Kaliwasserglas
Produkt-Code: M-SK01
Materialeigenschaften:
- konservierungsmittelfrei
- weichmacher- und lösemittelfrei
- frei von foggingaktiven Substanzen
- wasserverdünnbar und geruchsarm
- für Allergiker geeignet, mit Prüfzeugnis
- weichmacherfrei
- hoch diffusionsfähig, sd-Wert = 0,02 m
- 1-komponentig
- nicht brennbar
- organischer Anteil < 5%

Untergrund: gefilzter/ geglätteter Gips- o.
Kalk-Zement-Putz, gespachtelte Betonfläche,
Gipskartonplatten u. Spachtelputz
Oberfläche: rau / glatt
Farbton: weiß bzw. hell getönt nach Wahl AG,
Optik: stumpfmatt
Nassabriebbeständigkeit: mind. Klasse 2 nach DIN EN 13
300
Deckkraft: mind. Klasse 2 nach DIN EN 13 300
Wand-/Deckenhöhe: bis 4,3 m

Beschichtungsverfahren: gerollt (entgegen der DIN
18363, Punkt 3.1.3, wird das Beschichtungsverfahren
durch den AG vorgegeben)

Angebotenes Fabrikat,

........................................
(vom Bieter auszufüllen)

Die technische Notwendigkeit zur Ausführung einer
Zwischenbeschichtung ist im Anschluss an die
ausgeführte Grundbeschichtung, je nach Ausführung
farblos oder weiß pigmentiert, zwingend mit der
Bauüberwachung örtlich abzustimmen und festzulegen.
Andernfalls erfolgt keine Vergütung.
Menge: 900,000 m2

**1.3.8 Schlussbeschichtung Silikat-Dispersion, innen**
Schlussbeschichtung auf Wand- und Deckenflächen,
Stützen, etc., innen, als Erstbeschichtung. bis zur
vollständigen Deckung ausführen.
Ausführung auch in Klein- und Einzelflächen.

Materialbasis: Kaliwasserglas
Produkt-Code: M-SK01
Materialeigenschaften:
- konservierungsmittelfrei
- weichmacher- und lösemittelfrei
- frei von foggingaktiven Substanzen
- wasserverdünnbar und geruchsarm
- für Allergiker geeignet, mit Prüfzeugnis
- weichmacherfrei
- hoch diffusionsfähig, sd-Wert = 0,02 m
- 1-komponentig
- nicht brennbar
- organischer Anteil < 5%

Untergrund: gefilzter/ geglätteter Gips- o.
Kalk-Zement-Putz, gespachtelte Betonfläche,
Gipskartonplatten u. Spachtelputz
Oberfläche: rauh/ glatt
Farbton: weiß bzw. hell getönt nach Wahl AG,
Optik: stumpfmatt
Nassabriebbeständigkeit: mind. Klasse 2 nach DIN EN 13
300
Deckkraft: mind. Klasse 2 nach DIN EN 13 300
Wand-/Deckenhöhe: bis 4,3 m

Beschichtungsverfahren: gerollt (entgegen der DIN
18363, Punkt 3.1.3, wird das Beschichtungsverfahren
durch den AG vorgegeben)

Angebotenes Fabrikat,

........................................
(vom Bieter auszufüllen)
Menge: 900,000 m2

**1.3.9 Silikat-Dispersion innen, längs orientierte Bauteile, = 25 cm**
Innenbeschichtung mit Silikat-Dispersion, wie vor
beschrieben, jedoch Ausführung an Fenster-,
Türleibungen, Stützen, Unterzügen, Verkofferungen, etc.
.

Ansichtsbreite: = 25 cm
Menge: 5,000 m

**1.3.10 Silikat-Dispersion innen, längs orientierte Bauteile, > 25 = 50cm**
Innenbeschichtung von Fenster-, Türleibungen, Stützen,
Unterzügen, Verkofferungen, etc. mit
Silikat-Dispersion, wie vor beschrieben, jedoch

Ansichtsbreite: > 25 cm = 50 cm
Menge: 25,000 m

**1.3.11 Silikat-Dispersion innen, längs orientierte Bauteile,, > 50 = 75 cm**
Innenbeschichtung von Fenster-, Türleibungen, Stützen,
Unterzügen, Verkofferungen, etc. mit
Silikat-Dispersion, wie vor beschrieben, jedoch

Ansichtsbreite: > 50 cm = 75 cm
Menge: 5,000 m

**1.3.12 Silikat-Dispersion innen, längs orientierte Bauteile, > 75 = 100 cm**
Innenbeschichtung von Fenster-, Türleibungen, Stützen,
Unterzügen, Verkofferungen, etc. mit
Silikat-Dispersion, wie vor beschrieben, jedoch

Ansichtsbreite: > 70 cm = 100 cm
Menge: 5,000 m

**1.3.13 Zulage Beschichtung, Kleinflächen < 2,5 m²**
Zulage für die Ausführung der vor beschriebenen
Beschichtungen in Kleinflächen < 5,0 m² als
Aufpreisposition.
Abrechnung entgegen DIN 18363 0.5.1 nach m² pro
Beschichtungsvorgang.
Menge: 40,000 m2

**1.3.14 Zulage Lochdecken und -wände**
Erschwerniszulage für die Beschichtung von
Akustik-Lochdecken und -wänden, dafür dass die
rückseitige Vliesbeschichtung der GK-Akustikplatten
unbeschichtet bzw. unverschmutzt bleibt. Die Zulage
wird einmalig gewährt pro Beschichtungvorgang, d.h.
separat für Grundierung, Zwischen- und
Schlussbeschichtung, soweit diese ausgeführt wurden.

Lochung der Akustikplatten: rund oder quadratisch
Lochgröße: ca. 8 bis 20 mm im Durchmesser

Eingebaute Abhangdecken insbesondere:
- Akustik-Plattendecke, Streulochung 8/15/20 R
- Akustik-Plattendecke, Rundlochung 8/18 R
Menge: 1350,000 m2

**1.3.15 Schattennut Unterdecke, beschichtet**
Anstrich der wandbegleitenden Schattennut in der
Unterdecke im Zuge der vor beschriebenen
Anstricharbeiten an den Wänden.

Breite Schattennut: bis ca. 2,5 cm
Tiefe Schattennut: bis ca. 2,0 cm
Menge: 150,000 m

**1.3.16 Schattennut Unterdecke, unbeschichtet**
Zulage für vor beschriebene Anstriche für das
Beschichten des stirnseitigen Abschlussprofils
(Göppinger) in der Schattennut Abhangdecken (horizontal
oder geneigt in Dachschräge), so dass jedoch das in der
Schattennut befindliche Sicht-Kantholz unbeschichtet
bleibt.
Der Schutz des Sichtkantholzes in der Schattennut ist
in dieser Position einzukalkulieren und mit dieser
abgegolten.

Breite Schattennut: bis ca. 2,5 cm
Tiefe Schattennut: ca. 1,5 cm
Menge: 210,000 m

**1.3.17 Farbiges Absetzen / Beschichtungswechsel**
Zulage zu vor beschriebenen Beschichtungen für das
farbiges Absetzen einer Beschichtung bzw. bei Wechsel
des Beschichtungsstoffes innerhalb zu beschichtender
Bauteile.
Absätze / Wechsel sind fluchtend scharf zu begrenzen.
Die Vergütung erfolgt, soweit nicht in Grundposition
der jeweiligen Beschichtung bereits beinhaltet.
Menge: 20,000 m

**1.3.18 Dauerelastische Putz- und Anschlußfugen neu**
Putz- und Anschlussfugen an Decken und Wänden und
sonstigen Übergängen dauerelastisch füllen,
einschließlich säubern und vorbehandeln, mit
elastischem Dichtstoff.
Material: Acrylatdispersion
Wand/Deckenhöhe: bis 4,25 m
Farbton weiß,
Fugenbreite: bis 5mm.
Menge: 100,000 m

**1.3.19 Türzargen abfugen, glatt**
Türzargen im Übergang zur Wand auf beiden Wandseiten
mit dauerelastischem Fugenmaterial füllen.
Material: Acrylatdispersion
Abmessungen Türblenden außen: bis 120 x 230 cm
Farbton weiß,
Fugenbreite: bis 5mm.

Abrechnung pro Stück Türzarge
Menge: 2,000 St

#### 1.4 Betonbeschichtung innen /außen

**1.4.1 Grundbeschichtung Beton, innen**
Grundbeschichtung von Beton-Stützen,-Unterzügen, etc.
im Innenbereich an Alt- und Neubauteilen.
Ausführung auch  in Klein- und Einzelflächen.

Technische Eigenschaften:
- wasserverdünnbar
- emmisionsminimiert und lösemittelfrei
- Diffusionsfähig: sd-Wert < 0,14 m

Untergrund: Betonflächen, beschichtet
Oberfläche: rauh / glatt

Wand/Deckenhöhe:  bis 3,5 m

Angebotenes Fabrikat,

........................................
(vom Bieter auszufüllen)
Menge: 10,000 m2

**1.4.2 Erstbeschichtung Beton, innen, Dispersion**
Innenanstrich auf Beton-Stützen,-Unterzügen, etc. als
Erstbeschichtung in einem Arbeitsgang bis zur
vollständigen Deckung streichen.

Untergrund:
- Betonoberflächen, beschichtet

Materialeigenschaften:
- Dispersion
- hohe mechanische Beständigkeit
- wasserdampfdurchlässig
- alkalibeständig
- Glanzgrad: stumpfmatt / matt
Farbe: mittel getönt, Farbton nach Wahl des AG

Angebotenes Fabrikat,

........................................
(vom Bieter auszufüllen)
Menge: 10,000 m2

#### 1.5 Beton-/Kellerbodenbeschichtung Sika

**1.5.1 Bodenflächen reinigen**
Vorbereiten der Boden- und Wandflächen. Entfernen von
allen Verunreinigungen, sowie losen und trennenden
Substanzen nach Wahl des AN und nach Erfordernis mit
geeigneten Mitteln neutralisieren.

Anfallendes Material/Wasser aufnehmen, abfahren und
entsorgen inkl. Entsorgungskosten.
Menge: 82,000 m2

**1.5.2 Untergrund schleifen + absaugen**
Untergrund von Bodenbelags-, Kleberrückständen, Farbe
und sonstigen Verschmutzungen durch Fräsen/Schleifen
reingen, anschließend absaugen und entsorgen des
anfallenden Materials inkl. Entsorgungsgebühr.
Untergrund: Zementestrich
Menge: 82,000 m2

**1.5.3 Bodenflächen grundieren, innen, 2K-Epoxidharz**
Bodenflächen, innen, vollflächig und gleichmäßig
benetzend grundieren.
Untergrund: Beton / Estrich
Material: 2K-Grundierung auf Epoxidharzbasis.

Angeb. Fabrikat:

.......................................................
.............
(vom Bieter auszufüllen)
Menge: 82,000 m2

**1.5.4 Bodenflächen beschichten, innen, 2K-Epoxidharz**
Bodenflächen mit Zwischen und Schlussbeschichtung
versehen.
Untergrund: Beton / Estrich,
Material: 2K-Bodenbeschichtung auf Epoxidharzbasis
Materialeigenschaften:
- lösemittelfrei
- rutschhemmend oder glatt nach Anforderung des AG
- gute mechanische Beständigkeit
- wasserdampfdurchlässig
- wasserverdünnbar
- geruchlos
Farbe: grau bzw. nach Wahl des AG

Angeb. Fabrikat:

.......................................................
.............
(vom Bieter auszufüllen)
Menge: 82,000 m2

**1.5.5 Sockelbeschichtung, innen, 2K-Epoxidharz, 15 cm**
Sockelbereich von Wänden mit Grundierung, Zwischen und
Schlussbeschichtung versehen. Übergang zur
Wandbeschichtung exakt horizontal fluchtend begrenzt.
Untergrund: Kalkputz, Kalk-Zementputz, Beton,
Material: analog vor beschriebener 2K-Bodenbeschichtung
auf Epoxidharzbasis
Sockelhöhe: ca. 15 cm
Menge: 42,000 m

**1.5.6 Randstreifen abschneiden**
Rückschneiden von Randdämmstreifen oberhalb des
Estrichs nach Herstellung der Bodenbeschichtung, so
dass keine Beschichtung in die Fuge zwischen Estrich
und Wand eindringen kann.
Einschließlich abfahren und entsorgen, inkl.
Entsorgungsgebühr.
Material Randdämmstreifen: Kunststoff
Höhe Überstand Randdämmstreifen: bis ca. 10 cm
Menge: 42,000 m

**1.5.7 Dauerelastische Anschlußfuge**
Wandfugen zwischen Boden und Wänden und sonstigen
Übergängen dauerelastisch füllen, einschließlich
säubern und vorbehandeln, mit elastischem Dichtstoff.
Material: PU
Farbton: passend zu Bodenbeschichtung
Fugenbreite: ca. 5 bis 10 mm (entsprechend bauseitigem
Randdämmstreifen)
Menge: 42,000 m

#### 1.6 Lackierarbeiten Holz/Metall

**1.6.1 Erstbeschichtung Stahlblechzarge, innen, 112,5x212,5 cm, Acryl**
Stahlblechzarge, Innentür, erstbeschichten, durch:
Verunreinigungen/Fette/Wachse insbesondere auch auf der
Grundierung entfernen, reinigen und anschleifen,
aufbringen einer Beschichtung, glatt, volldeckend, ohne
Pinselstriche oder Farb- und Strukturunterschiede in
der Oberfläche.

Zargenform: Stahlumfassungszarge
Material Untergrund: Stahlblech grundiert
Baurichtmaß: bis ca. 112,5 x 212,5 cm
Zarge: bis 30,0 cm Maulweite
Türdichtung: dreiseitg umlaufend, Einfachdichtung
Herstellerseitige Grundierung: Pulverbeschichtung

Material Grundierung: Acrylgrundierung
Anforderungen:
- wasserverdünnbar
- haftvermittelnd

Material: PU-Acryllack
Anforderungen:
- wasserverdünnbar, geruchsarm
- hohe Schlag- und Stoßfestigkeit
- blockfest
- diffusionsfähig

Farbton: RAL-Farbton nach Wahl des AG, seidenmatt

Angebotenes Fabrikat:

........................................
(vom Bieter auszufüllen)

Achtung: die Türdichtung ist vor den
Beschichtungsarbeiten zu entfernen und nach Abschluss
derselben wieder einzusetzten. Die entsprechende
Leistung ist mit dieser Position abgegolten.
Menge: 2,000 St

#### 1.7 Untergrundvorbereitung WDVS

**1.7.1 Untergrund reinigen, abbürsten**
Reinigen des Untergrundes. Entfernen von haftmindernden
Rückständen, sowie sonstigen Unebenheiten und Teilen in
oder auf der Fläche.
Vor nachfolgenden Arbeiten muss gewährleistet sein,
dass die Untergründe eben, tragfähig und trocken und
frei von haftmindernden Rückständen (z. B.
Sinterschichten, kreidenden Anstrichen, sandenden
Bestandteilen, Staub, etc.) sind.

Verfahren: Abbürsten

Einschließlich fachgerechter Entsorgung des anfallenden
Materials.
Menge: 210,000 m2

#### 1.8 Wärmedämm-Verbundsystem mit Dickputz

*Hinweis*
Das mit den nachfolgenden Positionen angebotene
Wärmedämm-Verbundsystem ist als durchgängiges,
zugelassenes System gemäß DIN 55699 von einem einzigen
Hersteller, mit aufeinander abgestimmten Produkten und
zur Verwendung im System vom Hersteller freigeben,
anzubieten.

Mischsysteme von verschiedenen Herstellern sind nicht
zugelassen.

Angebotener Hersteller Wärmedämm-Verbundsystem:

..............................................

Angebotenes Produkt / System, Mineralwoll-Dämmplatten:

..................................................

Angebotenes Produkt / System, Perimeter-Dämmplatten:

..................................................

Angebot. Fabrikat Fugendichtband:

.......................................................
....

Angebotenes Produkt / System, Grundputz:

..................................................

Angebotenes Produkt / System, Armierungsschicht:

..................................................

Angebotenes Produkt / System, Oberputz:

..................................................

Angebotenes Produkt / System, Beschichtung:

..................................................

**1.8.1 Mineralwolle-Dämmplatten, WLG 035, d=180 mm**
Fluchtrecht und planeben anbringen einer
Wärmedämmschicht aus Mineralwolle-Dämmplatten als
Fassadendämmplatten.
Verkleben mit systemzugehörigem Plattenkleber auf den
vorbereiteten Untergrund, offene Stoß- und Lagerfugen
mit geeigneten Materialien schließen.

Eine ggf. technisch erforderliche Verdübelung wird mit
gesonderter Position vergütet.

Material: Mineral-Dämmplatten (DIN EN 13162)
Anwendungstyp (DIN 4108-10): WAP-zh
Wasseraufnahme: wf
Zugfestigkeit senkrecht (EN 1607): hohe Zugfestigkeit;
= 7,5 kPa
Dämmstoffdicke: insgesamt 180 mm in höchstens 2 Lagen
Brandverhalten (DIN EN 13501-1): A1, nicht brennbar
Schmelzpunkt: > 1.000 °C
druckbelastbar
dimensionsstabil unter Temperaturänderung
diffusionsoffen
Wärme- und schalldämmend
Wärmeleitgruppe: WLG 035
Untergrund: Mauerwerk, Beton
Menge: 185,000 m2

**1.8.2 20 mm Mehr-/Minderstärke Mineralwolle-Dämmung, WLG 035**
Zuschlag / Abschlag für 20 mm Mehr- bzw. Minderstärke
der vor beschriebenen Mineralwoll-Dämmung WLG 035
WAP-wf-zh pro qm gegenüber den vor beschriebenen
Nennstärken.
Menge: 25,000 m2

**1.8.3 Mineralwolle-Dämmplatten, 180 mm, verdübeln**
Montieren von allgemein bauaufsichtlich zugelassenen
Dübeln gemäß Hersteller-Vorgaben des angeboten
Wärmedämmverbundsystems als Befestigung der vor
beschrieben Mineralwolle-Dämmplatten am Baukörper. Die
Dämmplatten werden nachfolgend mit einem
Dickschichtputz versehen.

Dübelanzahl pro m²: gemäß örtlicher Erfordernis.
Anzusetzende Windsoglasten: gemäß DIN EN 191-1-4
Örtliche Windlastzone: II
Fassadenhöhe über OK Gelände: < 10,0 m

Ausführung der Verdübelung in der Fläche und im
Randbereich gem. statischer Erfordernis, Zulassung und
Hersteller-Verarbeitungsrichtlinien, einschl. Lieferung
der erforderlichen Materialien.

Material: zugelassene System-Schraubdübel; thermisch
getrennter Dübelteller
Dübellänge: passend zu vor beschriebener Dämmstoffdicke
Dübelanzahl pro m²: gem. Zulassung, Untergrund und
Dübellastklasse.

Untergrund: Mauerwerk, Beton
Dämmstoffdicke: 180 mm

Abrechnung: nach verdübelter Dämmplattenfläche.

Angebotes Fabrikat:

.......................................................
..................
Menge: 185,000 m2

**1.8.4 Zulage Mineralwolle-Dämmplatten verdübeln, vertiefte Montage**
Zulage für das Verdübeln der vor beschrieben
Mineralwolle-Dämmplatten am Baukörper für Ausführung
mit vertiefter Montage.

Ausführung der Verdübelung mit Dübelversenkteller und
Dämmung, einschließlich Dübelkombischeibe und
Mineralwoll-Rondell.
Menge: 185,000 m2

**1.8.5 Anschluss Dämmung an Vordach, Fugendichtband**
Zulage für vor beschriebene Dämmung für das Anarbeiten
im Bereich des Dach-Wand-Anschlusses und an
auskragendes Vordach.
Die Wärmedämmung ist exakt fluchtend gemäß
Bauteilverlauf ist bis an die Unterseite bzw. Seiten
der begrenzenden Bauteile heranzuführen und der
Anschluss daran mit einem Fugendichtband
schlagregensicher auszubilden.
Einschließlich anbringen des Fugendichtbandes.

Das Fugendichtband ist bündig mit der Vorderkante der
Dämmplatte anzuschließen. Die nachfolgende Armierungs-
und Putzschicht ist vom angrenzenden Bauteil zu
trennen. Das Fugendichtband ist entsprechend der
Fugenbreite auszuwählen.
Menge: 50,000 m

**1.8.6 Anschluss Dämmung an Vordach, Zulage Sparren/Pfetten**
Zulage für Anschluss der Dämmung an Vordach, inkl
Fugendichtband, im Bereich des Dach-Wand-Anschlusses
für den Mehraufwand beim Anarbeiten an die
Sparren/Pfetten.

Querschnitt Sparren: 12 / 18 cm
Querschnitt Pfetten: 16/24 cm

Abrechnung pro Stück Sparren bzw. Pfette.
Menge: 50,000 St

**1.8.7 Aussparung in Dämmung, = 100 cm**
Zulage für vor beschriebene Wärmedämmung für das für
das Erstellen von Aussparungen im Bereich der Fassade
für HLS-oder Elektroeinbauten.
Durchmesser bis zu ca. 100 mm
Menge: 20,000 St

**1.8.8 Perimeterdämmung, XPS, WLG 0,35, 160 mm, strukturiert**
Fluchtrecht und planeben Anbringen einer
Wärmedämmschicht aus schwerentflammbaren, formstabilen
und wasserundurchlässigen Hartschaumplatten in
spritzwassergefährdeten Bereichen über Geländeoberkante
gem. Sytemzulassung.
Verkleben im Verband auf den vorbereiteten Untergrund
mit systemzugehörigem 2k-Plattenkleber, Plattenversatz
planschleifen.
Untergrund: bauseitige Abdichtung aus
Bitumendickbeschichtung
Verdübelung siehe gesonderte Position.
Material: XPS, expandiertes Polystyrol
Anwendungsgebiert: WAP-wd-zh
Oberfläche: außen strukturiert für Auftrag
nachfolgender Putzschichten
Dämmstoffdicke: 160 mm
Baustoffklasse: B2
Wärmeleitgruppe: WLG 035
bauaufsichtlich zugelassen
Menge: 10,000 m2

**1.8.9 20 mm Minderstärke Perimeterdämmung, XPS, WLG 035**
Abschlag für je 20 mm Minderstärke der vor
beschriebenen Perimeterdämmung XPS WLG 035 WAP-wd-zh
pro qm gegenüber den vor beschriebenen Nennstärken.
Menge: 10,000 m2

**1.8.10 Perimeterdämmung, XPS, WLG 0,35, 160 mm, strukturiert, = 60 cm**
Fluchtrecht und planeben Anbringen einer
Wärmedämmschicht aus schwerentflammbaren, formstabilen
und wasserundurchlässigen Hartschaumplatten in
spritzwassergefährdeten Bereichen über Geländeoberkante
gem. Sytemzulassung.
Verkleben im Verband auf den vorbereiteten Untergrund
mit systemzugehörigem 2k-Plattenkleber, Plattenversatz
planschleifen.
Untergrund: bauseitige Abdichtung aus
Bitumendickbeschichtung
Verdübelung siehe gesonderte Position.
Material: XPS, expandiertes Polystyrol
Anwendungsgebiert: WAP-wd-zh
Oberfläche: außen strukturiert für Auftrag
nachfolgender Putzschichten
Dämmstoffdicke: 160 mm
Baustoffklasse: B2
Wärmeleitgruppe: WLG 035
bauaufsichtlich zugelassen
Einbauhöhe: = 60 cm
Menge: 20,000 m

**1.8.11 Zulage Perimeter-Sockeldämmung, WLG 035, 160 mm, > 60 cm = 80 cm**
Zulage für vor beschriebene Perimeter-Sockeldämmung,
WLG 035, 160 mm, wie vor beschriebene, jedoch
Ausführung mit einer Höhe: > 60 cm = 80 cm
Menge: 20,000 m

**1.8.12 Perimeter-Sockeldämmung, XPS, WLG 0,35, 180 mm, strukturiert, = 60 cm**
Fluchtrecht und planeben Anbringen einer
Wärmedämmschicht aus schwerentflammbaren, formstabilen
und wasserundurchlässigen Hartschaumplatten in
spritzwassergefährdeten Bereichen über Geländeoberkante
gem. Sytemzulassung.
Verkleben im Verband auf den vorbereiteten Untergrund
mit systemzugehörigem 2k-Plattenkleber, Plattenversatz
planschleifen.
Untergrund: bauseitige Abdichtung aus
Bitumendickbeschichtung
Verdübelung siehe gesonderte Position.
Material: XPS, expandiertes Polystyrol
Anwendungsgebiert: WAP-wd-zh
Oberfläche: außen strukturiert für Auftrag
nachfolgender Putzschichten
Dämmstoffdicke: 180 mm
Baustoffklasse: B2
Wärmeleitgruppe: WLG 035
bauaufsichtlich zugelassen
Einbauhöhe: = 60 cm
Menge: 35,000 m

**1.8.13 Zulage Perimeter-Sockeldämmung, WLG 035, 180 mm, > 60 cm = 80 cm**
Zulage für vor beschriebene Perimeter-Sockeldämmung,
WLG 035, 180 mm, wie vor beschrieben, jedoch
Ausführung mit einer Höhe: > 60 cm = 80 cm
Menge: 35,000 m

**1.8.14 Perimeter-Sockeldämmung, XPS, WLG 0,35,160/180 mm, = 25 cm**
Fluchtrecht und planeben anbringen einer
Wärmedämmschicht aus schwerentflammbaren, formstabilen
und wasserundurchlässigen Hartschaumplatten im
Sockelbereich. Ausführung wie vor beschrieben, jedoch
an Fenster-/Türleibungen, Pfeilern, Stützen, Unterzügen
und dergleichen, einschl. Erschwernissen durch
Zuschnitte, Anpassungen etc.

Ausführungsbreite: = 25 cm

Abrechnung nach Laufmetern.
Menge: 10,000 m

**1.8.15 Perimeter-Dämmplatten, 180 mm, verdübeln**
Montieren von allgemein bauaufsichtlich zugelassenen
Dübeln gemäß Hersteller-Vorgaben des angeboten
Wärmedämmverbundsystems als Befestigung der vor
beschrieben Perimeter-Dämmplatten am Baukörper. Die
Dämmplatten werden nachfolgend mit einem
Dickschichtputz versehen.

Dübelanzahl pro m:  gemäß örtlicher Erfordernis.
Anzusetzende Windsoglasten: gemäß DIN EN 191-1-4
Örtliche Windlastzone: II

Ausführung der Verdübelung am oberen Rand der
Perimeterdämmung gem. statischer Erfordernis, Zulassung
und Hersteller-Verarbeitungsrichtlinien, einschl.
Lieferung der erforderlichen Materialien.

Material: zugelassene System-Schraubdübel; thermisch
getrennter Dübelteller
Dübellänge: passend zu vor beschriebener Dämmstoffdicke
Dübelanzahl pro m: gem. Zulassung, Untergrund und
Dübellastklasse.

Untergrund: Mauerwerk, Beton
Dämmstoffdicke: 180 mm

Abrechnung: nach verdübelter Dämmplattenlänge.

Angebotes Fabrikat:

.......................................................
..................
Menge: 40,000 m

**1.8.16 Perimeter-Dämmplatten, 160 mm, verdübeln**
Montieren von allgemein bauaufsichtlich zugelassenen
Dübeln gemäß Hersteller-Vorgaben des angeboten
Wärmedämmverbundsystems als Befestigung der vor
beschrieben Perimeter-Dämmplatten am Baukörper wie vor
beschrieben, jedoch

Dämmstoffdicke: 160 mm
Menge: 15,000 m

**1.8.17 Zulage Perimeter-Dämmplatten, Kanten abschrägen**
Zulage für vor beschrieben Perimeter-Dämmplatten für
das Ausnahmen / Abschrägen von Kanten, z.B. zur Montage
an Hohlkehlen.

Abrechnung nach Laufmetern.
Menge: 40,000 m

**1.8.18 Putzhaftbrücke XPS/PS-Dämmung, Sockelbereich < 80 cm**
Putzträger als Haftbrücke für nachfolgende Putzarbeiten
auf Wandflächen

Putzgrund: (extrudierte) Polystyrol - Hartschaumplatten
DIN EN 13163, Perimeterdämmung, Deckenranddämmung, etc.

Ausführungshöhe:

Angeb. Fabrikat:

.......................................................
.............
(vom Bieter auszufüllen)
Menge: 50,000 m

**1.8.19 Grundputz WDVS, 12 mm**
Grundputz für angebotenes Wärmedämm-Verbundsystem,
mineralisch gebunden, eben und lotrecht aufbringen,
einschl. aller Vorarbeiten und ggf. technisch
erforderlicher Grundbeschichtung auf vor beschriebenen
Wärmedämmplatten.

Mörtelklasse DIN 18550: P II
Mörtelklasse DIN EN 998-1: CS II
Wasseraufnahme: W2
Brandverhalten E13501-1: A1 bzw. A2-s1, d0
Material: Kalk-Zement - Putz
1-Lagen-Grundputz
Putzdicke: ca. 12 mm
Putzgrund: vor beschriebene Wärmedämmplatten
Oberfläche: aufgeraut
Menge: 185,000 m2

**1.8.20 Grundputz WDVS, 12 mm, = 25 cm**
Grundputz auf Wärmedämmplatten wie vor beschrieben,
jedoch
Ausführung auf Fenster-/Türleibungen, Pfeilern,
Stützen, Unterzügen und dergleichen

Ausführungsbreite: = 25 cm

Abrechnung nach Laufmetern.
Menge: 30,000 m

**1.8.21 Mineralische Armierung, d=5-7 mm**
Armierungsschicht mit Werktrockenmörtel und
Armierungsgewebe ganzflächig herstellen. Gewebelage
volldeckend in Armierungsmörtel ca. 2/3 nach außen
eingearbeitet bzw. nach Vorgaben Hersteller
Wärmedämm-Verbundsytem.

Putzgrund: Grundputz

Gewebe:
Material: Glasgittergewebe, alkalibeständig
Flächengewicht: mind. 140 g/m² bis 170 g{m², gem. DIN
53854
(zur Erhöhung der Armierungsstabilität)
Gewebe-Maschenweite: 4 x 4 mm bis 8 x 8 mm nach techn.
Erfordernis

Werktrockenmörtel:
Material: mineralischer Klebe- und Armierungsmörtel,
DIN V 18550 P II
DIN EN 998-1 GP, CS II, Wc 2
Schichtdicke: ca. 5,0 bis 7,0 mm
Korngröße: 1,0 mm
Brandverhalten: A1, nicht brennbar
Menge: 185,000 m2

**1.8.22 Mineralische Armierung, d=5-7 mm, = 25 cm**
Armierungsschicht mit Werktrockenmörtel und
Armierungsgewebe herstellen wie vor beschrieben, jedoch
Ausführung auf Fenster-/Türleibungen, Pfeilern,
Stützen, Unterzügen und dergleichen

Ausführungsbreite: = 25 cm

Abrechnung nach Laufmetern.
Menge: 30,000 m

**1.8.23 Oberputz, Scheibenputz, Körnung, 2,0 mm**
Strukturputz als Oberputz herstellen, einschließlich
Grundierung, soweit diese für den angeboten Oberputz
auf vor beschriebener Armierung technisch erfordelrich
ist.
Material: Kalk-Zement
Mörtelklasse DIN EN 998-1: CS II
Körnung: 2,0 mm
Struktur: Scheibenputz
Technische Eigenschaften:
- nicht brennbar, A1 bzw. A2-sd1, d=0
- Durchlässigkeit für Wasser DIN EN 15824: W1 oder W2
- Kapillare Wasseraufnahme DIN EN 998-1: Wc1 oder WC2
- Wasserdampfäquivalente Luftschichtdicke: sd = 2,0 m
- Ohne biozide Zusätze
Druckfestigkeit: > 1,5 N/mm²
Schichtdicke: gemäß Kornstärke
Farbton: Standardfarbton gemäß Hersteller
Menge: 185,000 m2

**1.8.24 Oberputz, Scheibenputz, Körnung, 2,0 mm, = 25 cm**
Strukturputz als Oberputz herstellen wie vor
beschrieben, jedoch
Ausführung auf Fenster-/Türleibungen, Pfeilern,
Stützen, Unterzügen und dergleichen

Ausführungsbreite: = 25 cm

Abrechnung nach Laufmetern.
Menge: 30,000 m

**1.8.25 Anschluss Putz/Armierung an Vordach**
Zulage für vor beschriebene Putz- und
Armierungsschichten für das Anarbeiten im Bereich des
Dach-Wand-Anschlusses und an auskragende Vordach.
Die Putz- und Armierungsschichten sind exakt fluchtend
gemäß Bauteilverlauf ist bis an die Unterseite bzw.
Seiten der begrenzenden Bauteile heranzuführen sowie
mittels Kellenschnitt von angrenzenden Bauteilen zu
trennen.

Mit dieser Position wird der Anschluss für den gesamten
Putzaufbau aus Grundputz, Armierung und Oberputz
abgegolten.
Menge: 50,000 m

**1.8.26 Anschluss Putz/Armierung an Vordach, Zulage Sparren/Pfetten**
Zulage für Anschluss von Putz/Armierung an Vordach,
inkl. Kellenschnitt, im Bereich des
Dach-Wand-Anschlusses für den Mehraufwand beim
Anarbeiten an die Sparren/Pfetten.

Querschnitt Sparren: 12 / 18 cm
Querschnitt Pfetten: 16/24 cm

Abrechnung pro Stück Sparren bzw. Pfette.
Menge: 50,000 St

**1.8.27 Sockel-Oberputz, = 80 cm**
Sockelputz als Oberputz herstellen,
Ausführung einschießlich übergangslosem Anarbeiten an
Oberputz der Fassadenfläche
Material: Kalk-Zement, Zementputz
Mörtelklasse DIN EN 998-1: mind. CS III
Körnung: max. 2,0 mm
Struktur: möglichst ähnlich dem Scheibenputz der
Fassadenfläche
Technische Eigenschaften:
- nicht brennbar, A1 bzw. A2-sd1, d=0
- hydrophob eingestellt
- Ohne biozide Zusätze
Druckfestigkeit: > 3,5 N/mm²
Schichtdicke: analog Edelputz auf Fassadenfläche
Farbton: Standardfarbton gemäß Hersteller

Ausführunghöhe: = 60 cm

Angeb. Fabrikat:

.......................................................
.............
(vom Bieter auszufüllen)
Menge: 50,000 m

**1.8.28 Unterer Abschluss Sockelputz, abgeschrägt**
Zulage für vor beschriebene Putz- und
Armierungsschichten inkl. Oberputz für das Abschrägen
des gesamten Putzaufbaus und ausziehen auf "null" am
unterern Übergang auf die Perimeterdämmung.
Menge: 50,000 m

**1.8.29 mineralische Dichtschlämme, = 50 cm**
Abdichtung als mineralische Dichtschlämme im
erdberührten Sockelbereich aufbringen. Ausführung bis
mind. 5 cm über GOK
Material: mineralische Abdichtung
Anforderung:
- wasserdicht gegen Bodenfeuchte und nicht drückendes
Oberflächen- und Sicherwasser
- frost-, sulfat- und alterungsbeständig
- rissüberbrückend
- hydraulisch abbindend
- diffusionsoffen
- widerstandsfähig und abriebfest
- überputz- und überstreichbar

Ausführunghöhe: = 50 cm

Angeb. Fabrikat:

.......................................................
.............
(vom Bieter auszufüllen)
Menge: 50,000 m

**1.8.30 Gewebeeckwinkel Armierung**
Lot- und fluchtrechtes verlegen von systemzugehörigen
Eckwinkeln zur Ausbildung und Verstärkung von Ecken und
Kanten in vor beschriebene Armierungsschicht,
einschließlich vollflächig einbetten in die diese.
Material: verstärktes Panzergewebe, vorgeformt

Angeb.Fabrikat:

.................................................
(vom Bieter auszufüllen)
Menge: 40,000 m

**1.8.31 Sturzeckprofil Armierung**
Verlegen von Sturzeckprofilen für Leibungen zur exakten
Ausbildung von Fensterecken. Vollflächiges Einbetten in
die systemzugehörige Armierungsschicht an den
festgelegten Eckbereichen.
Menge: 12,000 St

**1.8.32 Kantenprofil als Putzkante**
Kantenprofil als verdeckte Putzkante an
Wandecken/-kanten des zu verputzenden Untergrund
aufbringen, absolut fluchtend, inkl.
Befestigungselementen und Zubehör. Ansetzen auf
Mörtelbatzen, entsprechend nachfolgendem Putzmaterial.

Material: Edelstahl oder Stahl, verzinkt
Kante: gerundet
Ausführung: gemäß Putzdicke der vor beschriebenen Putze

Angeb.Fabrikat:

.................................................
(vom Bieter auszufüllen)
Menge: 40,000 m

**1.8.33 Leibungsanschlussprofil, beweglich**
Anputzprofile im Innen- und Außenputz für
Leibungsanschluss von Fenster- und Türleibungen, waag-
und lotrecht absolut fluchtend, auf Gehrung
geschnitten, mit Befestigungselementen und Zubehör
montieren.
Ausführung: mit Schutzlippe, elastischem
Bewegungselement und abreißbarer Klebelasche für
Folienabdeckung, einschl. Anpassungen der
WDVS-Dämmungen für vorgesetzte Fenster oder Fassaden

Angeb.Fabrikat:

.................................................
(vom Bieter auszufüllen)
Menge: 30,000 m

**1.8.34 Abschlussprofil Dämmplatten, 180 mm, vertikal**
Anbringen eines Abschlussprofils aus Aluminium als
seitlichen Abschluss der bauseitigen vor beschriebenen
Mineralwolle-Dämmplatten, einschließ sämtlicher
Befestigungsmittel.
Ausführung in Achse B.1 und Achse 20/21 am Übergang zur
Vorhangfassade Turnhalle

Material: Aluminium
Dicke Dämmplatten: 180 mm
Befestigung: nach Wahl des AN

Angeb.Fabrikat:

.................................................
(vom Bieter auszufüllen)
Menge: 1,500 m

**1.8.35 Bewegungsfugenprofil, Stahl verzinkt, Fläche/Ecke**
Putzprofil über Bewegungsfugen des zu verputzenden
Untergrundd aufbringen und in vor beschriebene
Putzlagen einbetten, absolut fluchtend, mit
Befestigungselementen und Zubehör. Ausführung passend
und systemzugehörig zu vor beschrieben Putz- und
Armierungsschichten.

Ausführung in der Fläche und im Inneneck, insbesondere
in Achse C / Achse 12 am Übergang Anbau zu
Bestandsgebäude

Material: Stahl verzinkt, Mittelteil aus Weich-PVC,
weiß
Putzdicke: ab 14 mm gemäß Putzdicke der vor
beschriebenen Putze
Bewegungsaufnahme + 4 mm / - 3 mm

Angeb.Fabrikat:

.................................................
(vom Bieter auszufüllen)
Menge: 7,000 m

**1.8.36 Einbauteile/Durchdringungen**
Zulage zu den Vorpositionen (Gesamtaufbau) für
Herstellung von Durchdringungen in horizontalen und
Vertikalen Flächen bzw. Anschlüssen an bauseitige
Fassadeneinbauteile (z.B. Attikaabläufe, Lampen)
einschl. Lieferung aller erforderlicher Materialien.
Umfang: bis ca. 50 cm
Form: Stahleinbauteile beliebiger Form,
Befestigungskonsolen, Leuchten-
Unterkonstruktionen, Kabelauslässe, Elektrodosen etc.
Ausführung: Schlagregendichte Abdichtung im Bereich der
Dämmung mit schnellexpandierendem Fugendichtband aus
außenseitenflächig imprägniertem
Weichschaumstoff-Fugendichtband,
Fugendichtband an der Fugenflanke vorkleben;
Dämmplatten press gegen Einbauteil stoßen;
Armierungsschicht bis zum Fugenrand führen;
Fugendichtband mit Schlussbeschichtung überdecken;
Kellenschnitt herstellen. einschl. aller
Anpass-/Zuschneide und Füllarbeiten
Abrechnung: nach Stück Einbauteil / Durchdringung
Menge: 4,000 St

**1.8.37 Montageplatte**
Montage von Platten aus PU-Hartschaum als
Druckunterlage für Leuchten, Kameras etc.
Montage-Vertiefung im Dämmstoff bis auf den Untergrund
erstellen;
Montageplatte mit Kleber auf dem tragenden Untergrund
verkleben.
Material: PU-Hartschaumplatte
Abmessungen: bis 200 x 200 mm
Dicke : bis 80 mm
Menge: 3,000 St

**1.8.38 Panzergewebe in stoß- und rissgefährdeten Bereichen**
Dicht gestoßenes Verlegen von schiebefestem
Panzergewebe in besonders stoß- und rissgefährdeten
Bereichen zur Erhöhung der Druck- und Stoßfestigkeit.
Einbetten in die Armierungsmasse unter das
systemzugehörige Glasfasergewebe, dabei Gewebe stoßen.
Menge: 20,000 m2

**1.8.39 Anschlussabdichtung mit Fugendichtband**
Erstellen einer dauerhaften Anschlussabdichtung an
andere Bauteile mit einem systemzugehörigen,
selbstklebenden, vorkomprimierten Dichtband.
Einbau im Bereich aller systembegrenzenden Bauteile wie
z.B. Ortgang- Traufanschlüsse, ungedämmte Bauteile,
Fensterbänke umlaufend, einschließlich ggf.
erforderlicher Ergänzungs- und Anpassungsarbeiten sowie
der Herstellung notwendiger Aussparungen im Dämmstoff.
Armierungs- und Putzbeschichtungen sind mittels
Kellenschnitt von angrenzenden Bauteilen zu trennen.
Menge: 5,000 m

#### 1.9 Fensterbänke

**1.9.1 Fensterbankdämmkeil, MW, 200 bis 220 mm**
Montieren eines Fensterbankdämmkeil aus MW mit
werkseitiger, wasserdichter Beschichtung und
transparenter Tropfkante für den Spritzwasserbereich
zur Herstellung einer 2. wasserableitenden Dichtebene.

Dämmkeil mit geeignetem Klebemörtel in die
Brüstungsbereiche einbauen inkl. evtl. erforderlicher
Zuschnitte

Dämmkeil vorbeschichtet mit Tropfkante
Gefälle Oberseite Dämmkeil: 5°
Ausladung (Breite) 200 - 220 mm

Angebot. Fabrikat:

.......................................................
....
Menge: 5,000 m

**1.9.2 Anschluss Fensterbankdämmkeil, Fensterdichtband**
Zulage für vor beschriebene Fensterbankdämmkeile für
das Anbringen eines systemzugehörigen selbstklebenden,
aluminiumbeschichteten Fensterbankdichtbandes inkl. der
vorgefertigten Fensterbankdichtecken, sowie umlaufend
abdichten der Fuge zwischen Dämmkeil und den
aufgehenden Leibungsflächen bzw. Bauelementen.

Angebot. Fabrikat:

.......................................................
.............
Menge: 5,000 m

**1.9.3 Anschluss Fensterbankdämmkeil, Fensterdichtbandecken**
Zulage für vor beschriebene Fensterbankdämmkeile für
das Anbringen von systemzugehörigen selbstklebenden,
aluminiumbeschichteten vorgefertigten
Fensterbankdichtecken, sowie abdichten der Fuge
zwischen Dämmkeil und den aufgehenden Leibungsflächen
bzw. Bauelementen in den Ecken einschließlich
Anarbeiten an vor beschriebenes Fensterdichtband.
Menge: 8,000 St

**1.9.4 Fensterbank, 240 mm**
Montieren einer Außenfensterbank einschließlich
Antidröhnbelag, Anschraubsteg, Fugendichtband, sowie
Fensterbankhalter und sämtlicher erforderlicher
Befestigungsmittel.

Material: korrosionsresistente Aluminiumlegierung im
Strangpreßverfahren hergestellt,
Blechdicke: mind. 1,5 mm
Oberfläche: pulverbeschichtet, Farbton RAL 7016, matt.

Befestigung Anschraubsteg: sichtbare Befestigung mit
Edelstahlschrauben, und Kunststoffkappen, in bauseitige
Aluminium-Fenster,
Ausladung: 240 mm
Tropfkantenhöhe: > 30 mm = 40 mm

Die Fensterbank ist mit Oberflächenschutz mittels
selbstklebender, rückstandsfrei durch Auftragnehmer
erst kurz vor Abnahme zu entfernender Folie zu
versehen.
Menge: 5,000 m

**1.9.5 Endkappen Fensterbank, 240 mm**
Liefern und fachgerecht montieren von Endkappen für vor
beschriebene Außenfensterbank.

Material: korrosionsresistente Aluminiumlegierung im
Strangpreßverfahren hergestellt
Anforderung:
- schlagregendicht in der Fuge zur Fensterbank bis 1200
Pa
- mit Dehnungskeder oder gleichwertig zur Aufnahme von
thermischen Längenänderungen der Fensterbank
Oberfläche: Farbton RAL 7016, matt.
Befestigung: Eingeschoben in Fensterbank.
Einschließlich erforderlichem Kompriband als
Hinterlaufschutz gegen Regenwasser bei Starkregen
zwischen Endkappe und Wärmedämm-Verbundsystem
Ausführung für "WDVS" (mit Anputzkante)
Außenbanktiefe: ca. 240 mm
Menge: 8,000 St

#### 1.10 Fassadenbeschichtung Silikat

**1.10.1 Grundbeschichtung, Silikat**
Grundierung auf Silikatbasis zur Verfestigung und
Egalisierung, soweit diese für die nach beschriebene
Zwischen- und Schlussbeschichtung auf dem vor
beschriebenen Oberputz technische erforderlich ist.
Technische Eigenschaften:
- mit dem Untergrund verkieselnd
- egalisieren Saugverhalten Oberputz
- haftvermittelnd
- gutes Eindringvermögen
- hoch diffusionsoffen
- lösemittelfrei

Untergrund: Oberputz des vor beschriebenes
Wärmedämm-Verbundsystems
Menge: 185,000 m2

**1.10.2 Grundbeschichtung Fassade, = 25 cm**
Grundierung wie vor beschrieben, jedoch
Ausführung auf Fenster-/Türleibungen, Pfeilern,
Stützen, Unterzügen und dergleichen
Ausführungsbreite: = 25 cm
Menge: 30,000 m

**1.10.3 Zwischen- und Schlussbeschichtung Fassade, Silikat**
Zwischen- und Schlussbeschichtung mit Silikatfarbe

Technische Eigenschaften:
- Materialbasis: Silikat
- organischer Anteil < 5 %
- hoch wetter- und lichtbeständig, weichmacherfrei
- nicht filmbildend, nicht thermoplastisch,
- hohe Wasserdampfdurchlässigkeit sd = < 0,14 m, V1
- wasserabweisend, w-Wert < 0,1, W3 nach DIN EN 1062
- nicht brennbar nach DIN 4102, A 2
- hoch CO2-durchlässig
- Glanzgrad: stumpfmatt nach DIN EN 1062-1
- Hellbezugswert: 91 bis 100
- Farbtonbeständigkeit : Klasse A, Gruppe 1

Farbton: weiß bis hell getönt, nach Wahl des AG
Menge: 185,000 m2

**1.10.4 Zwischen- und Schlussbeschichtung mit Silikatfarbe, = 25 cm**
Zwischen- und Schlussbeschichtung mit Silikatfarbe wie
vor beschrieben, jedoch Ausführung auf
Fenster-/Türleibungen, Pfeilern, Stützen, Unterzügen
und dergleichen

Ausführungsbreite: = 25 cm
Abrechnung nach Laufmetern.
Menge: 30,000 m

**1.10.5 Farbtonzulage für Hellbezugswerte 70 bis 90**
Zulage für vor beschriebenen Fassadenanstrich für
Ausführung mit Hellbezugswerten von 70 bis 90.
Farbton: nach Wahl des AG
Abrechnung pro m² gemeinsam für Zwischen- und
Schlussanstrich
Menge: 10,000 m2

**1.10.6 Farbtonzulage für Hellbezugswerte 40 bis 69**
Zulage für vor beschriebenen Fassadenanstrich für
Ausführung mit Hellbezugswerten von 40 bis 69.
Farbton: nach Wahl des AG
Abrechnung pro m² gemeinsam für Zwischen- und
Schlussanstrich
Menge: 10,000 m2

**1.10.7 Farbiges Absetzen / Beschichtungswechsel**
Zulage zu vor beschriebenen Beschichtungen für das
farbiges Absetzen einer Beschichtung bzw. bei Wechsel
des Beschichtungsstoffes innerhalb zu beschichtender
Bauteile.
Absätze / Wechsel sind fluchtend scharf zu begrenzen.
Die Vergütung erfolgt, soweit nicht in Grundposition
der jeweiligen Beschichtung bereits beinhaltet.
Menge: 50,000 m

**1.10.8 Gebäudesockel Zwischen- und Schlussbeschichtung**
Zwischenbeschichtung und Schlussbeschichtung aus
hydrophob eingestellter Dispersionsfarbe, streichen
oder rollen.

Farbton: hell getönt nach Wahl des Bauherrn
Farbton: farbidentisch zur Fassade oder farblich
abgestuft nach Wahl des AG

Untergrund: Zementputz / mineralische Dichtungschlämme
Höhe: bis ca. 0,40 m

Angebotenes Fabrikat,

........................................
(vom Bieter auszufüllen)
Menge: 50,000 m

#### 1.11 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**1.11.1 Bauleiter**
Für evtl. erforderliche Arbeiten, die nicht in der
Leistungsbeschreibung erfasst sind und nur auf
ausdrückliche Anordnung und gegen Nachweis zur
Ausführung kommen, werden verrechnet für: Fachbauleiter
Menge: 1,000 Std

**1.11.2 Meister-/Polierstunde**
Für evtl. erforderliche Arbeiten, die nicht in der
Leistungsbeschreibung erfasst sind und nur auf
ausdrückliche Anordnung und gegen Nachweis zur
Ausführung kommen, werden verrechnet für: Meister /
Werkpolier
Lohngruppe 6 gemäß §5 BRTV
Menge: 2,000 Std

**1.11.3 Vorarbeiterstunden**
wie vor beschrieben, jedoch Vorarbeiter
Lohngruppe 5 gemäß §5 BRTV
Menge: 2,000 Std

**1.11.4 Spezialfacharbeiterstunden**
wie vor beschrieben, jedoch Spezialfacharbeiter
Lohngruppe 4 gemäß §5 BRTV
Menge: 5,000 Std

**1.11.5 Facharbeiterstunden**
wie vor beschrieben, jedoch Facharbeiter
Lohngruppe 3 gemäß §5 BRTV
Menge: 5,000 Std

**1.11.6 Fachwerkerstunden**
wie vor beschrieben, jedoch Fachwerker
Lohngruppe 2 gemäß §5 BRTV
Menge: 5,000 Std

**1.11.7 Bauwerkerstunden**
wie vor beschreiben, jedoch Bauwerker
Lohngruppe 1 gemäß §5 BRTV
Menge: 1,000 Std

**1.11.8 Azubistunden**
wie vor beschreiben, jedoch Auszubildender
Menge: 1,000 Std

**1.11.9 Kalkzementputz fein**
Kalkzementputz fein für punktuelle und flächige
Ausbesserungsarbeiten, für gefilzte oder abgeriebene
Oberflächen, als Grund- bzw. Filzputz für nachfolgende
Arbeiten und Anstriche.
Vergütung auf Nachweis für verbrauchtes Material.
Richtfabrikat: Hasit 350 Kalkzementputz fein

Angebotenes Fabrikat

.......................................................

Abrechnung pro Sack á 30 kg
Menge: 10,000 St

### 2 Titel 2 (Förderpaket P2), Umbau Bestand

#### 2.1 Baustelleneinrichtung / Sicherheit

*Hinweis*
BE-Fläche allgemein
Das Lagern von Material, sowie das Aufstellen von Gerät
/ Container auf dem Baustellengelände ist nur nach
vorheriger schriftlicher Genehmigung durch den AG auf
eigens dafür zugewiesenen Flächen möglich. Ein
Flächenanspruch besteht ausschließlich für
Bauleitungscontainer sowie für eine angemessene
kurzzeitige Zwischenlagerung von Baumaterialien. Die
Flächen sind vom AN eigenverantwortlich festzulegen und
durch einen vorzulegenden Baustelleneinrichtungsplan
vom AG genehmigen zu lassen. (Als Planungsgrundlage
liegt ein Lageplan diesem LV bei.)

Der Plan ist spätestens 14 Kalendertage nach
Auftragserteilung vorzulegen. Die Flächen sind
unmittelbar nach Benutzung wieder in den ursprünglichen
Zustand zu versetzen. Es besteht kein Anspruch auf
Parkmöglichkeit auf dem Baugelände.

Es dürfen nur Flächen innerhalb der Baustelle befahren
werden.
Bestehende Vegetationsflächen innerhalb der Baustelle,
wie
- Wurzelbereiche von Bäumen bis zu einem Meter
außerhalb der Kronentraufe
- Pflanzflächen
- Rasen- und Wiesenflächen
dürfen jedoch nicht befahren werden.
Ausgenommen hiervon ist die Bearbeitung solcher Flächen
mit entsprechenden Geräten und Maschinen auf Anweisung
der Bauleitung.
Materiallagerung auf bestehenden Vegetationsflächen ist
nicht zulässig.
Zufahrtswege, Nebenflächen und Einrichtungen sind vor
Verschmutzung oder Beschädigung zu schützen und in
einem verkehrssicheren Zustand zu halten.
Öffentliche Verkehrsflächen (Straße/ Radweg/ Gehweg)
sind mehrmals täglich und nach Bedarf von Verschmutzung
zu reinigen.

Bauleitungs-/Aufenthaltscontainer
Aufgrund des durchlaufenden Schulbetriebs auch während
der Bau- und Sanierungsarbeiten, können im genutzten
Schulgebäude keine Aufenthaltsflächen zur Verfügung
gestellt werden.

Ein notwendiger Bauleitungs- und/oder
Aufenthaltscontainer kann aufgrund der beengten
Platzverhältnisse nur in der absolut notwendigen Größe
auf der BE-Fläche aufgestellt werden. Die vorgesehene
Größe ist ein 10 FT-Container (LxB = 299 x 244 cm).
Größere Container bis max. 20 FT nur nach vorheriger
Freigabe durch den AG. Der Container muss stapelbar
sein, einschließlich erforderlicher Treppenanlage bis
1. OG, soweit erforderlich.

Die Baustelleneinrichtungsfläche ist nur zum
Tagesaufenthalt vorgesehen. Schlafgelegenheiten, sowie
Übernachtungscontainer, sind auf der BE-Fläche, sowie
auf dem Schulgelände nicht zulässig.

Lager-/Magazincontainer/Lagerfläche
Notwendige Lager- /Magazincontainer können aufgrund der
beengten Platzverhältnisse nur gemäß entsprechend
freier Flächen innerhalb der BE-Fläche zugewiesen
werden.

Sanitärräume
Bauseits wird ein Sanitärcontainer (Waschen, Duschen,
Toilette) zur gemeinsamen Benutzung durch alle Gewerke
zur Verfügung gestellt.

BE-Anfahrt
Anfahrts- und Standmöglichkeiten für LKW- und evtl.
Autokran gemäß beigefügtem Baustelleneinrichtungsplan.
Untergrundbefestigung, Zufahrtsmöglichkeiten, sowie
sonstige Randbedingungen obliegen in Eigenverantwortung
dem AN.

Baukran
Es wird kein Baukran zur Verfügung gestellt. Alle
erforderlichen Kräne/Hebezeuge und Aufzüge obliegen
eigenverantwortlichem dem AN und sind in die
Einheitspreise der nachfolgenden Positionen
einzukalkulieren.

Fassadengerüst
Bauseits werden umlaufend um die Gebäudeaußenkanten
Fassadengerüste als Arbeits- und Schutzgerüste
bereitgestellt, einschließlich Auskragungen für
Dachüberstande und Dachfanggerüst an den oberen
Rändern.
Lastklasse: 3 (2 kN/m²)
Breitenklasse W06

Firmenschilder
Das Anbringen eigener Firmenschilder ist auf der
Baustelle nicht zulässig bzw. erst nach vorheriger
schriftlicher Freigabe durch den AG. Ein Anspruch
darauf besteht nicht.

**2.1.1 Baustelleneinrichtung**
Baustelleneinrichtung für alle durchzuführenden
Arbeiten dieses Leistungsverzeichnisses; Einschließlich
An- und Abtransport aller Maschinen und Geräte sowie
aller benötigten Baustelleneinrichtungsteile und deren
Vorhaltung während der gesamten Bauzeit.
Zudem sind weiter enthalten:
- Frachten und Transportkosten, Auslöse,
Montageaufsicht, unproduktive Nebenlöhne sowie alle
sonstigen Nebenkosten;
- vorschriftsmäßige Absicherung, Beleuchtung und
Unterhalt der Arbeitsbereiche / Einrichtungen während
der gesamten Bauzeit;
- alle notwendigen Arbeits- und Schutzgerüste, welche
zusätzlich zu den bauseitigen Gerüsten (Fassaden)
benötigt werden, einschließlich deren arbeitstäglicher
Kontrolle;
- Vorrichtungen, Hebezeuge, Gerüste, Bühnen, etc. zum
Ein- und Ausbringen der Materialien, Bauteile und
Konstruktionen in das Gebäude / auf das Fassadengerüst,
sowie zum Verteilen in allen Geschossen vor Ort;
- Lager- und Aufenthaltscontainer, soweit erforderlich;
- Erstellen eines gewerkeigenen Bauzeitenplanes ;

Eine Verschiebung von Ausführungs-, Zwischen- und
Endfertigstellungsterminen berechtigt nicht zur
Nachforderung bezüglich der Baustelleneinrichtung durch
den Auftragnehmer. Lager- und
Baustelleneinrichtungsplätze sind so anzulegen, dass
die  Folge- und Nebengewerke in ihrer
Leistungserbringung nicht behindert sind, ansonsten
sind Materialien, Silos, Container und Schuttmulden
(gewerkeeigene) bei Bedarf kurzfristig durch den
Auftragnehmer umzusetzen.

Wegerechtliche Absicherungen und Absperrungen sind vom
AN selbst zu veranlassen und zu beantragen. Anfallende
Gebühren werden gegen Nachweis ohne Aufschlag gesondert
vergütet. Die Baustelleneinrichtung wird nur einmal
vergütet.
Menge: 1,000 psch

**2.1.2 Fahrbares Arbeitsgerüst, bis 4,5 m Arbeitshöhe**
Fahrbares Arbeitsgerüst, DIN 4422, Lastklasse 3,
gleichmäßig verteilte Verkehrslast 2,00 kN/m²,
Arbeitshöhe: bis 4,5 m
Abrechnung pro Arbeitswoche

Das umsetzten des Fahrgerüstes ist im Einheitspreis zu
berücksichtigen und wird nicht gesondert vergütet.
Menge: 3,000 Wo

**2.1.3 Fahrbares Arbeitsgerüst, bis 6,0 m Arbeitshöhe**
Fahrbares Arbeitsgerüst, DIN 4422, Lastklasse 3,
gleichmäßig verteilte Verkehrslast 2,00 kN/m²,
Arbeitshöhe: bis 6,0 m
Abrechnung pro Arbeitswoche.

Das umsetzten des Fahrgerüstes im Einheitspreis zu
berücksichtigen und wird nicht gesondert vergütet.
Menge: 2,000 Wo

**2.1.4 Erstellen einer Dokumentation**
Erstellung und Übergabe der Dokumentation gemäß
"Zusätzlichen Technischen Vertragsbedingungen, 7.
Dokumentation"
Insbesondere beinhaltet dies:
- Inhaltsverzeichnis mit Unterteilung in Kapitel/Ordner
- Fachunternehmererklärung
- Fachbauleitererklärung
- Errichtererklärungen
- Übereinstimmungserklärungen für alle Produkte mit
Zulassung gemäß Muster des Herstellers bzw. der
Zulassungsunterlagen
- Verwendbarkeitsnachweise (allgemeines
bauaufsichtliches Prüfzeugnis, allgemeine
bauaufsichtliche Zulassung; Bauartgenehmigungen,
Zulassung im Einzelfall, europäische technische
Bewertung (ETA), etc.)
- Leistungserklärungen (DoP) für Bauteile und
Konstruktionen mit CE-Kennzeichnung gemäß
entsprechender harmonisierter Norm oder europäischer
technischer Bewertung
- Errichterbescheinigungen über nicht wesentliche
Abweichungen, sowie zugehörige Unterlagen des
Herstellers
- Produkt- und Sicherheitsdatenblätter
- Aufstellung aller Farbnummern/-bezeichnungen der
verwendeten Produkte
- Montage-/Einbauanleitungen
- Reinigungs- und Pflegehinweise
- Planunterlagen auf Basis der Werkplanung, in der
sämtliche Bauteile, Konstruktionen und Bauarten
eindeutig und lagegenau eingezeichnet sind, für welche
Verwendbarkeitsnachweise und Zulassungen insbesondere
in brandschutztechnischer Hinsicht gefordert sind.
Maßstab 1:50.

Die Unterlagen sind einfach als Ordner in Papierform,
sowie einfach digital auf USB-Stick oder Download-Link
abzugeben.
Menge: 1,000 St

#### 2.2 Schutzmaßnahmen

**2.2.1 Schutzmaßnahmen Bodenbeläge, Milchkarton**
Schützen von oberflächenfertigen Estrichen und
Bodenbelägen während der Malerarbeiten mit einem
Schutzbelag, rutschhemmend, nicht fleckend und nicht
abfärbend, Stöße überlappt, Wandanschlüsse und Stöße
abgeklebt.
Material: Milchkarton, Papier/PE Verbundstoff,
unbedruckt

Die Leistung beinhaltet die Lieferung, Vorhaltung und
Unterhaltung, sowie Abbruch und Entsorgung aller
Materialien nach Beendigung der Arbeiten.
Die Vergütung erfolgt nach Quadratmeter, jedoch
ausschließlich, soweit es sich um besondere Leistungen
gemäß DIN 18363 handelt.
Menge: 730,000 m2

**2.2.2 Schutzmaßnahmen Fensterbank innen**
Schützen der Fensterbank innen mit einem Schutzbelag,
nicht fleckend und nicht abfärbend, Stöße überlappt,
Fenster-, Wand- und Leibungsanschlüsse sowie Stöße
abgeklebt.
Material: Reisfestes Papier oder PE-Folie, unbedruckt
Die Leistung beinhaltet die Lieferung und Vorhaltung
aller Materialien, sowie abbauen, abfahren und
Entsorgen nach Abschluss der Arbeiten.

Fensterbankbreite: bis ca. 35 cm

Die Vergütung erfolgt nach laufendem Meter Fensterbank.
Menge: 30,000 m

**2.2.3 Schutzmaßnahmen Fenster/Türen/Oberflächen innen**
Schützen von Fenster, Türen, Oberlichtern, sonstigen
oberflächenfertigen Bauteilen vor Verschmutzung und
Beschädigung durch abkleben mit geeigneter
Folie/Klebeband, nicht fleckend und nicht abfärbend,
Anschlüsse und Stöße gerade fluchtend abgeklebt.

Ausführung erst nach Aufforderung durch die Bauleitung
in zeitlichen Zusammenhang mit den sonstigen Arbeiten
dieses Leistungsverzeichnisses.

Die Leistung beinhaltet die Lieferung und Vorhaltung
aller Materialien nach Aufforderung durch die
Bauleitung, sowie abbauen, abfahren und Entsorgen nach
Abschluss der Arbeiten.

Die Vergütung erfolgt nach Quadratmeter abgeklebter
Oberflächen.
Menge: 150,000 m2

**2.2.4 Schutzmaßnahmen längsorientierte Einbauten, bis 50 cm**
Schützen von Decken und oberflächenfertigen linearen
Einbauten und Einrichtungsgegenständen während der
Malerarbeiten durch abkleben mit geeigneter Folie,
nicht fleckend und nicht abfärbend, Anschlüsse und
Stöße gerade fluchtend abgeklebt.

Abdeckbreite: bis zu ca. 50 cm

Die Leistung beinhaltet die Lieferung, Vorhaltung und
Unterhaltung, sowie Abbruch und Entsorgung aller
Materialien nach Beendigung der Arbeiten.
Die Vergütung erfolgt nach laufendem Meter abgeklebtem
Bauteil oder Einbauteil, jedoch ausschließlich, soweit
es sich um besondere Leistungen gemäß DIN 18363
handelt.
Menge: 20,000 m

**2.2.5 Schutzmaßnahmen längsorientierte Einbauten, >50 bis 100 cm**
Schützen von Decken und oberflächenfertigen linearen
Einbauten und Einrichtungsgegenständen während der
Malerarbeiten durch abkleben mit geeigneter Folie,
nicht fleckend und nicht abfärbend, Anschlüsse und
Stöße gerade fluchtend abgeklebt.

Abdeckbreite: > 50 bis 100 cm

Die Leistung beinhaltet die Lieferung, Vorhaltung und
Unterhaltung, sowie Abbruch und Entsorgung aller
Materialien nach Beendigung der Arbeiten.
Die Vergütung erfolgt nach laufendem Meter abgeklebtem
Bauteil oder Einbauteil, jedoch ausschließlich, soweit
es sich um besondere Leistungen gemäß DIN 18363
handelt.
Menge: 50,000 m

**2.2.6 Schutzmaßnahmen Türzargen**
Schützen der Türzargen vor Verschmutzung und
Beschädigung durch abkleben mit geeigneter
Folie/Klebeband nach Wahl des AN, nicht fleckend und
nicht abfärbend, Anschlüsse und Stöße gerade fluchtend
abgeklebt.
Ausführung als Schutz des gesamten Zargenumbugs und
Zragenspiegels vor Farbauftrag im Zuge der
Anstricharbeiten der anschließenden Wände.

Die Leistung beinhaltet die Lieferung und Vorhaltung
aller Materialien nach Aufforderung durch die
Bauleitung, sowie abbauen, abfahren und Entsorgen nach
Abschluss der Arbeiten.

Türausführung: Stahleck- und Stahlumfassungszarge,
grundiert als Pulverbeschichtung

Die Vergütung erfolgt pro Stück Türzarge für
beidseitiges Abkleben (zu beiden Wandoberflächen).
Höhe Türzarge: bis ca. 215 cm
Breite Türzarge: bis ca. 120 cm
Menge: 20,000 St

**2.2.7 Schutzmaßnahmen Klebeband, bis 30 mm**
Schützen der Sockel von fertigen Bodenbelägen, und
sonstigen linienförmigen Bauteilen vor Verschmutzung
und Beschädigung durch abkleben mit geeignetem
Klebeband nach Wahl des AN, nicht fleckend und nicht
abfärbend, Anschlüsse und Stöße gerade fluchtend
abgeklebt.
Ausführung als Schutz vor Farbauftrag im Zuge der
Anstricharbeiten anschließender Wände oder
Lackoberflächen

Abdeckbreite Klebeband: > 15 = 30 mm

Sockelarten, z.B:
- Teppichstellsockel (Kugelgarn)
- Polymerbelag-Stellsockel
- Fliesensockel
- Holzsockelleisten (Eiche natur, lackiert)

Die Leistung beinhaltet die Lieferung und Vorhaltung
aller Materialien nach Aufforderung durch die
Bauleitung, sowie abbauen, abfahren und Entsorgen nach
Abschluss der Arbeiten.

Die Vergütung erfolgt pro laufendem Meter abgeklebtem
Bauteil bzw. Einbauteil.
Menge: 150,000 m

**2.2.8 Schutzmaßnahmen Klebeband, > 30 bis 50 mm**
Schützen der Sockel von fertigen Bodenbelägen, und
sonstigen linienförmigen Bauteilen vor Verschmutzung
und Beschädigung durch abkleben mit geeignetem
Klebeband nach Wahl des AN, nicht fleckend und nicht
abfärbend, Anschlüsse und Stöße gerade fluchtend
abgeklebt.
Ausführung als Schutz vor Farbauftrag im Zuge der
Anstricharbeiten anschließender Wände oder
Lackoberflächen

Abdeckbreite Klebeband: > 30 bis = 50 mm

Sockelarten, z.B:
- Teppichstellsockel (Kugelgarn)
- Polymerbelag-Stellsockel
- Fliesensockel
- Holzsockelleisten (Eiche natur, lackiert)

Die Leistung beinhaltet die Lieferung und Vorhaltung
aller Materialien nach Aufforderung durch die
Bauleitung, sowie abbauen, abfahren und Entsorgen nach
Abschluss der Arbeiten.

Die Vergütung erfolgt pro laufendem Meter abgeklebtem
Bauteil bzw. Einbauteil.
Menge: 200,000 m

**2.2.9 Schutzmaßnahmen Leitungen/Kabeltrassen**
Schützen von Versorgungsleitungen und Kabeltrassen,
vorwiegend unterhalb der Decke verlaufend, durch
abdecken und abkleben mit geeigneter Folie, nicht
fleckend und nicht abfärbend, einschließlich Aussparung
der Deckenabhängung.

Trassenbreite: bis ca. 50 cm

Die Leistung beinhaltet die Lieferung, Vorhaltung und
Unterhaltung, sowie Abbruch und Entsorgung aller
Materialien nach Beendigung der Arbeiten.
Die Vergütung erfolgt nach Meter Versorgungstrasse,
jedoch ausschließlich, soweit es sich um besondere
Leistungen gemäß DIN 18363 handelt.
Menge: 30,000 m

**2.2.10 Schutzmaßnahmen Vordach, längsorientiert, bis 50 cm**
Schützen der Dachuntersicht im Vordachbereich vor
Verschmutzung und Beschädigung für Maler- und
WDVS-Arbeiten durch abkleben mit geeigneter Folie,
nicht fleckend und nicht abfärbend, Anschlüsse und
Stöße gerade fluchtend abgeklebt.

Die Sparren und Pfetten werden übermessen. Der
entsprechende Mehraufwand zum Schutz dieser bzw. für
das Anarbeiten an diese wird mit separater Position
vergütet.

Material Folie: PE
Dicke Folie: 0,2 mm
Abdeckbreite: bis 50 cm

Die Leistung beinhaltet die Lieferung, Vorhaltung und
Unterhaltung, sowie Abbruch und Entsorgung aller
Materialien nach Beendigung der Arbeiten.
Die Vergütung erfolgt nach laufendem Meter abgeklebtem
Bauteil.
Menge: 40,000 m

**2.2.11 Schutzmaßnahmen Vordach, Zulage Sparren, 14/28 cm**
Zulage für das Schützen der Dachuntersicht im
Vordachbereich vor
Verschmutzung und Beschädigung für das Anarbeiten an
die Sparren/Pfetten
bzw. Schützen derselben.

Abdeckbreite längs der Sparren: bis 50 cm
Querschnitt Sparren: 14 / 28 cm

Die Leistung beinhaltet die Lieferung, Vorhaltung und
Unterhaltung, sowie Abbruch und Entsorgung aller
Materialien nach Beendigung der Arbeiten.
Die Vergütung erfolgt pro abgeklebtem Sparren bzw.
Pfette.
Menge: 60,000 St

**2.2.12 Schutzmaßnahmen Jalousieführungen/Fensterbänke/Fallrohre, bis 50 cm**
Schützen von Jalousienführungen/ Gestängen/
Fensterbänken/ Fallrohren und sonstigen
oberflächenfertigen längsorientierten Bauteilen während
der Sanierungsarbeiten durch Abkleben mit geeigneter
Folie, nicht fleckend und nicht abfärbend,
Anschlüsse und Stöße gerade fluchtend abgeklebt.

Material Folie: PE
Dicke Folie: mind. 0,2 mm
Folienbreite: bis 50 cm

Die Leistung beinhaltet die Lieferung, Vorhaltung und
Unterhaltung, sowie Abbruch und Entsorgung aller
Materialien nach Beendigung der Arbeiten.
Die Vergütung erfolgt nach laufendem Meter, jedoch
ausschließlich, soweit es sich um besondere Leistungen
gemäß DIN 18350 handelt.

Die Vergütung erfolgt nur, soweit die Bauteile nicht
bereits durch eine flächenorientierte Schutzmaßnahme
abgedeckt werden, sondern separat mit Folie abgedeckt
werden müssen.
Menge: 110,000 m

**2.2.13 Schutzmaßnahmen Jalousieführungen/Fensterbänke/Fallrohre, > 50 bis 100 cm**
Schützen von Jalousienführungen/ Gestängen/
Fensterbänken/ Fallrohren und sonstigen
oberflächenfertigen längsorientierten Bauteilen wie vor
beschrieben, jedoch

Folienbreite: > 50 bis = 100 cm
Menge: 20,000 m

**2.2.14 Schutzmaßnahmen Fenster/Türen/Oberflächen außen**
Schützen von Fenster, Türen, Oberlichtern, sonstigen
oberflächenfertigen Bauteilen vor Verschmutzung und
Beschädigung für Maler- und WDVS-Arbeiten durch
abkleben mit geeigneter Folie/Klebeband, nicht fleckend
und nicht abfärbend, Anschlüsse und Stöße gerade
fluchtend abgeklebt.

Material Folie: PE
Dicke Folie: 0,2 mm

Die Leistung beinhaltet die Lieferung und Vorhaltung
aller Materialien nach Aufforderung durch die
Bauleitung, sowie abbauen, abfahren und Entsorgen nach
Abschluss der Arbeiten.

Die Vergütung erfolgt nach Quadratmeter abgeklebter
Oberflächen.
Menge: 150,000 m2

#### 2.3 Malerarbeiten Innen

**2.3.1 Grundbeschichtung Wände / Decken, mineralisch, stark/unterschiedlich saugend**
Grundierung als Untergrundvorbereitung im Innenbereich
zur Festigung und Egalisierung stark oder
unterschiedlich saugender Gründe vor nach beschriebener
Silikat- bzw. Dispersionssilikat-Beschichtung.

Materialbasis: Kaliwasserglas
- wasserverdünnbar
- emmisionsminimiert und lösemittelfrei
- konservierungsmittelfrei
- Diffusionsfähig: sd-Wert < 0,03 m
- haftvermittelnd
- saugfähigkeitsregulierend
- geruchsarm

Untergrund: Kalksandstein, unbehandelter Putz der
Mörtelgruppe II, III und IV, Gipsplatten, alte
kreidende Anstriche, Spachtelmassen, etc.
Oberfläche: rau (Filzputz) / glatt
Farbton: farblos oder weiß pigmentiert, deckend, nach
Wahl des AN

Wand-/Deckenhöhe: bis 4,3 m

Beschichtungsverfahren: gerollt (entgegen der DIN
18363, Punkt 3.1.3, wird das Beschichtungsverfahren
durch den AG vorgegeben)

Angebotenes Fabrikat,

........................................
(vom Bieter auszufüllen)
Menge: 1400,000 m2

**2.3.2 Grundbeschichtung Wände / Decken, mineralisch, schwach saugend**
Grundierung als Untergrundvorbereitung auf schwach
saugenden Untergründen im Innenbereich vor nach
beschriebener Silikat- bzw.
Dispersionssilikat-Beschichtung.

Materialbasis: remineralisiernde Kunststoffdispersion
- Diffusionsfähig: sd-Wert < 0,15 m
- haftvermittelnd
- für Allergiker geeignet, mit Nachweis

Untergrund: Beton, Gipsbauplatten mit Voranstrich,
Dispersionsbeschichtungen, dichter Putz der
Mörtelgruppe III, Kunstharzputze, etc.
Oberfläche: rau (Filzputz) / glatt
Farbton: farblos oder weiß pigmentiert, deckend, nach
Wahl des AN
Wand-/Deckenhöhe: bis 2,7 m (im Treppenhaus bis 3,5 m)

Beschichtungsverfahren: gerollt (entgegen der DIN
18363, Punkt 3.1.3, wird das Beschichtungsverfahren
durch den AG vorgegeben)

Angebotenes Fabrikat,

........................................
(vom Bieter auszufüllen)
Menge: 1100,000 m2

**2.3.3 Grundbeschichtung längs orientierte Bauteile, = 25 cm**
Grundbeschichtung von Fenster-, Türleibungen, Stützen,
Unterzügen, Verkofferungen, etc. im Innenbereich an
Alt- und Neubauteilen bzw. Alt-und Neuputzen,

Materialbasis: Kaliwasserglas
- wasserverdünnbar
- emmisionsminimiert und lösemittelfrei
- konservierungsmittelfrei
- Diffusionsfähig: sd-Wert < 0,03 m
- haftvermittelnd
- saugfähigkeitsregulierend

Untergrund: Kalksandstein, unbehandelter Putz der
Mörtelgruppe II, III und IV, Gipsplatten, alte
kreidende Anstriche, Spachtelmassen, etc.
Oberfläche: rau / glatt
Farbton: farblos oder weiß pigmentiert, deckend, nach
Wahl des AN

Ansichtsbreite: = 25 cm
Bauteilhöhe: bis ca. 2,7 m (im Treppenhaus bis 3,5 m)

Angebotenes Fabrikat,

........................................
(vom Bieter auszufüllen)
Menge: 280,000 m

**2.3.4 Grundbeschichtung längs orientierte Bauteile, > 25 = 50 cm**
Grundbeschichtung von Fenster-, Türleibungen, Stützen,
Unterzügen, Verkofferungen, etc. im Innenbereich wie
vor beschrieben, jedoch

Ansichtsbreite: > 20 cm = 35 cm
Menge: 130,000 m

**2.3.5 Grundbeschichtung längs orientierte Bauteile, > 50 = 75 cm**
Grundbeschichtung von Fenster-, Türleibungen, Stützen,
Unterzügen, Verkofferungen, etc. im Innenbereich, wie
vor beschrieben, jedoch

Ansichtsbreite: > 50 cm= 75 cm
Menge: 140,000 m

**2.3.6 Grundbeschichtung längs orientierte Bauteile, > 75 = 100 cm**
Grundbeschichtung von Fenster-, Türleibungen, Stützen,
Unterzügen, Verkofferungen, etc. im Innenbereich, wie
vor beschrieben, jedoch

Ansichtsbreite: > 75 cm = 100 cm
Menge: 20,000 m

**2.3.7 Zwischenbeschichtung Silikat-Dispersion, innen**
Zwischenbeschichtung auf Wand- und Deckenflächen,
Stützen, etc., innen, als Erstbeschichtung.
Ausführung auch in Klein- und Einzelflächen.

Materialbasis: Kaliwasserglas
Produkt-Code: M-SK01
Materialeigenschaften:
- konservierungsmittelfrei
- weichmacher- und lösemittelfrei
- frei von foggingaktiven Substanzen
- wasserverdünnbar und geruchsarm
- für Allergiker geeignet, mit Prüfzeugnis
- weichmacherfrei
- hoch diffusionsfähig, sd-Wert = 0,02 m
- 1-komponentig
- nicht brennbar
- organischer Anteil < 5%

Untergrund: gefilzter/ geglätteter Gips- o.
Kalk-Zement-Putz, gespachtelte Betonfläche,
Gipskartonplatten u. Spachtelputz
Oberfläche: rau / glatt
Farbton: weiß bzw. hell getönt nach Wahl AG,
Optik: stumpfmatt
Nassabriebbeständigkeit: mind. Klasse 2 nach DIN EN 13
300
Deckkraft: mind. Klasse 2 nach DIN EN 13 300
Wand-/Deckenhöhe: bis 4,3 m

Beschichtungsverfahren: gerollt (entgegen der DIN
18363, Punkt 3.1.3, wird das Beschichtungsverfahren
durch den AG vorgegeben)

Angebotenes Fabrikat,

........................................
(vom Bieter auszufüllen)

Die technische Notwendigkeit zur Ausführung einer
Zwischenbeschichtung ist im Anschluss an die
ausgeführte Grundbeschichtung, je nach Ausführung
farblos oder weiß pigmentiert, zwingend mit der
Bauüberwachung örtlich abzustimmen und festzulegen.
Andernfalls erfolgt keine Vergütung.
Menge: 2500,000 m2

**2.3.8 Schlussbeschichtung Silikat-Dispersion, innen**
Schlussbeschichtung auf Wand- und Deckenflächen,
Stützen, etc., innen, als Erstbeschichtung. bis zur
vollständigen Deckung ausführen.
Ausführung auch in Klein- und Einzelflächen.

Materialbasis: Kaliwasserglas
Produkt-Code: M-SK01
Materialeigenschaften:
- konservierungsmittelfrei
- weichmacher- und lösemittelfrei
- frei von foggingaktiven Substanzen
- wasserverdünnbar und geruchsarm
- für Allergiker geeignet, mit Prüfzeugnis
- weichmacherfrei
- hoch diffusionsfähig, sd-Wert = 0,02 m
- 1-komponentig
- nicht brennbar
- organischer Anteil < 5%

Untergrund: gefilzter/ geglätteter Gips- o.
Kalk-Zement-Putz, gespachtelte Betonfläche,
Gipskartonplatten u. Spachtelputz
Oberfläche: rauh/ glatt
Farbton: weiß bzw. hell getönt nach Wahl AG,
Optik: stumpfmatt
Nassabriebbeständigkeit: mind. Klasse 2 nach DIN EN 13
300
Deckkraft: mind. Klasse 2 nach DIN EN 13 300
Wand-/Deckenhöhe: bis 4,3 m

Beschichtungsverfahren: gerollt (entgegen der DIN
18363, Punkt 3.1.3, wird das Beschichtungsverfahren
durch den AG vorgegeben)

Angebotenes Fabrikat,

........................................
(vom Bieter auszufüllen)
Menge: 2500,000 m2

**2.3.9 Silikat-Dispersion innen, längs orientierte Bauteile, = 25 cm**
Innenbeschichtung mit Silikat-Dispersion, wie vor
beschrieben, jedoch Ausführung an Fenster-,
Türleibungen, Stützen, Unterzügen, Verkofferungen, etc.
.

Ansichtsbreite: = 25 cm
Menge: 280,000 m

**2.3.10 Silikat-Dispersion innen, längs orientierte Bauteile, > 25 = 50cm**
Innenbeschichtung von Fenster-, Türleibungen, Stützen,
Unterzügen, Verkofferungen, etc. mit
Silikat-Dispersion, wie vor beschrieben, jedoch

Ansichtsbreite: > 25 cm = 50 cm
Menge: 130,000 m

**2.3.11 Silikat-Dispersion innen, längs orientierte Bauteile,, > 50 = 75 cm**
Innenbeschichtung von Fenster-, Türleibungen, Stützen,
Unterzügen, Verkofferungen, etc. mit
Silikat-Dispersion, wie vor beschrieben, jedoch

Ansichtsbreite: > 50 cm = 75 cm
Menge: 140,000 m

**2.3.12 Silikat-Dispersion innen, längs orientierte Bauteile, > 75 = 100 cm**
Innenbeschichtung von Fenster-, Türleibungen, Stützen,
Unterzügen, Verkofferungen, etc. mit
Silikat-Dispersion, wie vor beschrieben, jedoch

Ansichtsbreite: > 70 cm = 100 cm
Menge: 20,000 m

**2.3.13 Zulage Beschichtung, Kleinflächen < 2,5 m²**
Zulage für die Ausführung der vor beschriebenen
Beschichtungen in Kleinflächen < 5,0 m² als
Aufpreisposition.
Abrechnung entgegen DIN 18363 0.5.1 nach m² pro
Beschichtungsvorgang.
Menge: 50,000 m2

**2.3.14 Zulage Lochdecken und -wände**
Erschwerniszulage für die Beschichtung von
Akustik-Lochdecken und -wänden, dafür dass die
rückseitige Vliesbeschichtung der GK-Akustikplatten
unbeschichtet bzw. unverschmutzt bleibt. Die Zulage
wird einmalig gewährt pro Beschichtungvorgang, d.h.
separat für Grundierung, Zwischen- und
Schlussbeschichtung, soweit diese ausgeführt wurden.

Lochung der Akustikplatten: rund oder quadratisch
Lochgröße: ca. 8 bis 20 mm im Durchmesser

Eingebaute Abhangdecken insbesondere:
- Akustik-Plattendecke, Streulochung 8/15/20 R
- Akustik-Plattendecke, Rundlochung 8/18 R
Menge: 900,000 m2

**2.3.15 Schattennut Unterdecke, beschichtet**
Anstrich der wandbegleitenden Schattennut in der
Unterdecke im Zuge der vor beschriebenen
Anstricharbeiten an den Wänden.

Breite Schattennut: bis ca. 2,5 cm
Tiefe Schattennut: bis ca. 2,0 cm
Menge: 325,000 m

**2.3.16 Farbiges Absetzen / Beschichtungswechsel**
Zulage zu vor beschriebenen Beschichtungen für das
farbiges Absetzen einer Beschichtung bzw. bei Wechsel
des Beschichtungsstoffes innerhalb zu beschichtender
Bauteile.
Absätze / Wechsel sind fluchtend scharf zu begrenzen.
Die Vergütung erfolgt, soweit nicht in Grundposition
der jeweiligen Beschichtung bereits beinhaltet.
Menge: 20,000 m

**2.3.17 Dauerelastische Putz- und Anschlußfugen neu**
Putz- und Anschlussfugen an Decken und Wänden und
sonstigen Übergängen dauerelastisch füllen,
einschließlich säubern und vorbehandeln, mit
elastischem Dichtstoff.
Material: Acrylatdispersion
Wand/Deckenhöhe: bis 4,25 m
Farbton weiß,
Fugenbreite: bis 5mm.
Menge: 100,000 m

**2.3.18 Türzargen abfugen, glatt**
Türzargen im Übergang zur Wand auf beiden Wandseiten
mit dauerelastischem Fugenmaterial füllen.
Material: Acrylatdispersion
Abmessungen Türblenden außen: bis 120 x 230 cm
Farbton weiß,
Fugenbreite: bis 5mm.

Abrechnung pro Stück Türzarge
Menge: 10,000 St

#### 2.4 Beton-/Kellerbodenbeschichtung Sika

**2.4.1 Bodenflächen reinigen**
Vorbereiten der Boden- und Wandflächen. Entfernen von
allen Verunreinigungen, sowie losen und trennenden
Substanzen nach Wahl des AN und nach Erfordernis mit
geeigneten Mitteln neutralisieren.

Anfallendes Material/Wasser aufnehmen, abfahren und
entsorgen inkl. Entsorgungskosten.
Menge: 22,500 m2

**2.4.2 Untergrund schleifen + absaugen**
Untergrund von Bodenbelags-, Kleberrückständen, Farbe
und sonstigen Verschmutzungen durch Fräsen/Schleifen
reingen, anschließend absaugen und entsorgen des
anfallenden Materials inkl. Entsorgungsgebühr.
Untergrund: Zementestrich
Menge: 22,500 m2

**2.4.3 Bodenflächen grundieren, innen, 2K-Epoxidharz**
Bodenflächen, innen, vollflächig und gleichmäßig
benetzend grundieren.
Untergrund: Beton / Estrich
Material: 2K-Grundierung auf Epoxidharzbasis.

Angeb. Fabrikat:

.......................................................
.............
(vom Bieter auszufüllen)
Menge: 22,500 m2

**2.4.4 Bodenflächen beschichten, innen, 2K-Epoxidharz**
Bodenflächen mit Zwischen und Schlussbeschichtung
versehen.
Untergrund: Beton / Estrich,
Material: 2K-Bodenbeschichtung auf Epoxidharzbasis
Materialeigenschaften:
- lösemittelfrei
- rutschhemmend oder glatt nach Anforderung des AG
- gute mechanische Beständigkeit
- wasserdampfdurchlässig
- wasserverdünnbar
- geruchlos
Farbe: grau bzw. nach Wahl des AG

Angeb. Fabrikat:

.......................................................
.............
(vom Bieter auszufüllen)
Menge: 22,500 m2

**2.4.5 Sockelbeschichtung, innen, 2K-Epoxidharz, 15 cm**
Sockelbereich von Wänden mit Grundierung, Zwischen und
Schlussbeschichtung versehen. Übergang zur
Wandbeschichtung exakt horizontal fluchtend begrenzt.
Untergrund: Kalkputz, Kalk-Zementputz, Beton,
Material: analog vor beschriebener 2K-Bodenbeschichtung
auf Epoxidharzbasis
Sockelhöhe: ca. 15 cm
Menge: 19,000 m

**2.4.6 Dauerelastische Anschlußfuge**
Wandfugen zwischen Boden und Wänden und sonstigen
Übergängen dauerelastisch füllen, einschließlich
säubern und vorbehandeln, mit elastischem Dichtstoff.
Material: PU
Farbton: passend zu Bodenbeschichtung
Fugenbreite: ca. 5 bis 10 mm (entsprechend bauseitigem
Randdämmstreifen)
Menge: 19,000 m

#### 2.5 Lackierarbeiten Holz/Metall

**2.5.1 Erstbeschichtung Stahlblechzarge, innen, 112,5x212,5 cm, Acryl**
Stahlblechzarge, Innentür, erstbeschichten, durch:
Verunreinigungen/Fette/Wachse insbesondere auch auf der
Grundierung entfernen, reinigen und anschleifen,
aufbringen einer Beschichtung, glatt, volldeckend, ohne
Pinselstriche oder Farb- und Strukturunterschiede in
der Oberfläche.

Zargenform: Stahlumfassungszarge
Material Untergrund: Stahlblech grundiert
Baurichtmaß: bis ca. 112,5 x 212,5 cm
Zarge: bis 30,0 cm Maulweite
Türdichtung: dreiseitg umlaufend, Einfachdichtung
Herstellerseitige Grundierung: Pulverbeschichtung

Material Grundierung: Acrylgrundierung
Anforderungen:
- wasserverdünnbar
- haftvermittelnd

Material: PU-Acryllack
Anforderungen:
- wasserverdünnbar, geruchsarm
- hohe Schlag- und Stoßfestigkeit
- blockfest
- diffusionsfähig

Farbton: RAL-Farbton nach Wahl des AG, seidenmatt

Angebotenes Fabrikat:

........................................
(vom Bieter auszufüllen)

Achtung: die Türdichtung ist vor den
Beschichtungsarbeiten zu entfernen und nach Abschluss
derselben wieder einzusetzten. Die entsprechende
Leistung ist mit dieser Position abgegolten.
Menge: 8,000 St

**2.5.2 Erstbeschichtung Stahlblechtür, innen, 112,5x212,5 cm, Acryl**
Stahlblechtür, Innentür, erstbeschichten, durch:
Verunreinigungen/Fette/Wachse insbesondere auch auf der
Grundierung entfernen, reinigen und anschleifen,
aufbringen einer Beschichtung, glatt, volldeckend, ohne
Pinselstriche oder Farb- und Strukturunterschiede in
der Oberfläche.
Ausführung auf Zarge und Türblatt beidseitig.

Zargenform: Stahlumfassungszarge
Material Untergrund: Stahlblech grundiert
Baurichtmaß: bis ca. 112,5 x 212,5 cm
Zarge: bis 30,0 cm Maulweite
Türdichtung: dreiseitg umlaufend, Einfachdichtung
Herstellerseitige Grundierung: Pulverbeschichtung

Material Grundierung: Acrylgrundierung
Anforderungen:
- wasserverdünnbar
- haftvermittelnd

Material: PU-Acryllack
Anforderungen:
- wasserverdünnbar, geruchsarm
- hohe Schlag- und Stoßfestigkeit
- blockfest
- diffusionsfähig

Farbton: RAL-Farbton nach Wahl des AG, seidenmatt

Angebotenes Fabrikat:

........................................
(vom Bieter auszufüllen)

Achtung: die Türdichtung ist vor den
Beschichtungsarbeiten zu entfernen und nach Abschluss
derselben wieder einzusetzten. Die entsprechende
Leistung ist mit dieser Position abgegolten.
Menge: 3,000 St

**2.5.3 Überhol.beschichtung Stahlblechtür, innen, 112,5x212,5 cm, 30 cm MW, Acryl**
Innentür überarbeiten, durch:
Verunreinigungen/Fette/Öle, sowie nicht haftenden
Altanstrich entfernen,  reinigen und anschleifen des
Altanstrichs, ausbessern von einzelnen
gebrauchsüblichen Schäden in der Altbeschichtung und im
Untergrund, aufbringen einer Beschichtung, glatt,
volldeckend, ohne Pinselstriche oder Farb- und
Strukturunterschiede in der Oberfläche.
Ausführung auf Zarge und Türblatt beidseitig.

Bei feuchtebelasteten Räumen mit Zwischenbeschichtung.
Vergütung erfolgt separat.

Zargenform: Umfassungszarge
Material Untergrund: Stahlblech beschichtet
Baurichtmaß: bis ca. 112,5 x 212,5 cm
Zarge: bis 30 cm Maulweite
Türdichtung: dreiseitg umlaufend, Einfachdichtung

Material Grundierung: Acrylgrundierung
Anforderungen:
- wasserverdünnbar
- haftvermittelnd

Material: PU-Acryllack
Anforderungen:
- wasserverdünnbar, geruchsarm
- hohe Schlag- und Stoßfestigkeit
- blockfest
- diffusionsfähig
Farbton: grau, seidenmatt, bzw.
RAL-Farbton nach Wahl des AG

Angebotenes Fabrikat:

........................................
(vom Bieter auszufüllen)

Achtung: die Türdichtung ist vor den Anstricharbeiten
zu entfernen und nach Abschluss derselben wieder
einzusetzten. Die entsprechende Leistung ist mit dieser
Position abgegolten.
Menge: 1,000 St

**2.5.4 Zulage Überhol.beschichtung Stahlblechtür, innen, 112,5x212,5 cm, 70 cm MW**
Zulage zu vor beschriebener Überholungsbeschichtung
Stahlblechtür, innen, 112,5x212,5 cm, für Ausführung
mit einer Maulweite bis ca. 75 cm, anstatt 30 cm
Menge: 1,000 St

**2.5.5 Überhol.beschichtung Stahlblechtür, innen, 212,5x212,5 cm, 30 cm MW, Acryl**
Innentür überarbeiten, durch:
Verunreinigungen/Fette/Öle, sowie nicht haftenden
Altanstrich entfernen,  reinigen und anschleifen des
Altanstrichs, ausbessern von einzelnen
gebrauchsüblichen Schäden in der Altbeschichtung und im
Untergrund, aufbringen einer Beschichtung, glatt,
volldeckend, ohne Pinselstriche oder Farb- und
Strukturunterschiede in der Oberfläche.
Ausführung auf Zarge und Türblatt beidseitig.

Bei feuchtebelasteten Räumen mit Zwischenbeschichtung.
Vergütung erfolgt separat.

Zargenform: Umfassungszarge
Material Untergrund: Stahlblech beschichtet
Baurichtmaß: bis ca. 212,5 x 212,5 cm
Zarge: bis 30 cm Maulweite
Türdichtung: dreiseitg umlaufend, Einfachdichtung

Material Grundierung: Acrylgrundierung
Anforderungen:
- wasserverdünnbar
- haftvermittelnd

Material: PU-Acryllack
Anforderungen:
- wasserverdünnbar, geruchsarm
- hohe Schlag- und Stoßfestigkeit
- blockfest
- diffusionsfähig
Farbton: grau, seidenmatt, bzw.
RAL-Farbton nach Wahl des AG

Angebotenes Fabrikat:

........................................
(vom Bieter auszufüllen)

Achtung: die Türdichtung ist vor den Anstricharbeiten
zu entfernen und nach Abschluss derselben wieder
einzusetzten. Die entsprechende Leistung ist mit dieser
Position abgegolten.
Menge: 1,000 St

**2.5.6 Fensteranschluss Leibung abfugen**
Fensterrahmen im Übergang zur Wand umlaufend
außenseitig mit Fugendichtstoff auf Acryl-Basis
abdichten, anstrichverträglich, UV- und
witterungsbeständig
Fugendimension: bis zu b/t=5/5 mm
Menge: 20,000 m

#### 2.6 Untergrundvorbereitung WDVS

**2.6.1 Untergrund reinigen, abbürsten**
Reinigen des Untergrundes. Entfernen von haftmindernden
Rückständen, sowie sonstigen Unebenheiten und Teilen in
oder auf der Fläche.
Vor nachfolgenden Arbeiten muss gewährleistet sein,
dass die Untergründe eben, tragfähig und trocken und
frei von haftmindernden Rückständen (z. B.
Sinterschichten, kreidenden Anstrichen, sandenden
Bestandteilen, Staub, etc.) sind.

Verfahren: Abbürsten

Einschließlich fachgerechter Entsorgung des anfallenden
Materials.
Menge: 135,000 m2

**2.6.2 Untergrund reinigen, dampfstrahlen**
*** Bedarfsposition mit GB
Reinigen der Fassade von grober Verschmutzung, z.B.
Gips-, Mörtel-, Farbreste oder Öl, einschl. Entsorgung
des Abrieb- und Strahlmaterials, sowie des
Schmutzwassers. Die Deponiegebühren von Sonderabfall
werden gegen Nachweis vergütet. Der Zusatz von sauren,
alkalischen und netzmittelhaltigen Stoffen ist
untersagt.
Verfahren: temperiertes Dampfstrahlen
Untergrund: Altputzflächen, Betonbauteile
Das Erstellen und Vorhalten der nötigen Auffangwanne
ist miteinzurechnen.

Ausführung nur in Absprache und vorherigem örtlichen
Aufmaß mit der Bauleitung, ansonsten erfolgt keine
Vergütung
Menge: 135,000 m2

**2.6.3 Bestandsputz prüfen, Hohlstellen**
Gesamte Fläche Außenputz auf Hohlstellen prüfen.
Fassadenhöhe: KG-OG bis zu ca. 10,0m
Putzart Bestand: Kellenwurfputz/ Rauputz

Ausführung in Absprache mit örtlicher Bauleitung.
Menge: 135,000 m2

**2.6.4 Hohlstellen Bestandsputz abschlagen**
*** Bedarfsposition mit GB
Gefundene Hohlstellen im Fassadenputz abschlagen, für
WDVS vorbereiten wie folgt:
- Hohlstellen abschlagen und entstauben
- entstaubte Flächen verkieseln
- Beiputzen der freigelegten Stellen mit Leichtputz
- Bauschutt entsorgen

Fassadenhöhe: KG-OG bis zu ca. 8,0m
Putzart Bestand: Kellenwurfputz/ Rauputz
Kalkulationsansatz: ca. 15% Hohlstellen pro m² an den
betroffenen Fassadenbereichen

Ausführung nur in Absprache und vorherigem örtlichen
Aufmaß mit der Bauleitung, ansonsten erfolgt keine
Vergütung.
Menge: 20,000 m2

**2.6.5 Außenputz prüfen, Feuchtigkeit**
Putzflächen auf Feuchtigkeitsbelastung prüfen, einschl.
ggf. Kratzprobe und Feuchtemessung.
Bauteil: Wände Außen
Putzart: Kellenwurfputz/ Rauputz

Ausführung in Absprache mit örtlicher Bauleitung.
Menge: 135,000 m2

**2.6.6 Außenputz prüfen, Oberflächenfestigkeit**
Oberflächenfestigkeit von Putzflächen prüfen, mit
Handwischprüfung und Ritznadel. Ausführung exemplarisch
an ausgewählten Stellen nach Wahl des AN verteilt über
die Fassadenfläche.
Bauteil: Wände Außen
Putzart: Kellenwurfputz/ Rauputz

Ausführung in Absprache mit örtlicher Bauleitung.
Menge: 135,000 m2

**2.6.7 Haftbrücke**
Auftragen einer Grundierung zur Haftvermittlung als
Vorbereitung für nachfolgend beschriebenes
Wärmedämm-Verbundsystem
Untergrund: Altputzflächen, beschichtet
Oberfläche: Kellenwurfputz/ Rauputz

Abrechnung nach bearbeiteter Fläche

Ausführung nur bei technischer Erfordernis in Absprache
und vorherigem örtlichen Aufmaß mit der Bauleitung,
ansonsten erfolgt keine Vergütung.
Menge: 115,000 m2

**2.6.8 Haftbrücke, = 25 cm**
Auftragen einer Grundierung zur Haftvermittlung als
Vorbereitung für nachfolgend beschriebenes
Wärmedämm-Verbundsystem wie vor beschrieben, jedoch

Ausführungsbreite: = 25 cm

Abrechnung nach Laufmetern.
Menge: 135,000 m

**2.6.9 Haftbrücke, > 25 cm = 50 cm**
Auftragen einer Grundierung zur Haftvermittlung als
Vorbereitung für nachfolgend beschriebenes
Wärmedämm-Verbundsystem wie vor beschrieben, jedoch

Ausführungsbreite: > 25 cm = 50 cm

Abrechnung nach Laufmetern.
Menge: 70,000 m

**2.6.10 Haftbrücke, > 50 cm = 75 cm**
Auftragen einer Grundierung zur Haftvermittlung als
Vorbereitung für nachfolgend beschriebenes
Wärmedämm-Verbundsystem wie vor beschrieben, jedoch

Ausführungsbreite: > 50 cm = 75 cm

Abrechnung nach Laufmetern.
Menge: 20,000 m

**2.6.11 Haftbrücke, > 75 cm = 100 cm**
Auftragen einer Grundierung zur Haftvermittlung als
Vorbereitung für nachfolgend beschriebenes
Wärmedämm-Verbundsystem wie vor beschrieben, jedoch

Ausführungsbreite: > 75 cm = 100 cm

Abrechnung nach Laufmetern.
Menge: 7,000 m

**2.6.12 Haftbrücke, > 0,5 m² = 1,0 m²**
Auftragen einer Grundierung zur Haftvermittlung als
Vorbereitung für nachfolgend beschriebenes
Wärmedämm-Verbundsystem wie vor beschrieben, jedoch

Ausführungsfläche: > 0,5 m² = 1,0 m²

Abrechnung pro Stück.
Menge: 4,000 St

**2.6.13 Haftbrücke, > 1,0 m² = 1,5 m²**
Auftragen einer Grundierung zur Haftvermittlung als
Vorbereitung für nachfolgend beschriebenes
Wärmedämm-Verbundsystem wie vor beschrieben, jedoch

Ausführungsfläche: > 1,0 m² = 1,5 m²

Abrechnung pro Stück.
Menge: 1,000 St

**2.6.14 Haftbrücke, > 1,5 m² = 2,0 m²**
Auftragen einer Grundierung zur Haftvermittlung als
Vorbereitung für nachfolgend beschriebenes
Wärmedämm-Verbundsystem wie vor beschrieben, jedoch

Ausführungsfläche: > 1,5 m² = 2,0 m²

Abrechnung pro Stück.
Menge: 6,000 St

**2.6.15 Haftbrücke, > 2,0 m² = 2,5 m²**
Auftragen einer Grundierung zur Haftvermittlung als
Vorbereitung für nachfolgend beschriebenes
Wärmedämm-Verbundsystem wie vor beschrieben, jedoch

Ausführungsfläche: > 2,0 m² = 2,5 m²

Abrechnung pro Stück.
Menge: 1,000 St

**2.6.16 Putzhaftbrücke Rollladenblende, h= 25 cm**
Putzträger als Haftbrücke für nachfolgende
Wärmedämmarbeiten

Putzgrund: Blende des bauseitigen Rollladenkastens,
überputzbar
Ausführungshöhe: h= 25 cm
Menge: 26,000 m

**2.6.17 Ausgleichsputz auftragen, WDVS, 15 mm**
Liefern und Erstellen eines Niveauausgleiches nach DIN
18 202 Tab. 3 mit Putz mindestens Kalkzementmörtel MG P
III nach DIN 18550 oder anderen geeigneten Baustoffen.

Unebenheiten: +/- 15 mm
Mörtelart passend für Untergrund, Haftputz
Untergrund: Kellenwurfputz/ Rauputz

Angebotenes Fabrikat:

.......................................................
.......

Ausführung nur in Absprache und vorherigem örtlichen
Aufmaß mit der Bauleitung, ansonsten erfolgt keine
Vergütung.
Menge: 115,000 m2

**2.6.18 Ausgleichsputz auftragen, WDVS, 15 mm, = 25 cm**
Liefern und Erstellen eines Niveauausgleiches nach DIN
18 202 Tab. 3 mit Putz mindestens Kalkzementmörtel MG P
III nach DIN 18550 oder anderen geeigneten Baustoffen.
wie vor beschrieben, jedoch

Ausführungsbreite: = 25 cm

Abrechnung nach Laufmetern.
Menge: 135,000 m

**2.6.19 Ausgleichsputz auftragen, WDVS, 15 mm, > 25 cm = 50 cm**
Liefern und Erstellen eines Niveauausgleiches nach DIN
18 202 Tab. 3 mit Putz mindestens Kalkzementmörtel MG P
III nach DIN 18550 oder anderen geeigneten Baustoffen.
wie vor beschrieben, jedoch

Ausführungsbreite: > 25 cm = 50 cm

Abrechnung nach Laufmetern.
Menge: 70,000 m

**2.6.20 Ausgleichsputz auftragen, WDVS, 15 mm, > 50 cm = 75 cm**
Liefern und Erstellen eines Niveauausgleiches nach DIN
18 202 Tab. 3 mit Putz mindestens Kalkzementmörtel MG P
III nach DIN 18550 oder anderen geeigneten Baustoffen.
wie vor beschrieben, jedoch

Ausführungsbreite: > 50 cm = 75 cm

Abrechnung nach Laufmetern.
Menge: 20,000 m

**2.6.21 Ausgleichsputz auftragen, WDVS, 15 mm, > 75 cm = 100 cm**
Liefern und Erstellen eines Niveauausgleiches nach DIN
18 202 Tab. 3 mit Putz mindestens Kalkzementmörtel MG P
III nach DIN 18550 oder anderen geeigneten Baustoffen.
wie vor beschrieben, jedoch

Ausführungsbreite: > 75 cm = 100 cm

Abrechnung nach Laufmetern.
Menge: 7,000 m

**2.6.22 Ausgleichsputz auftragen, WDVS, 15 mm, > 0,5 m² = 1,0 m²**
Liefern und Erstellen eines Niveauausgleiches nach DIN
18 202 Tab. 3 mit Putz mindestens Kalkzementmörtel MG P
III nach DIN 18550 oder anderen geeigneten Baustoffen.
wie vor beschrieben, jedoch

Ausführungsfläche: > 0,5 m² = 1,0 m²

Abrechnung pro Stück.
Menge: 4,000 St

**2.6.23 Ausgleichsputz auftragen, WDVS, 15 mm, > 1,0 m² = 1,5 m²**
Liefern und Erstellen eines Niveauausgleiches nach DIN
18 202 Tab. 3 mit Putz mindestens Kalkzementmörtel MG P
III nach DIN 18550 oder anderen geeigneten Baustoffen.
wie vor beschrieben, jedoch

Ausführungsfläche: > 1,0 m² = 1,5 m²

Abrechnung pro Stück.
Menge: 1,000 St

**2.6.24 Ausgleichsputz auftragen, WDVS, 15 mm, > 1,5 m² = 2,0 m²**
Liefern und Erstellen eines Niveauausgleiches nach DIN
18 202 Tab. 3 mit Putz mindestens Kalkzementmörtel MG P
III nach DIN 18550 oder anderen geeigneten Baustoffen.
wie vor beschrieben, jedoch

Ausführungsfläche: > 1,5 m² = 2,0 m²

Abrechnung pro Stück.
Menge: 6,000 St

**2.6.25 Ausgleichsputz auftragen, WDVS, 15 mm, > 2,0 m² = 2,5 m²**
Liefern und Erstellen eines Niveauausgleiches nach DIN
18 202 Tab. 3 mit Putz mindestens Kalkzementmörtel MG P
III nach DIN 18550 oder anderen geeigneten Baustoffen.
wie vor beschrieben, jedoch

Ausführungsfläche: > 2,0 m² = 2,5 m²

Abrechnung pro Stück.
Menge: 1,000 St

**2.6.26 Abrissproben WDVS**
Abrissproben nach BFS-Merkblatt 21 zur Überprüfung der
Oberflächenfestigkeit des Untergrundes ansetzen.
Abrissergebnisse sind zu fotografieren, schriftlich in
Lage und Wert zu dokumentieren und der Bauleitung zur
weiteren Entscheidung zum Fortgang der Arbeiten zu
übergeben.
Anzahl und Lage der Abrissproben nach Angabe der
Bauleitung.

Schichtdicke: ca. 4 bis 6 mm
Größe: 40 x 80 cm
Mindeststandzeit: 1 Woche

Ausführung in Absprache mit örtlicher Bauleitung.
Menge: 5,000 St

**2.6.27 Gerüstankerlöcher verschließen**
Regendichtes Verschließen der Dauer-Gerüstankerlöcher
mit imprägniertem PU-Weichschaumstoff und
Kunststoffabdeckkappe. Der Verschluss der Ankerlöcher
ist für spätere Einrüstungen entsprechend wieder
verwendbar auszuführen.
Dimension: ca. Ø 30 x 40 mm, Farbe: grau/weiß nach Wahl
des AG.
Ausführung: Sorgfältiges Anpassen der
Ausbesserungsstelle rund um das zu verschließende
Ankerloch an die vorhandene Putzstruktur mit dem
systemzugehörigen Strukturputz und Anstrich
Menge: 10,000 St

#### 2.7 Wärmedämm-Verbundsystem mit Dickputz

*Hinweis*
Das mit den nachfolgenden Positionen angebotene
Wärmedämm-Verbundsystem ist als durchgängiges,
zugelassenes System gemäß DIN 55699 von einem einzigen
Hersteller, mit aufeinander abgestimmten Produkten und
zur Verwendung im System vom Hersteller freigeben,
anzubieten.

Mischsysteme von verschiedenen Herstellern sind nicht
zugelassen.

Angebotener Hersteller Wärmedämm-Verbundsystem:

..............................................

Angebotenes Produkt / System, Mineralwoll-Dämmplatten:

..................................................

Angebotenes Produkt / System, Perimeter-Dämmplatten:

..................................................

Angebot. Fabrikat Fugendichtband:

.......................................................
....

Angebotenes Produkt / System, Grundputz:

..................................................

Angebotenes Produkt / System, Armierungsschicht:

..................................................

Angebotenes Produkt / System, Oberputz:

..................................................

Angebotenes Produkt / System, Beschichtung:

..................................................

**2.7.1 Mineralwolle-Dämmplatten, WLG 035, d=80 mm, = 25 cm**
Fluchtrecht und planeben anbringen einer
Wärmedämmschicht aus Mineralwolle-Dämmplatten als
Fassadendämmplatten. Ausführung wie vor beschrieben,
jedoch in Fassadenrücksprüngen an
Fenster-/Türleibungen, Pfeilern, Stützen und
dergleichen, einschl. Erschwernissen durch Zuschnitte,
Anpassungen etc.
Ausführung insbesondere entlang der Fensterleibungen im
Fassadenrücksprung (grün eingefärbte Bereiche in den
Fassadenansichten).

Diese Dämmschicht dient als Ausgleich für die
Fassdenrücksprünge im Bestand als untere Lage direkt
auf der Fassade, so dass mit der oberen Lage, Dicke 160
mm, die Fassade in einer Schichtdicke flächig gedämmt
werden kann

Dämmstoffdicke: 80 mm
Ausführungsbreite: = 25 cm

Abrechnung nach Laufmetern.
Menge: 120,000 m

**2.7.2 Mineralwolle-Dämmplatten, WLG 035, d=80 mm, > 0,5 m² = 1,0 m²**
Fluchtrecht und planeben anbringen einer
Wärmedämmschicht aus Mineralwolle-Dämmplatten als
Fassadendämmplatten. Ausführung wie vor beschrieben,
jedoch in Nischen, Fassadenrücksprüngen und
dergleichen, einschl. Erschwernissen durch Zuschnitte,
Anpassungen etc.

Diese Dämmschicht dient als Ausgleich für die
Fassdenrücksprünge im Bestand als untere Lage direkt
auf der Fassade, so dass mit der oberen Lage, Dicke 160
mm, die Fassade in einer Schichtdicke flächig gedämmt
werden kann. (grün eingefärbte Bereiche in den
Fassadenansichten)

Dämmstoffdicke: 80 mm
Ausführungsfläche: > 0,5 m² = 1,0 m²

Abrechnung pro Stück.
Menge: 4,000 St

**2.7.3 Mineralwolle-Dämmplatten, WLG 035, d=80 mm, > 1,0 m² = 1,5 m²**
Fluchtrecht und planeben anbringen einer
Wärmedämmschicht aus Mineralwolle-Dämmplatten als
Fassadendämmplatten. Ausführung wie vor beschrieben,
jedoch in Nischen, Fassadenrücksprüngen und
dergleichen, einschl. Erschwernissen durch Zuschnitte,
Anpassungen etc., wie vor beschrieben, jedoch

Dämmstoffdicke: 80 mm
Ausführungsfläche: > 1,0 m² = 1,5 m²
Menge: 1,000 St

**2.7.4 Mineralwolle-Dämmplatten, WLG 035, d=80 mm, > 1,5 m² = 2,0 m²**
Fluchtrecht und planeben anbringen einer
Wärmedämmschicht aus Mineralwolle-Dämmplatten als
Fassadendämmplatten. Ausführung wie vor beschrieben,
jedoch in Nischen, Fassadenrücksprüngen und
dergleichen, einschl. Erschwernissen durch Zuschnitte,
Anpassungen etc., wie vor beschrieben, jedoch

Dämmstoffdicke: 80 mm
Ausführungsfläche: > 1,5 m² = 2,0 m²
Menge: 6,000 St

**2.7.5 Mineralwolle-Dämmplatten, WLG 035, d=80 mm, > 2,0 m² = 2,5 m²**
Fluchtrecht und planeben anbringen einer
Wärmedämmschicht aus Mineralwolle-Dämmplatten als
Fassadendämmplatten. Ausführung wie vor beschrieben,
jedoch in Nischen, Fassadenrücksprüngen und
dergleichen, einschl. Erschwernissen durch Zuschnitte,
Anpassungen etc., wie vor beschrieben, jedoch

Dämmstoffdicke: 80 mm
Ausführungsfläche: > 2,0 m² = 2,5 m²
Menge: 1,000 St

**2.7.6 Mineralwolle-Dämmplatten, WLG 035, d=160 mm**
Fluchtrecht und planeben anbringen einer
Wärmedämmschicht aus Mineralwolle-Dämmplatten als
Fassadendämmplatten.
Verkleben mit systemzugehörigem Plattenkleber auf den
vorbereiteten Untergrund, offene Stoß- und Lagerfugen
mit geeigneten Materialien schließen.

Eine ggf. technisch erforderliche Verdübelung wird mit
gesonderter Position vergütet.

Material: Mineral-Dämmplatten (DIN EN 13162)
Anwendungstyp (DIN 4108-10): WAP-zh
Wasseraufnahme: wf
Zugfestigkeit senkrecht (EN 1607): hohe Zugfestigkeit;
= 7,5 kPa
Dämmstoffdicke: insgesamt 160 mm in höchstens 2 Lagen
Brandverhalten (DIN EN 13501-1): A1, nicht brennbar
Schmelzpunkt: > 1.000 °C
druckbelastbar
dimensionsstabil unter Temperaturänderung
diffusionsoffen
Wärme- und schalldämmend
Wärmeleitgruppe: WLG 035
Untergrund: Mauerwerk, Beton
Menge: 115,000 m2

**2.7.7 20 mm Mehrstärke Mineralwolle-Dämmung, WLG 035**
Zuschlag für 20 mm Mehrstärke der vor beschriebenen
Mineralwoll-Dämmung WLG 035 WAP-wf-zh pro qm gegenüber
den vor beschriebenen Nennstärken.
Menge: 25,000 m2

**2.7.8 20 mm Minderstärke Mineralwolle-Dämmung, WLG 035**
Abschlag für 20 mm Minderstärke der vor beschriebenen
Mineralwoll-Dämmung WLG 035 WAP-wf-zh pro qm gegenüber
den vor beschriebenen Nennstärken.
Menge: 5,000 m2

**2.7.9 Mineralwolle-Dämmplatten, WLG 035, d=160 mm, = 25 cm**
Fluchtrecht und planeben anbringen einer
Wärmedämmschicht aus Mineralwolle-Dämmplatten als
Fassadendämmplatten. Ausführung wie vor beschrieben,
jedoch an Fenster-/Türleibungen, Pfeilern, Stützen,
Unterzügen und dergleichen, einschl. Erschwernissen
durch Zuschnitte, Anpassungen etc.

Ausführungsbreite: = 25 cm

Abrechnung nach Laufmetern.
Menge: 5,000 m

**2.7.10 Mineralwolle-Dämmplatten, WLG 035, d=160 mm, > 25 cm = 50 cm**
Fluchtrecht und planeben anbringen einer
Wärmedämmschicht aus Mineralwolle-Dämmplatten als
Fassadendämmplatten. Ausführung wie vor beschrieben,
jedoch an Fenster-/Türleibungen, Pfeilern, Stützen,
Unterzügen und dergleichen, einschl. Erschwernissen
durch Zuschnitte, Anpassungen etc.

Ausführungsbreite: > 25 cm = 50 cm

Abrechnung nach Laufmetern.
Menge: 60,000 m

**2.7.11 Mineralwolle-Dämmplatten, WLG 035, d=160 mm, > 50 cm = 75 cm**
Fluchtrecht und planeben anbringen einer
Wärmedämmschicht aus Mineralwolle-Dämmplatten als
Fassadendämmplatten. Ausführung wie vor beschrieben,
jedoch an Fenster-/Türleibungen, Pfeilern, Stützen,
Unterzügen und dergleichen, einschl. Erschwernissen
durch Zuschnitte, Anpassungen etc.

Ausführungsbreite: > 50 cm = 75 cm

Abrechnung nach Laufmetern.
Menge: 5,000 m

**2.7.12 Mineralwolle-Dämmplatten, WLG 035, d=160 mm, > 75 cm = 100 cm**
Fluchtrecht und planeben anbringen einer
Wärmedämmschicht aus Mineralwolle-Dämmplatten als
Fassadendämmplatten. Ausführung wie vor beschrieben,
jedoch an Fenster-/Türleibungen, Pfeilern, Stützen,
Unterzügen und dergleichen, einschl. Erschwernissen
durch Zuschnitte, Anpassungen etc.

Ausführungsbreite: > 75 cm = 100 cm

Abrechnung nach Laufmetern.
Menge: 7,000 m

**2.7.13 Mineralwolle-Dämmplatten, WLG 035, d=160 mm, > 0,5 m² = 1,0 m²**
Fluchtrecht und planeben anbringen einer
Wärmedämmschicht aus Mineralwolle-Dämmplatten als
Fassadendämmplatten. Ausführung wie vor beschrieben,
jedoch in Kleinflächen, einschl. Erschwernissen durch
Zuschnitte, Anpassungen etc.

Dämmstoffdicke: 160 mm
Ausführungsfläche: > 0,5 m² = 1,0 m²

Abrechnung pro Stück.
Menge: 4,000 St

**2.7.14 Mineralwolle-Dämmplatten, WLG 035, d=160 mm, > 2,0 m² = 2,5 m²**
Fluchtrecht und planeben anbringen einer
Wärmedämmschicht aus Mineralwolle-Dämmplatten als
Fassadendämmplatten. Ausführung wie vor beschrieben,
jedoch in Kleinflächen, einschl. Erschwernissen durch
Zuschnitte, Anpassungen etc.

Dämmstoffdicke: 160 mm
Ausführungsfläche: > 2,0 m² = 2,5 m²

Abrechnung pro Stück.
Menge: 1,000 St

**2.7.15 Mineralwolle-Dämmplatten, WLG 035, d=160 mm, über Raffstorekasten**
Fluchtrecht und planeben anbringen einer
Wärmedämmschicht aus Mineralwolle-Dämmplatten als
Fassadendämmplatten. Ausführung wie vor beschrieben,
jedoch oberhalb der bauseitigen Raffstorekästen bzw.
unterseitig des Vordachs, einschl. Erschwernissen durch
Zuschnitte, Anpassungen für das beengte Arbeiten und
das Anpassen die schräge Dachuntersicht.

Dämmstoffdicke: 160 mm
Dämmstoffhöhe: 200 bis 280 mm

Abrechnung nach Laufmetern.
Menge: 26,000 m

**2.7.16 Zulage Mineralwolle-Dämmplatten, WLG 035, Anarbeiten Raffstorekästen**
Zulage für vorbeschriebene Mineralwolldämmplatten für
das passgenaue Anarbeiten und Ausnehmen der Dämmung an
den Seiten der Raffstorekästen. Die Vergütung erfolgt
pro Seite einmalig für alle dort anzuarbeitenden
Mineralwolldämmschichten.
Menge: 34,000 St

**2.7.17 Mineralwolle-Dämmplatten, 180 mm, verdübeln**
Montieren von allgemein bauaufsichtlich zugelassenen
Dübeln gemäß Hersteller-Vorgaben des angeboten
Wärmedämmverbundsystems als Befestigung der vor
beschrieben Mineralwolle-Dämmplatten am Baukörper. Die
Dämmplatten werden nachfolgend mit einem
Dickschichtputz versehen.

Dübelanzahl pro m²: gemäß örtlicher Erfordernis.
Anzusetzende Windsoglasten: gemäß DIN EN 191-1-4
Örtliche Windlastzone: II
Fassadenhöhe über OK Gelände: < 10,0 m

Ausführung der Verdübelung in der Fläche und im
Randbereich gem. statischer Erfordernis, Zulassung und
Hersteller-Verarbeitungsrichtlinien, einschl. Lieferung
der erforderlichen Materialien.

Material: zugelassene System-Schraubdübel; thermisch
getrennter Dübelteller
Dübellänge: passend zu vor beschriebener Dämmstoffdicke
Dübelanzahl pro m²: gem. Zulassung, Untergrund und
Dübellastklasse.

Untergrund: Mauerwerk, Beton
Dämmstoffdicke: 180 mm

Abrechnung: nach verdübelter Dämmplattenfläche.

Angebotes Fabrikat:

.......................................................
..................
Menge: 130,000 m2

**2.7.18 Mineralwolle-Dämmplatten, 180 mm, verdübeln, linienförmig**
Montieren von allgemein bauaufsichtlich zugelassenen
Dübeln gemäß Hersteller-Vorgaben des angeboten
Wärmedämmverbundsystems als Befestigung der vor
beschrieben Mineralwolle-Dämmplatten am Baukörper, wie
vor beschrieben, jedoch

Ausführung linienförmig an schmalen Bauteilen.
Abrechnung nach Laufmetern auf einer Achse liegender
Dübelpunkte.
Menge: 80,000 m

**2.7.19 Zulage Mineralwolle-Dämmplatten verdübeln, vertiefte Montage**
Zulage für das Verdübeln der vor beschrieben
Mineralwolle-Dämmplatten am Baukörper für Ausführung
mit vertiefter Montage.

Ausführung der Verdübelung mit Dübelversenkteller und
Dämmung, einschließlich Dübelkombischeibe und
Mineralwoll-Rondell.
Menge: 130,000 m2

**2.7.20 Zulage Mineralwolle-Dämmplatten verdübeln, vertiefte Montage, linienförmig**
Zulage für das Verdübeln der vor beschrieben
Mineralwolle-Dämmplatten am Baukörper für Ausführung
mit vertiefter Montage.

Ausführung der Verdübelung mit Dübelversenkteller und
Dämmung, einschließlich Dübelkombischeibe und
Mineralwoll-Rondell.

Ausführung linienförmig an schmalen Bauteilen.
Abrechnung nach Laufmetern auf einer Achse liegender
Dübelpunkte.
Menge: 80,000 m

**2.7.21 Anschluss Dämmung an Vordach, Fugendichtband**
Zulage für vor beschriebene Dämmung für das Anarbeiten
im Bereich des Dach-Wand-Anschlusses und an
auskragendes Vordach.
Die Wärmedämmung ist exakt fluchtend gemäß
Bauteilverlauf ist bis an die Unterseite bzw. Seiten
der begrenzenden Bauteile heranzuführen und der
Anschluss daran mit einem Fugendichtband
schlagregensicher auszubilden.
Einschließlich anbringen des Fugendichtbandes.

Das Fugendichtband ist bündig mit der Vorderkante der
Dämmplatte anzuschließen. Die nachfolgende Armierungs-
und Putzschicht ist vom angrenzenden Bauteil zu
trennen. Das Fugendichtband ist entsprechend der
Fugenbreite auszuwählen.
Menge: 40,000 m

**2.7.22 Anschluss Dämmung an Vordach, Zulage Sparren/Pfetten**
Zulage für Anschluss der Dämmung an Vordach, inkl
Fugendichtband, im Bereich des Dach-Wand-Anschlusses
für den Mehraufwand beim Anarbeiten an die
Sparren/Pfetten.

Querschnitt Sparren: 14 / 28 cm

Abrechnung pro Stück Sparren bzw. Pfette.
Menge: 60,000 St

**2.7.23 Aussparung in Dämmung, = 100 cm**
Zulage für vor beschriebene Wärmedämmung für das für
das Erstellen von Aussparungen im Bereich der Fassade
für HLS-oder Elektroeinbauten.
Durchmesser bis zu ca. 100 mm
Menge: 10,000 St

**2.7.24 Perimeterdämmung, XPS, WLG 0,35, 160 mm, strukturiert**
Fluchtrecht und planeben Anbringen einer
Wärmedämmschicht aus schwerentflammbaren, formstabilen
und wasserundurchlässigen Hartschaumplatten in
spritzwassergefährdeten Bereichen über Geländeoberkante
gem. Sytemzulassung.
Verkleben im Verband auf den vorbereiteten Untergrund
mit systemzugehörigem 2k-Plattenkleber, Plattenversatz
planschleifen.
Untergrund: bauseitige Abdichtung aus
Bitumendickbeschichtung
Verdübelung siehe gesonderte Position.
Material: XPS, expandiertes Polystyrol
Anwendungsgebiert: WAP-wd-zh
Oberfläche: außen strukturiert für Auftrag
nachfolgender Putzschichten
Dämmstoffdicke: 160 mm
Baustoffklasse: B2
Wärmeleitgruppe: WLG 035
bauaufsichtlich zugelassen
Menge: 25,000 m2

**2.7.25 20 mm Mehrstärke Perimeterdämmung, XPS, WLG 0,35**
Zuschlag für 20 mm Mehrstärke der vor beschriebenen
Perimeterdämmung, XPS, WLG 035, pro qm gegenüber den
vor beschriebenen Nennstärken.
Menge: 5,000 m2

**2.7.26 Perimeterdämmung, XPS, WLG 0,35, 160 mm, strukturiert, = 100 cm**
Fluchtrecht und planeben Anbringen einer
Wärmedämmschicht aus schwerentflammbaren, formstabilen
und wasserundurchlässigen Hartschaumplatten in
spritzwassergefährdeten Bereichen über Geländeoberkante
gem. Sytemzulassung.
Verkleben im Verband auf den vorbereiteten Untergrund
mit systemzugehörigem 2k-Plattenkleber, Plattenversatz
planschleifen.
Untergrund: bauseitige Abdichtung aus
Bitumendickbeschichtung
Verdübelung siehe gesonderte Position.
Material: XPS, expandiertes Polystyrol
Anwendungsgebiert: WAP-wd-zh
Oberfläche: außen strukturiert für Auftrag
nachfolgender Putzschichten
Dämmstoffdicke: 160 mm
Baustoffklasse: B2
Wärmeleitgruppe: WLG 035
bauaufsichtlich zugelassen
Einbauhöhe: = 100 cm
Menge: 13,000 m

**2.7.27 Perimeter-Sockeldämmung, XPS, WLG 0,35,160/180 mm, = 25 cm**
Fluchtrecht und planeben anbringen einer
Wärmedämmschicht aus schwerentflammbaren, formstabilen
und wasserundurchlässigen Hartschaumplatten im
Sockelbereich. Ausführung wie vor beschrieben, jedoch
an Fenster-/Türleibungen, Pfeilern, Stützen, Unterzügen
und dergleichen, einschl. Erschwernissen durch
Zuschnitte, Anpassungen etc.

Ausführungsbreite: = 25 cm

Abrechnung nach Laufmetern.
Menge: 4,500 m

**2.7.28 Perimeter-Dämmplatten, 160 mm, verdübeln**
Montieren von allgemein bauaufsichtlich zugelassenen
Dübeln gemäß Hersteller-Vorgaben des angeboten
Wärmedämmverbundsystems als Befestigung der vor
beschrieben Perimeter-Dämmplatten am Baukörper wie vor
beschrieben, jedoch

Dämmstoffdicke: 160 mm
Menge: 35,000 m

**2.7.29 Zulage Perimeter-Dämmplatten, Kanten abschrägen**
Zulage für vor beschrieben Perimeter-Dämmplatten für
das Ausnahmen / Abschrägen von Kanten, z.B. zur Montage
an Hohlkehlen.

Abrechnung nach Laufmetern.
Menge: 40,000 m

**2.7.30 Putzhaftbrücke XPS/PS-Dämmung, Sockelbereich**
Putzträger als Haftbrücke für nachfolgende Putzarbeiten
auf Wandflächen

Putzgrund: (extrudierte) Polystyrol - Hartschaumplatten
DIN EN 13163, Perimeterdämmung, Deckenranddämmung, etc.

Ausführungshöhe:

Angeb. Fabrikat:

.......................................................
.............
(vom Bieter auszufüllen)
Menge: 25,000 m2

**2.7.31 Putzhaftbrücke XPS/PS-Dämmung, Sockelbereich < 100 cm**
Putzträger als Haftbrücke für nachfolgende Putzarbeiten
auf Wandflächen

Putzgrund: (extrudierte) Polystyrol - Hartschaumplatten
DIN EN 13163, Perimeterdämmung, Deckenranddämmung, etc.

Ausführungshöhe:
Menge: 13,000 m

**2.7.32 Grundputz WDVS, 12 mm**
Grundputz für angebotenes Wärmedämm-Verbundsystem,
mineralisch gebunden, eben und lotrecht aufbringen,
einschl. aller Vorarbeiten und ggf. technisch
erforderlicher Grundbeschichtung auf vor beschriebenen
Wärmedämmplatten.

Mörtelklasse DIN 18550: P II
Mörtelklasse DIN EN 998-1: CS II
Wasseraufnahme: W2
Brandverhalten E13501-1: A1 bzw. A2-s1, d0
Material: Kalk-Zement - Putz
1-Lagen-Grundputz
Putzdicke: ca. 12 mm
Putzgrund: vor beschriebene Wärmedämmplatten
Oberfläche: aufgeraut
Menge: 115,000 m2

**2.7.33 Grundputz WDVS, 12 mm, = 25 cm**
Grundputz auf Wärmedämmplatten wie vor beschrieben,
jedoch
Ausführung auf Fenster-/Türleibungen, Pfeilern,
Stützen, Unterzügen und dergleichen

Ausführungsbreite: = 25 cm

Abrechnung nach Laufmetern.
Menge: 210,000 m

**2.7.34 Grundputz WDVS, 12 mm, > 25 cm = 50 cm**
Grundputz auf Wärmedämmplatten wie vor beschrieben,
jedoch
Ausführung auf Fenster-/Türleibungen, Pfeilern,
Stützen, Unterzügen und dergleichen

Ausführungsbreite: > 25 cm = 50 cm
Abrechnung nach Laufmetern.
Menge: 60,000 m

**2.7.35 Grundputz WDVS, 12 mm, > 50 cm = 75 cm**
Grundputz auf Wärmedämmplatten wie vor beschrieben,
jedoch
Ausführung auf Fenster-/Türleibungen, Pfeilern,
Stützen, Unterzügen und dergleichen

Ausführungsbreite: > 50 cm = 75 cm
Abrechnung nach Laufmetern.
Menge: 5,000 m

**2.7.36 Grundputz WDVS, 12 mm, > 75 cm = 100 cm**
Grundputz auf Wärmedämmplatten wie vor beschrieben,
jedoch
Ausführung auf Fenster-/Türleibungen, Pfeilern,
Stützen, Unterzügen und dergleichen

Ausführungsbreite: > 75 cm = 100 cm
Abrechnung nach Laufmetern.
Menge: 7,000 m

**2.7.37 Grundputz WDVS, 12 mm, > 0,5 m² = 1,0 m²**
Grundputz auf Wärmedämmplatten wie vor beschrieben,
jedoch Ausführung in Kleinflächen, einschl.
Erschwernissen durch Zuschnitte, Anpassungen etc.

Ausführungsfläche: > 0,5 m² = 1,0 m²

Abrechnung pro Stück.
Menge: 4,000 St

**2.7.38 Grundputz WDVS, 12 mm, > 2,0 m² = 2,5 m²**
Grundputz auf Wärmedämmplatten wie vor beschrieben,
jedoch Ausführung in Kleinflächen, einschl.
Erschwernissen durch Zuschnitte, Anpassungen etc.

Ausführungsfläche: > 2,0 m² = 2,5 m²

Abrechnung pro Stück.
Menge: 1,000 St

**2.7.39 Mineralische Armierung, d=5-7 mm**
Armierungsschicht mit Werktrockenmörtel und
Armierungsgewebe ganzflächig herstellen. Gewebelage
volldeckend in Armierungsmörtel ca. 2/3 nach außen
eingearbeitet bzw. nach Vorgaben Hersteller
Wärmedämm-Verbundsytem.

Putzgrund: Grundputz

Gewebe:
Material: Glasgittergewebe, alkalibeständig
Flächengewicht: mind. 140 g/m² bis 170 g{m², gem. DIN
53854
(zur Erhöhung der Armierungsstabilität)
Gewebe-Maschenweite: 4 x 4 mm bis 8 x 8 mm nach techn.
Erfordernis

Werktrockenmörtel:
Material: mineralischer Klebe- und Armierungsmörtel,
DIN V 18550 P II
DIN EN 998-1 GP, CS II, Wc 2
Schichtdicke: ca. 5,0 bis 7,0 mm
Korngröße: 1,0 mm
Brandverhalten: A1, nicht brennbar
Menge: 115,000 m2

**2.7.40 Mineralische Armierung, d=5-7 mm, = 25 cm**
Armierungsschicht mit Werktrockenmörtel und
Armierungsgewebe herstellen wie vor beschrieben, jedoch
Ausführung auf Fenster-/Türleibungen, Pfeilern,
Stützen, Unterzügen und dergleichen

Ausführungsbreite: = 25 cm

Abrechnung nach Laufmetern.
Menge: 210,000 m

**2.7.41 Mineralische Armierung, d=5-7 mm, > 25 cm = 50 cm**
Armierungsschicht mit Werktrockenmörtel und
Armierungsgewebe herstellen wie vor beschrieben, jedoch
Ausführung auf Fenster-/Türleibungen, Pfeilern,
Stützen, Unterzügen und dergleichen

Ausführungsbreite: > 25 cm = 50 cm
Abrechnung nach Laufmetern.
Menge: 60,000 m

**2.7.42 Mineralische Armierung, d=5-7 mm, > 50 cm = 75 cm**
Armierungsschicht mit Werktrockenmörtel und
Armierungsgewebe herstellen wie vor beschrieben, jedoch
Ausführung auf Fenster-/Türleibungen, Pfeilern,
Stützen, Unterzügen und dergleichen

Ausführungsbreite: > 50 cm = 75 cm
Abrechnung nach Laufmetern.
Menge: 5,000 m

**2.7.43 Mineralische Armierung, d=5-7 mm, > 75 cm = 100 cm**
Armierungsschicht mit Werktrockenmörtel und
Armierungsgewebe herstellen wie vor beschrieben, jedoch
Ausführung auf Fenster-/Türleibungen, Pfeilern,
Stützen, Unterzügen und dergleichen

Ausführungsbreite: > 75 cm = 100 cm
Abrechnung nach Laufmetern.
Menge: 7,000 m

**2.7.44 Mineralische Armierung, d=5-7 mm, > 0,5 m² = 1,0 m²**
Armierungsschicht mit Werktrockenmörtel und
Armierungsgewebe herstellen wie vor beschrieben, jedoch
Ausführung in Kleinflächen, einschl. Erschwernissen
durch Zuschnitte, Anpassungen etc.

Ausführungsfläche: > 0,5 m² = 1,0 m²

Abrechnung pro Stück.
Menge: 4,000 St

**2.7.45 Mineralische Armierung, d=5-7 mm, > 2,0 m² = 2,5 m²**
Armierungsschicht mit Werktrockenmörtel und
Armierungsgewebe herstellen wie vor beschrieben, jedoch
Ausführung in Kleinflächen, einschl. Erschwernissen
durch Zuschnitte, Anpassungen etc.

Ausführungsfläche: > 2,0 m² = 2,5 m²

Abrechnung pro Stück.
Menge: 1,000 St

**2.7.46 Oberputz, Scheibenputz, Körnung, 2,0 mm**
Strukturputz als Oberputz herstellen, einschließlich
Grundierung, soweit diese für den angeboten Oberputz
auf vor beschriebener Armierung technisch erforderlich
ist.
Material: Kalk-Zement
Mörtelklasse DIN EN 998-1: CS II
Körnung: 2,0 mm
Struktur: Scheibenputz
Technische Eigenschaften:
- nicht brennbar, A1 bzw. A2-sd1, d=0
- Durchlässigkeit für Wasser DIN EN 15824: W1 oder W2
- Kapillare Wasseraufnahme DIN EN 998-1: Wc1 oder WC2
- Wasserdampfäquivalente Luftschichtdicke: sd = 2,0 m
- Ohne biozide Zusätze
Druckfestigkeit: > 1,5 N/mm²
Schichtdicke: gemäß Kornstärke
Farbton: Standardfarbton gemäß Hersteller
Menge: 115,000 m2

**2.7.47 Oberputz, Scheibenputz, Körnung, 2,0 mm, = 25 cm**
Strukturputz als Oberputz herstellen wie vor
beschrieben, jedoch
Ausführung auf Fenster-/Türleibungen, Pfeilern,
Stützen, Unterzügen und dergleichen

Ausführungsbreite: = 25 cm

Abrechnung nach Laufmetern.
Menge: 210,000 m

**2.7.48 Oberputz, Scheibenputz, Körnung, 2,0 mm, > 25 cm = 50 cm**
Strukturputz als Oberputz herstellen wie vor
beschrieben, jedoch
Ausführung auf Fenster-/Türleibungen, Pfeilern,
Stützen, Unterzügen und dergleichen

Ausführungsbreite: > 25 cm = 50 cm
Abrechnung nach Laufmetern.
Menge: 60,000 m

**2.7.49 Oberputz, Scheibenputz, Körnung, 2,0 mm, > 50 cm = 75 cm**
Strukturputz als Oberputz herstellen wie vor
beschrieben, jedoch
Ausführung auf Fenster-/Türleibungen, Pfeilern,
Stützen, Unterzügen und dergleichen

Ausführungsbreite: > 50 cm = 75 cm
Abrechnung nach Laufmetern.
Menge: 5,000 m

**2.7.50 Oberputz, Scheibenputz, Körnung, 2,0 mm, > 75 cm = 100 cm**
Strukturputz als Oberputz herstellen wie vor
beschrieben, jedoch
Ausführung auf Fenster-/Türleibungen, Pfeilern,
Stützen, Unterzügen und dergleichen

Ausführungsbreite: > 75 cm = 100 cm
Abrechnung nach Laufmetern.
Menge: 7,000 m

**2.7.51 Oberputz, Scheibenputz, Körnung, 2,0 mm, > 0,5 m² = 1,0 m²**
Strukturputz als Oberputz herstellen wie vor
beschrieben, jedoch Ausführung in Kleinflächen,
einschl. Erschwernissen durch Zuschnitte, Anpassungen
etc.

Ausführungsfläche: > 0,5 m² = 1,0 m²

Abrechnung pro Stück.
Menge: 4,000 St

**2.7.52 Oberputz, Scheibenputz, Körnung, 2,0 mm, > 2,0 m² = 2,5 m²**
Strukturputz als Oberputz herstellen wie vor
beschrieben, jedoch Ausführung in Kleinflächen,
einschl. Erschwernissen durch Zuschnitte, Anpassungen
etc.

Ausführungsfläche: > 2,0 m² = 2,5 m²

Abrechnung pro Stück.
Menge: 1,000 St

**2.7.53 Anschluss Putz/Armierung an Vordach**
Zulage für vor beschriebene Putz- und
Armierungsschichten für das Anarbeiten im Bereich des
Dach-Wand-Anschlusses und an auskragende Vordach.
Die Putz- und Armierungsschichten sind exakt fluchtend
gemäß Bauteilverlauf ist bis an die Unterseite bzw.
Seiten der begrenzenden Bauteile heranzuführen sowie
mittels Kellenschnitt von angrenzenden Bauteilen zu
trennen.

Mit dieser Position wird der Anschluss für den gesamten
Putzaufbau aus Grundputz, Armierung und Oberputz
abgegolten.
Menge: 50,000 m

**2.7.54 Anschluss Putz/Armierung an Vordach, Zulage Sparren/Pfetten**
Zulage für Anschluss von Putz/Armierung an Vordach,
inkl. Kellenschnitt, im Bereich des
Dach-Wand-Anschlusses für den Mehraufwand beim
Anarbeiten an die Sparren/Pfetten.

Querschnitt Sparren: 14 / 28 cm

Abrechnung pro Stück Sparren bzw. Pfette.
Menge: 50,000 St

**2.7.55 Sockel-Oberputz**
Sockelputz als Oberputz herstellen,
Ausführung einschießlich übergangslosem Anarbeiten an
Oberputz der Fassadenfläche
Material: Kalk-Zement, Zementputz
Mörtelklasse DIN EN 998-1: mind. CS III
Körnung: max. 2,0 mm
Struktur: möglichst ähnlich dem Scheibenputz der
Fassadenfläche
Technische Eigenschaften:
- nicht brennbar, A1 bzw. A2-sd1, d=0
- hydrophob eingestellt
- Ohne biozide Zusätze
Druckfestigkeit: > 3,5 N/mm²
Schichtdicke: analog Oberputz auf Fassadenfläche
Farbton: Standardfarbton gemäß Hersteller

Angeb. Fabrikat:

.......................................................
.............
(vom Bieter auszufüllen)
Menge: 25,000 m2

**2.7.56 Sockel-Oberputz, = 60 cm**
Sockelputz als Oberputz herstellen, wie vor
beschrieben, jedoch
Ausführung linienförmig

Ausführunghöhe: = 60 cm
Menge: 40,000 m

**2.7.57 Unterer Abschluss Sockelputz, abgeschrägt**
Zulage für vor beschriebene Putz- und
Armierungsschichten inkl. Oberputz für das Abschrägen
des gesamten Putzaufbaus und ausziehen auf "null" am
unterern Übergang auf die Perimeterdämmung.
Menge: 40,000 m

**2.7.58 mineralische Dichtschlämme, = 50 cm**
Abdichtung als mineralische Dichtschlämme im
erdberührten Sockelbereich aufbringen. Ausführung bis
mind. 5 cm über GOK
Material: mineralische Abdichtung
Anforderung:
- wasserdicht gegen Bodenfeuchte und nicht drückendes
Oberflächen- und Sicherwasser
- frost-, sulfat- und alterungsbeständig
- rissüberbrückend
- hydraulisch abbindend
- diffusionsoffen
- widerstandsfähig und abriebfest
- überputz- und überstreichbar

Ausführunghöhe: = 50 cm

Angeb. Fabrikat:

.......................................................
.............
(vom Bieter auszufüllen)
Menge: 40,000 m

**2.7.59 Gewebeeckwinkel Armierung**
Lot- und fluchtrechtes verlegen von systemzugehörigen
Eckwinkeln zur Ausbildung und Verstärkung von Ecken und
Kanten in vor beschriebene Armierungsschicht,
einschließlich vollflächig einbetten in die diese.
Material: verstärktes Panzergewebe, vorgeformt

Angeb.Fabrikat:

.................................................
(vom Bieter auszufüllen)
Menge: 105,000 m

**2.7.60 Sturzeckprofil Armierung**
Verlegen von Sturzeckprofilen für Leibungen zur exakten
Ausbildung von Fensterecken. Vollflächiges Einbetten in
die systemzugehörige Armierungsschicht an den
festgelegten Eckbereichen.
Menge: 135,000 St

**2.7.61 Kantenprofil als Putzkante**
Kantenprofil als verdeckte Putzkante an
Wandecken/-kanten des zu verputzenden Untergrund
aufbringen, absolut fluchtend, inkl.
Befestigungselementen und Zubehör. Ansetzen auf
Mörtelbatzen, entsprechend nachfolgendem Putzmaterial.

Material: Edelstahl oder Stahl, verzinkt
Kante: gerundet
Ausführung: gemäß Putzdicke der vor beschriebenen Putze

Angeb.Fabrikat:

.................................................
(vom Bieter auszufüllen)
Menge: 105,000 m

**2.7.62 Leibungsanschlussprofil, beweglich**
Anputzprofile im Innen- und Außenputz für
Leibungsanschluss von Fenster- und Türleibungen, waag-
und lotrecht absolut fluchtend, auf Gehrung
geschnitten, mit Befestigungselementen und Zubehör
montieren.
Ausführung: mit Schutzlippe, elastischem
Bewegungselement und abreißbarer Klebelasche für
Folienabdeckung, einschl. Anpassungen der
WDVS-Dämmungen für vorgesetzte Fenster oder Fassaden

Angeb.Fabrikat:

.................................................
(vom Bieter auszufüllen)
Menge: 105,000 m

**2.7.63 Bewegungsfugenprofil, Stahl verzinkt, Fläche/Ecke**
Putzprofil über Bewegungsfugen des zu verputzenden
Untergrundd aufbringen und in vor beschriebene
Putzlagen einbetten, absolut fluchtend, mit
Befestigungselementen und Zubehör. Ausführung passend
und systemzugehörig zu vor beschrieben Putz- und
Armierungsschichten.

Ausführung in der Fläche und im Inneneck, insbesondere
in Achse C / Achse 12 am Übergang Anbau zu
Bestandsgebäude

Material: Stahl verzinkt, Mittelteil aus Weich-PVC,
weiß
Putzdicke: ab 14 mm gemäß Putzdicke der vor
beschriebenen Putze
Bewegungsaufnahme + 4 mm / - 3 mm

Angeb.Fabrikat:

.................................................
(vom Bieter auszufüllen)
Menge: 15,000 m

**2.7.64 Einbauteile/Durchdringungen**
Zulage zu den Vorpositionen (Gesamtaufbau) für
Herstellung von Durchdringungen in horizontalen und
Vertikalen Flächen bzw. Anschlüssen an bauseitige
Fassadeneinbauteile (z.B. Attikaabläufe, Lampen)
einschl. Lieferung aller erforderlicher Materialien.
Umfang: bis ca. 50 cm
Form: Stahleinbauteile beliebiger Form,
Befestigungskonsolen, Leuchten-
Unterkonstruktionen, Kabelauslässe, Elektrodosen etc.
Ausführung: Schlagregendichte Abdichtung im Bereich der
Dämmung mit schnellexpandierendem Fugendichtband aus
außenseitenflächig imprägniertem
Weichschaumstoff-Fugendichtband,
Fugendichtband an der Fugenflanke vorkleben;
Dämmplatten press gegen Einbauteil stoßen;
Armierungsschicht bis zum Fugenrand führen;
Fugendichtband mit Schlussbeschichtung überdecken;
Kellenschnitt herstellen. einschl. aller
Anpass-/Zuschneide und Füllarbeiten
Abrechnung: nach Stück Einbauteil / Durchdringung
Menge: 15,000 St

**2.7.65 Montageplatte**
Montage von Platten aus PU-Hartschaum als
Druckunterlage für Leuchten, Kameras etc.
Montage-Vertiefung im Dämmstoff bis auf den Untergrund
erstellen;
Montageplatte mit Kleber auf dem tragenden Untergrund
verkleben.
Material: PU-Hartschaumplatte
Abmessungen: bis 200 x 200 mm
Dicke : bis 80 mm
Menge: 5,000 St

**2.7.66 Panzergewebe in stoß- und rissgefährdeten Bereichen**
Dicht gestoßenes Verlegen von schiebefestem
Panzergewebe in besonders stoß- und rissgefährdeten
Bereichen zur Erhöhung der Druck- und Stoßfestigkeit.
Einbetten in die Armierungsmasse unter das
systemzugehörige Glasfasergewebe, dabei Gewebe stoßen.
Menge: 20,000 m2

**2.7.67 Anschlussabdichtung mit Fugendichtband**
Erstellen einer dauerhaften Anschlussabdichtung an
andere Bauteile mit einem systemzugehörigen,
selbstklebenden, vorkomprimierten Dichtband.
Einbau im Bereich aller systembegrenzenden Bauteile wie
z.B. Ortgang- Traufanschlüsse, ungedämmte Bauteile,
Fensterbänke umlaufend, einschließlich ggf.
erforderlicher Ergänzungs- und Anpassungsarbeiten sowie
der Herstellung notwendiger Aussparungen im Dämmstoff.
Armierungs- und Putzbeschichtungen sind mittels
Kellenschnitt von angrenzenden Bauteilen zu trennen.
Menge: 15,000 m

**2.7.68 Tropfkantenprofil mit Gewebe verlegen**
Fluchtrechte Verlegung eines Kantenprofiles mit
alkalifestem Gewebe zur Ausbildung von Tropfkanten bei
Balkonuntersichten, Versätzen, Stürzen u.a.
Einschließlich vollflächiges Einbetten in die vor
beschriebene Armierung.

Angeb.Fabrikat:

.................................................
(vom Bieter auszufüllen)
Menge: 26,000 m

**2.7.69 Putzabschlussprofil, PVC+Gewebe, WDVS**
Putzabschlussprofil aus Hart-PVC und Gewebefahne für
WDVS lot-, flucht- und winkelrecht nach
Herstellerrichtlinie für die erforderliche Putzdicke
mit Ansatzmörtel aufbringen.
für ausführende Putzstärke geignet von 15 mm bis 20 mm
Menge: 7,000 m

#### 2.8 Fensterbänke

**2.8.1 Fensterbankdämmkeil, MW, 240 bis 260 mm**
Montieren eines Fensterbankdämmkeil aus MW mit
werkseitiger, wasserdichter Beschichtung und
transparenter Tropfkante für den Spritzwasserbereich
zur Herstellung einer 2. wasserableitenden Dichtebene.

Dämmkeil mit geeignetem Klebemörtel in die
Brüstungsbereiche einbauen inkl. evtl. erforderlicher
Zuschnitte

Dämmkeil vorbeschichtet mit Tropfkante
Gefälle Oberseite Dämmkeil: 5°
Ausladung (Breite) 240 bis 260 mm

Angebot. Fabrikat:

.......................................................
....
Menge: 48,000 m

**2.8.2 Anschluss Fensterbankdämmkeil, Fensterdichtband**
Zulage für vor beschriebene Fensterbankdämmkeile für
das Anbringen eines systemzugehörigen selbstklebenden,
aluminiumbeschichteten Fensterbankdichtbandes inkl. der
vorgefertigten Fensterbankdichtecken, sowie umlaufend
abdichten der Fuge zwischen Dämmkeil und den
aufgehenden Leibungsflächen bzw. Bauelementen.

Angebot. Fabrikat:

.......................................................
.............
Menge: 5,000 m

**2.8.3 Anschluss Fensterbankdämmkeil, Fensterdichtbandecken**
Zulage für vor beschriebene Fensterbankdämmkeile für
das Anbringen von systemzugehörigen selbstklebenden,
aluminiumbeschichteten vorgefertigten
Fensterbankdichtecken, sowie abdichten der Fuge
zwischen Dämmkeil und den aufgehenden Leibungsflächen
bzw. Bauelementen in den Ecken einschließlich
Anarbeiten an vor beschriebenes Fensterdichtband.
Menge: 64,000 St

**2.8.4 Fensterbank, 240 mm**
Montieren einer Außenfensterbank einschließlich
Antidröhnbelag, Anschraubsteg, Fugendichtband, sowie
Fensterbankhalter und sämtlicher erforderlicher
Befestigungsmittel.

Material: korrosionsresistente Aluminiumlegierung im
Strangpreßverfahren hergestellt,
Blechdicke: mind. 1,5 mm
Oberfläche: pulverbeschichtet, Farbton RAL 7016, matt.

Befestigung Anschraubsteg: sichtbare Befestigung mit
Edelstahlschrauben, und Kunststoffkappen, in bauseitige
Aluminium-Fenster,
Ausladung: 240 mm
Tropfkantenhöhe: > 30 mm = 40 mm

Die Fensterbank ist mit Oberflächenschutz mittels
selbstklebender, rückstandsfrei durch Auftragnehmer
erst kurz vor Abnahme zu entfernender Folie zu
versehen.
Menge: 48,000 m

**2.8.5 Austritts-Fensterbank, 240 mm**
Montieren einer Außenfensterbank einschließlich
Antidröhnbelag, Anschraubsteg, Fugendichtband, sowie
Fensterbankhalter und sämtlicher erforderlicher
Befestigungsmittel.

Ausführung als verstärkte Fensterbank zum Austritt aus
Nebentür mit rutchhemmender Riffelung und verstärkten
Fensterbankhaltern.

Material: korrosionsresistente Aluminiumlegierung im
Strangpreßverfahren hergestellt,
Blechdicke: nach technischer Erfordernis für Eignung
als Türaustritt
Oberfläche: pulverbeschichtet, RAL 7016, matt oder
silber eloxiert EV1
Rutschhemmung: R11 nach DIN 51130
Befestigung Anschraubsteg: sichtbare Befestigung mit
Edelstahlschrauben, und Kunststoffkappen, in bauseitige
Aluminium-Fenster,
Ausladung: 240 mm
Tropfkantenhöhe: > 30 mm = 40 mm

Die Fensterbank ist mit Oberflächenschutz mittels
selbstklebender, rückstandsfrei durch Auftragnehmer
erst kurz vor Abnahme zu entfernender Folie zu
versehen.
Menge: 1,260 m

**2.8.6 Endkappen Fensterbank, 240 mm**
Liefern und fachgerecht montieren von Endkappen für vor
beschriebene Außenfensterbank.

Material: korrosionsresistente Aluminiumlegierung im
Strangpreßverfahren hergestellt
Anforderung:
- schlagregendicht in der Fuge zur Fensterbank bis 1200
Pa
- mit Dehnungskeder oder gleichwertig zur Aufnahme von
thermischen Längenänderungen der Fensterbank
Oberfläche: Farbton RAL 7016, matt.
Befestigung: Eingeschoben in Fensterbank.
Einschließlich erforderlichem Kompriband als
Hinterlaufschutz gegen Regenwasser bei Starkregen
zwischen Endkappe und Wärmedämm-Verbundsystem
Ausführung für "WDVS" (mit Anputzkante)
Außenbanktiefe: ca. 240 mm
Menge: 62,000 St

**2.8.7 Endkappen Austritts-Fensterbank, 240 mm**
Liefern und fachgerecht montieren von Endkappen für vor
beschriebene Außenfensterbank als
Austritts-Fensterbank.

Material: korrosionsresistente Aluminiumlegierung im
Strangpreßverfahren hergestellt
Anforderung:
- schlagregendicht in der Fuge zur Fensterbank
- Aufnahme von thermischen Längenänderungen der
Fensterbank
Oberfläche: passend zu Austritts-Fensterbank
Befestigung: Eingeschoben in Fensterbank.
Einschließlich erforderlichem Kompriband als
Hinterlaufschutz gegen Regenwasser bei Starkregen
zwischen Endkappe und Wärmedämm-Verbundsystem
Ausführung für "WDVS" (mit Anputzkante)
Außenbanktiefe: ca. 240 mm
Menge: 2,000 St

#### 2.9 Fassadenbeschichtung Silikat

**2.9.1 Grundbeschichtung, Silikat**
Grundierung auf Silikatbasis zur Verfestigung und
Egalisierung, soweit diese für die nach beschriebene
Zwischen- und Schlussbeschichtung auf dem vor
beschriebenen Oberputz technische erforderlich ist.
Technische Eigenschaften:
- mit dem Untergrund verkieselnd
- egalisieren Saugverhalten Oberputz
- haftvermittelnd
- gutes Eindringvermögen
- hoch diffusionsoffen
- lösemittelfrei

Untergrund: Oberputz des vor beschriebenes
Wärmedämm-Verbundsystems
Menge: 115,000 m2

**2.9.2 Grundbeschichtung Fassade, = 25 cm**
Grundierung wie vor beschrieben, jedoch Ausführung auf
Fenster-/Türleibungen, Pfeilern, Stützen, Unterzügen
und dergleichen

Ausführungsbreite: = 25 cm
Abrechnung nach Laufmetern.
Menge: 210,000 m

**2.9.3 Grundbeschichtung Fassade, > 25 cm = 50 cm**
Grundierung wie vor beschrieben, jedoch Ausführung auf
Fenster-/Türleibungen, Pfeilern, Stützen, Unterzügen
und dergleichen

Ausführungsbreite: > 25 cm = 50 cm
Abrechnung nach Laufmetern.
Menge: 60,000 m

**2.9.4 Grundbeschichtung Fassade, > 50 cm = 75 cm**
Grundierung wie vor beschrieben, jedoch Ausführung auf
Fenster-/Türleibungen, Pfeilern, Stützen, Unterzügen
und dergleichen

Ausführungsbreite: > 50 cm = 75 cm
Abrechnung nach Laufmetern.
Menge: 5,000 m

**2.9.5 Grundbeschichtung Fassade, > 75 cm = 100 cm**
Grundierung wie vor beschrieben, jedoch Ausführung auf
Fenster-/Türleibungen, Pfeilern, Stützen, Unterzügen
und dergleichen

Ausführungsbreite: > 75 cm = 100 cm
Abrechnung nach Laufmetern.
Menge: 7,000 m

**2.9.6 Grundbeschichtung Fassade, > 0,5 m² = 1,0 m²**
Grundierung wie vor beschrieben, jedoch Ausführung in
Kleinflächen, einschl. Erschwernissen durch Zuschnitte,
Anpassungen etc.

Ausführungsfläche: > 0,5 m² = 1,0 m²

Abrechnung pro Stück.
Menge: 4,000 St

**2.9.7 Grundbeschichtung Fassade, > 2,0 m² = 2,5 m²**
Grundierung wie vor beschrieben, jedoch Ausführung in
Kleinflächen, einschl. Erschwernissen durch Zuschnitte,
Anpassungen etc.

Ausführungsfläche: > 2,0 m² = 2,5 m²

Abrechnung pro Stück.
Menge: 1,000 St

**2.9.8 Zwischen- und Schlussbeschichtung Fassade, Silikat**
Zwischen- und Schlussbeschichtung mit Silikatfarbe

Technische Eigenschaften:
- Materialbasis: Silikat
- organischer Anteil < 5 %
- hoch wetter- und lichtbeständig, weichmacherfrei
- nicht filmbildend, nicht thermoplastisch,
- hohe Wasserdampfdurchlässigkeit sd = < 0,14 m, V1
- wasserabweisend, w-Wert < 0,1, W3 nach DIN EN 1062
- nicht brennbar nach DIN 4102, A 2
- hoch CO2-durchlässig
- Glanzgrad: stumpfmatt nach DIN EN 1062-1
- Hellbezugswert: 91 bis 100
- Farbtonbeständigkeit : Klasse A, Gruppe 1

Farbton: weiß bis hell getönt, nach Wahl des AG
Menge: 115,000 m2

**2.9.9 Zwischen- und Schlussbeschichtung mit Silikatfarbe, = 25 cm**
Zwischen- und Schlussbeschichtung mit Silikatfarbe wie
vor beschrieben, jedoch Ausführung auf
Fenster-/Türleibungen, Pfeilern, Stützen, Unterzügen
und dergleichen

Ausführungsbreite: = 25 cm
Abrechnung nach Laufmetern.
Menge: 210,000 m

**2.9.10 Zwischen- und Schlussbeschichtung mit Silikatfarbe, > 25 cm = 50 cm**
Zwischen- und Schlussbeschichtung mit Silikatfarbe wie
vor beschrieben, jedoch Ausführung auf
Fenster-/Türleibungen, Pfeilern, Stützen, Unterzügen
und dergleichen

Ausführungsbreite: > 25 cm = 50 cm
Abrechnung nach Laufmetern.
Menge: 60,000 m

**2.9.11 Zwischen- und Schlussbeschichtung mit Silikatfarbe, > 50 cm = 75 cm**
Zwischen- und Schlussbeschichtung mit Silikatfarbe wie
vor beschrieben, jedoch Ausführung auf
Fenster-/Türleibungen, Pfeilern, Stützen, Unterzügen
und dergleichen

Ausführungsbreite: > 50 cm = 75 cm
Abrechnung nach Laufmetern.
Menge: 5,000 m

**2.9.12 Zwischen- und Schlussbeschichtung mit Silikatfarbe, > 75 cm = 100 cm**
Zwischen- und Schlussbeschichtung mit Silikatfarbe wie
vor beschrieben, jedoch Ausführung auf
Fenster-/Türleibungen, Pfeilern, Stützen, Unterzügen
und dergleichen

Ausführungsbreite: > 75 cm = 100 cm
Abrechnung nach Laufmetern.
Menge: 7,000 m

**2.9.13 Zwischen- und Schlussbeschichtung mit Silikatfarbe, > 0,5 m² = 1,0 m²**
Zwischen- und Schlussbeschichtung mit Silikatfarbe wie
vor beschrieben, jedoch Ausführung in Kleinflächen,
einschl. Erschwernissen durch Zuschnitte, Anpassungen
etc.

Ausführungsfläche: > 0,5 m² = 1,0 m²

Abrechnung pro Stück.
Menge: 4,000 St

**2.9.14 Zwischen- und Schlussbeschichtung mit Silikatfarbe, > 2,0 m² = 2,5 m²**
Zwischen- und Schlussbeschichtung mit Silikatfarbe wie
vor beschrieben, jedoch Ausführung in Kleinflächen,
einschl. Erschwernissen durch Zuschnitte, Anpassungen
etc.

Ausführungsfläche: > 2,0 m² = 2,5 m²

Abrechnung pro Stück.
Menge: 1,000 St

**2.9.15 Farbtonzulage für Hellbezugswerte 70 bis 90**
Zulage für vor beschriebenen Fassadenanstrich für
Ausführung mit Hellbezugswerten von 70 bis 90.
Farbton: nach Wahl des AG
Abrechnung pro m² gemeinsam für Zwischen- und
Schlussanstrich
Menge: 10,000 m2

**2.9.16 Farbtonzulage für Hellbezugswerte 40 bis 69**
Zulage für vor beschriebenen Fassadenanstrich für
Ausführung mit Hellbezugswerten von 40 bis 69.
Farbton: nach Wahl des AG
Abrechnung pro m² gemeinsam für Zwischen- und
Schlussanstrich
Menge: 10,000 m2

**2.9.17 Farbiges Absetzen / Beschichtungswechsel**
Zulage zu vor beschriebenen Beschichtungen für das
farbiges Absetzen einer Beschichtung bzw. bei Wechsel
des Beschichtungsstoffes innerhalb zu beschichtender
Bauteile.
Absätze / Wechsel sind fluchtend scharf zu begrenzen.
Die Vergütung erfolgt, soweit nicht in Grundposition
der jeweiligen Beschichtung bereits beinhaltet.
Menge: 40,000 m

**2.9.18 Gebäudesockel Zwischen- und Schlussbeschichtung**
Zwischenbeschichtung und Schlussbeschichtung aus
hydrophob eingestellter Dispersionsfarbe, streichen
oder rollen.

Farbton: hell getönt nach Wahl des Bauherrn
Farbton: farbidentisch zur Fassade oder farblich
abgestuft nach Wahl des AG

Untergrund: Zementputz / mineralische Dichtungschlämme

Angebotenes Fabrikat,

........................................
(vom Bieter auszufüllen)
Menge: 25,000 m2

**2.9.19 Gebäudesockel Zwischen- und Schlussbeschichtung, = 60 cm**
Zwischenbeschichtung und Schlussbeschichtung aus
hydrophob eingestellter Dispersionsfarbe, streichen
oder rollen.

Farbton: hell getönt nach Wahl des Bauherrn
Farbton: farbidentisch zur Fassade oder farblich
abgestuft nach Wahl des AG

Untergrund: Zementputz / mineralische Dichtungschlämme
Höhe: bis ca. 0,60 m

Angebotenes Fabrikat,

........................................
(vom Bieter auszufüllen)
Menge: 40,000 m

#### 2.10 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**2.10.1 Bauleiter**
Für evtl. erforderliche Arbeiten, die nicht in der
Leistungsbeschreibung erfasst sind und nur auf
ausdrückliche Anordnung und gegen Nachweis zur
Ausführung kommen, werden verrechnet für: Fachbauleiter
Menge: 1,000 Std

**2.10.2 Meister-/Polierstunde**
Für evtl. erforderliche Arbeiten, die nicht in der
Leistungsbeschreibung erfasst sind und nur auf
ausdrückliche Anordnung und gegen Nachweis zur
Ausführung kommen, werden verrechnet für: Meister /
Werkpolier
Lohngruppe 6 gemäß §5 BRTV
Menge: 2,000 Std

**2.10.3 Vorarbeiterstunden**
wie vor beschrieben, jedoch Vorarbeiter
Lohngruppe 5 gemäß §5 BRTV
Menge: 5,000 Std

**2.10.4 Spezialfacharbeiterstunden**
wie vor beschrieben, jedoch Spezialfacharbeiter
Lohngruppe 4 gemäß §5 BRTV
Menge: 5,000 Std

**2.10.5 Facharbeiterstunden**
wie vor beschrieben, jedoch Facharbeiter
Lohngruppe 3 gemäß §5 BRTV
Menge: 15,000 Std

**2.10.6 Fachwerkerstunden**
wie vor beschrieben, jedoch Fachwerker
Lohngruppe 2 gemäß §5 BRTV
Menge: 15,000 Std

**2.10.7 Bauwerkerstunden**
wie vor beschreiben, jedoch Bauwerker
Lohngruppe 1 gemäß §5 BRTV
Menge: 5,000 Std

**2.10.8 Azubistunden**
wie vor beschreiben, jedoch Auszubildender
Menge: 2,000 Std

**2.10.9 Kalkzementputz fein**
Kalkzementputz fein für punktuelle und flächige
Ausbesserungsarbeiten, für gefilzte oder abgeriebene
Oberflächen, als Grund- bzw. Filzputz für nachfolgende
Arbeiten und Anstriche.
Vergütung auf Nachweis für verbrauchtes Material.
Richtfabrikat: Hasit 350 Kalkzementputz fein

Angebotenes Fabrikat

.......................................................

Abrechnung pro Sack á 30 kg
Menge: 10,000 St

**2.10.10 Kanteckschutzschiene**
Liefern einer Kanteckschutzschiene
Material: Aluminium oder verzinkter Stahl
Winkel: 90°
Menge: 10,000 m
